# Neubau Feuerwehrgerätehaus Letzlingen
Angebotsaufforderung (GAEB DA XML 3.1, DA83)
Projekt: A-002447
Währung: EUR
Bieterkommentare zugelassen: ja
Ausführungsbeginn: 23.10.2026
Auftraggeber: Hansestadt Gardelegen, 39638; Vergabenummer: A-0001
Erstellt mit: ASBwin 20.0.1.0, Position 20.0.1.0, 23.10.2026

## DECKBLATT LOS
L E I S T U N G S V E R Z E I C H N I S
über
LOS - Starkstrom- und Schwachstromanlagen

BAUVORHABEN:  NEUBAU FEUERWEHRGRÄTEHAUS

LETZLINGEN

Jävenitzer Straße 22

39638 Gardelegen Ortsteil Letzlingen

BAUHERR:  HANSESTADT GARDELEGEN

Rudolf Breitscheid Str. 3

39638 Gardelegen

VERGABENUMMER:  ...

Angebot über:  LOS - Starkstrom- und  Schwachstromanlagen

## SICHERHEIT AUF DER BAUSTELLE, UNFALLVERHÜTUNG
Der Auftragnehmer hat auf seine Kosten alle Vorkehrungen zu treffen, die nötig sind, um Personen- und Sachschäden zu verhüten. Er hat insbesondere dem Schutz der Öffentlichkeit  besondere Aufmerksamkeit zu widmen. Durch geeignete Maßnahmen hat er sicherzustellen, dass die Sicherheit aller Personen und Fahrzeuge im Bereich der Baustelle gewährleistet ist. Der AN verpflichtet sich, die an der Baustelle tätigen Mitarbeiter seiner Firma, insbesondere im Hinblick auf deren Sicherheit am Arbeitsplatz, verantwortlich zu überwachen. Er trägt insbesondere selbst Sorge dafür, dass seine Mitarbeiter die persönliche Schutzausrüstung gem. den Vorschriften der BGV A1 und der durchgeführten Gefährdungsbeurteilung zur Verfügung gestellt wird und diese von ihnen ordnungsgemäß getragen wird. Bei den auszuführenden Arbeiten sind die Forderungen der DGUV Vorschrift 38 "Bauarbeiten" und der DIN 4124 und DIN EN 1610 einzuplanen und bei der Ausführung einzuhalten. (siehe auch gelbe Mappe der BauBG Blatt D112). Der durch den AN aufzustellende Baustelleneinrichtungsplan ist vor Beginn der Arbeiten der  Bauüberwachung zur Genehmigung vorzulegen.

## ANGABEN ZUR BAUSTELLE
Das Grundstück gehört der Hansestadt Gardelegen. Es befindet sich im Ortsteil Letzlingen in der Jävenitzer Straße 22.. Die Nettogrundfläche des Gebäudes beträgt ca. 345 m². Die Gesamtgrundfläche des Gebäudes beträgt ca. 390 m².
Es handelt sich um einen 1-stöckigen Mauerwersbau aus Kalksandstein mit Betonstützen. Das Dach ist als Pultdach mit ca. 6% Gefälle ausgebildet.
Das Grundstück verfügt zur Zeit über keinen Hausanschluss.

## MONTAGEHÖHEN
Höhe Gebäude:

- Fahrzeughalle bis ca. 6 m
- Funktionsräume bis ca. 4,5 m

Deckenhöhen:

- Fahrzeughalle bis ca. 4,65 m
- Funktionsräume bis ca. 3 m

## ANGABEN ZUR AUSFÜHRUNG
1. Die Entsorgung von Bauabfällen hat nach den entsprechenden gültigen gesetzlichen Bestimmungen zu erfolgen. Die Entsorgung hat sofort zu erfolgen.
2. Ein paralleles Arbeiten mit einem auskömmlichen Einsatz von Arbeitskräften - gemäß Bauablaufplan - ist wie folgt einzukalkulieren:  1 Montagetrupp für Installation mit jeweils 3 Arbeitskräften, insgesamt sind demzufolge 3 Arbeitskräfte mindestens auf der Baustelle parallel tätig
3. Der Auftragnehmer ist verpflichtet, die von ihm verschmutzten Flächen des Gebäudes, der Baustelle, sowie der benutzten Verkehrswege ständig sauber zu halten. Die Baustellenreinigung hat arbeitstäglich und mindestens besenrein zu erfolgen. Sollte der Auftragnehmer seiner Pflicht zur Baustellenreinigung nicht nachkommen, so ist die Bauleitung des Auftraggebers nach einmaliger erfolgloser Aufforderung berechtigt, die Schuttbeseitigung durch eine Drittfirma auf Kosten des Verursachers zu veranlassen.
4. Im Gebäude steht kein Personenaufzug zur Verfügung.
5. Die Baustelleneinrichtung wird nicht gesondert vergütet, sie ist in die Einheitspreise einzukalkulieren, dies gilt insbesondere für Lagerplätze, Aufenthalträume und zur Erbringung der Leistungen notwendige Gerüststellungen.
6. Das Abstellen der Fahrzeuge hat nicht auf der Baustelle zu erfolgen.
7. Unterkünfte und Lagerräume stehen im Gebäude nicht zur Verfügung.
8. Alle eingesetzten Materialien, die sichtbar bleiben sind vor  Einsatz  entsprechend zu bemustern. Alle Materialien und Leistungen, die durch Leistungserbringung  verdeckt werden, sind vor Einbau abnehmen zu lassen oder in geeigneter  Weise  zu dokumentieren.
9. Grundsätzlich werden je nach Erfordernis folgende Ausführungen im Rahmen der beschriebenen Leistungen erwartet:
- Die  Abstimmung  mit  anderen  Gewerken, die  Abhängigkeiten zum Leistungserbringer  haben,  sind  mit  diesem  entsprechend zu koordinieren, so dass keine Behinderungen auftreten.
- Nicht zu bearbeitende Flächen sind vor Veschmutzung zu schützen (staubdichter Schutz der Oberflächen).
- Die Abnahme der Leistungen erfolgt im gereinigten Zustand.
- Die Baustelle ist am Feierabend zu verschließen, (Türen und Fenster).

## GRUNDLAGEN DER LEISTUNGSBESCHREIBUNG
Im Text des Leistungsverzeichnisses wird aus Gründen der Vereinfachung auf alle selbstverständlichen Ausdrücke wie Liefern, Verlegen, Herstellen, montieren, betriebsfertiger Anschluss, einschließlich Klein- und Befestigungsmaterial, Geräte und Werkzeuge, Vorhalten usw. verzichtet, jedoch sind diese Punkte bei der Kalkulation grundsätzlich zu berücksichtigen.
Sollten nur Einzelleistungen, wie z.B. nur Lieferung oder nur Montage verlangt werden, so ist dieses vermerkt.
Wurde kein besonderer Hinweis gemacht, so versteht sich die Ausführung je beschriebener Position demnach als die fachgerechte, den gültigen Vorschriften entsprechende und gebrauchsfertige Erbringung der geforderten Leistung.

Befestigungs- und Verbindungsmaterial, Form-, Übergangs- und Verbindungsstücke, Klebstoffe und Hilfsmittel, Silikonfugen, Dübel, etc. sind in die Einheitspreise der jeweiligen Positionen, im gesamten LV, einzurechnen.

## PARKPLÄTZE, LAGERPLÄTZE, CONTAINERSTELLPLÄTZE
Parkplätze stehen auf dem Außengelände der Baustelle definitiv nicht zur Verfügung. Die in der Umgebung vorhandenen Parkplätze befinden sich auf öffentlichem Grund. Lager- und Containerstellplätze stehen in begrenztem Umfang zur Verfügung. Sie können - soweit vorhanden - nach Absprache mit dem Bauherren benutz werden. Ein Anspruch darauf besteht jedoch nicht.

## BEISÄTZE
Für die Leistungsbeschreibung von Bauleistungen gilt grundsätzlich der Beisatz

"anfallender Schutt wird Eigentum des AN und ist zu beseitigen"

Die hierfür notwendigen Leistungen sind  in die Einheitspreise einzurechnen, sie werden nicht gesondert vergütet.

Für alle weiteren Leistungen gilt grundsätzlich der Beisatz:

"Ausführung in Bauabschnitten gemäß Baufortschritt"

Die hierfür notwendigen Leistungen sind  in die Einheitspreise einzurechnen, sie werden nicht gesondert vergütet.

## BEISÄTZE DECKENSYSTEME
"Brandschutzbeschichtungen dürfen bei der Montage von Leuchten, Verlegesystemen o. ä. nicht beschädigt werden. Schadstellen sind mit geeigneten Materialien auszubessern."

Die hierfür notwendigen Leistungen sind  in die Einheitspreise einzurechnen, sie werden nicht gesondert vergütet.

Bei Befestigungsuntergrund "geschlossene Trockenbau - Unterhangdecke" (auch "Unterhangdecken aus Gipskarton" oder andere sinngemäße Beschreibungen) gilt grundsätzlich folgender Beisatz, der bei der Kalkulation zu berücksichtigen ist:

"Unterhangdecken (einschließlich eventuell vorhandener Dämmungen und/oder Dampbremsen) dürfen bei der Montage von Leuchten, Verlegesystemen, Kabeln, Leitungen o. ä. nicht beschädigt werden. Schadstellen sind mit geeigneten Materialien auszubessern. Dies gilt auch für Restöffnungen, die bei der Durchführung von Kabeln, Leitungen ö. ä. entstehen."

Die hierfür notwendigen Leistungen sind  in die Einheitspreise einzurechnen, sie werden nicht gesondert vergütet.

## ABSTIMMUNG STATIKER
Alle größeren Kernbohrungen, Durchbrüche, Schlitze und Nischen sind vor Beginn der Arbeiten mit dem Statiker abzustimmen. Dazu sind diese farblich mit Markierungsspray zu kennzeichnen.
Die dafür notwendigen Leistungen sind in die Einheitspreise einzukalkulieren, sie werden nicht gesondert vergütet.

## REVISIONSUNTERLAGE IN PAPIER, 2-fach
Folgende Leistungen sind als Nebenleistungen entsprechend VOB/C in die Einheitspreise einzukalkulieren. Sie werden nicht gesondert vergütet.
Erstellen folgender Revisionsunterlage für alle Anlagen bzw. Anlagenteile der beschriebenen Baumaßnahme in Papier:

- siehe nachfolgendes Inhaltsverzeichnis
- siehe Inhaltsverzeichnis KG Blitzschutz- und Erdungsanlage

einschließlich Trennblätter, maschinell beschriftet und Inhaltsverzeichnis.
Alle genannten Unterlagen sind dem Bauherren zur Abnahme in einem kartonierten rotem Aktenordner mit weißem Ordnerrücken, maschinell beschriftet, in 2-facher Ausführung zu übergeben!

## Bestandsdokumentationen KG 440
Standard für Bestandsdokumentationen BLSA NL Süd-Ost Version 2012-0.2

440 Starkstromanlagen

1 Deckblatt mit Kontaktangaben
2 Inhaltsverzeichnis
3 VOB-Abnahmeprotokoll + Bestätigung der Mangelabstellung
4 Einweisungsprotokolle
5 Anlagenbeschreibung
6 Prüfprotokolle (Sachverständige, Sachkundige)
7 Errichterbescheinigung (Erstprüfung BGV A3...)
8 Fachunternehmererklärung ( Einh. Regeln der Technik, ENEV)
9 Messprotokolle
9.1 Schutzmaßnahmenprotokoll (Isolations- und Schleifenwiderstand)
9.2 Nennbeleuchtungsstärke
9.3 Potenzialausgleich
9.4 Erdungsanlage
9.5 Blitzschutzanlage
10 Bestandspläne
10.1 Grundrisse / Lagepläne
10.1.1 Installationsplan Etage 1
10.1.2 Installationsplan Etage …
10.1.3 Installationsplan Etage n
10.1.4 Installationsplan Erdungsanlage
10.1.5 Installationsplan Blitzschutzanlage
10.2 Schemata
10.3 Schaltpläne
10.3.1 Schaltpläne GHV
10.3.2 Schaltpläne Unterverteilung 1
10.3.3 Schaltpläne Unterverteilung …
10.3.4 Schaltpläne Unterverteilung n
11 Liste der eingebauten Fabrikate/Typen
12 Ersatzteilliste
13 Betriebsmittelliste mit Mengenangaben
14 Inbetriebnahme- und Einregulierungsprotokoll mit Mess- und
Einstellwerten d. Anlage
15 Wartungsanleitungen
16 Bedienungsanleitungen
17 Herstellerunterlagen (Montageanleitungen...)
17.1 Leuchten
17.2 Installationsgeräte
17.3 Verteilungen und Einbaugeräte
17.4 Verlegesysteme
17.5 Sicherheitsbeleuchtungsanlagen
17.6 Netzersatz-Anlagen
18 Übereinstimmungserklärungen zum Brandschutz
19 Konformitätserklärungen
20 Berechnungen
21 Programme / Passwörter

S/33-2012-08-20 Seite 16 von 26

## Bestandsdokumentationen KG 450
Standard für Bestandsdokumentationen BLSA NL Süd-Ost Version 2012-0.2

450 Fernmelde-, Informationstechnische Anlagen

1 Deckblatt mit Kontaktangaben
2 Inhaltsverzeichnis
3 VOB-Abnahmeprotokoll + Bestätigung der Mangelabstellung
4 Einweisungsprotokolle
5 Anlagenbeschreibung
5.1 Konzept der BMA
6 Prüfprotokolle (Sachverständige, Sachkundige)
7 Errichterbescheinigung (Erstprüfung BGV A3...)
8 Fachunternehmererklärung ( Einh. Regeln der Technik, ENEV)
9 Messprotokolle
9.1 Schutzmaßnahmenprotokoll (Isolations- und Schleifenwiderstand)
9.2 Laufzeit, Dämpfung nach ISO/IEC 11801
9.3 Potenzialausgleich
9.4 Schallpegel (BMA)
10 Bestandspläne
10.1 Grundrisse
10.1.1 Installationsplan Etage 1
10.1.1 Installationsplan Etage …
10.1.1 Installationsplan Etage n
10.2 Schemata
10.2.1 Laufkarten (BMA)
10.2.2 Schließmatrix
10.2.3 Belegungspläne
10.2.4 Rangierpläne
10.3 Schaltpläne
10.3.1 Aufbaupläne LAN-Schränke
10.3.2 Schaltpläne Unterverteilung 1
10.3.3 Schaltpläne Unterverteilung …
10.3.4 Schaltpläne Unterverteilung n
11 Liste der eingebauten Fabrikate/Typen
12 Ersatzteilliste
13 Betriebsmittelliste mit Mengenangaben
14 Inbetriebnahme- und Einregulierungsprotokoll mit Mess- und
Einstellwerten d. Anlage
15 Wartungsanleitungen
16 Bedienungsanleitungen
17 Herstellerunterlagen (Montageanleitungen...)
17.1 Zentralen / Aktive Komponenten
17.2 Installationsgeräte
17.3 Leitungen
17.4 Verlegesysteme
17.5 …
18 Übereinstimmungserklärungen zum Brandschutz
19 Konformitätserklärungen
20 Berechnungen
21 Programme / Passwörter

S/33-2012-08-20 Seite 17 von 26

## Revisionsunterlage (elektronisch) auf USB-Stick, 1-fach
Folgende Leistungen sind als Nebenleistungen entsprechend VOB/C in die Einheitspreise einzukalkulieren. Sie werden nicht gesondert vergütet.
Erstellen einer Revisionsunterlage (elektronisch) für alle Anlagen bzw. Anlagenteile der beschriebenen Baumaßnahme auf USB-Stick.
Anfertigung der  kompletten Unterlage als PDF-Datei mit Inhaltsverzeichnis, Zusammenstellung  und Sortierung in der Reihenfolge der vorab beschriebenen Revisionsunterlage in Papier, alle Pläne und Schemen zusätzlich als DWG bzw. DXF-Datei.
Der dauerhaft beschriftete USB-Stick ist dem Bauherren in einer abheftbaren Aufbewahrungshülle in 1-facher Ausführung zu übergeben.

## REVISIONSUNTERLAGEN UNTER GLAS, 1-fach
Folgende Leistungen sind als Nebenleistungen entsprechend VOB/C in die Einheitspreise einzukalkulieren. Sie werden nicht gesondert vergütet.

Zur Abnahme der Anlage und Übergabe an den Bauherren sind folgende Unterlagen, farbig angelegt, 1-fach unter Glas (Mindestgröße ca. 500 x 400 mm), zu liefern und an einer Wand nach Absprache mit dem Bauherren zu montieren:

- Strangschema Hauptverteilungen und Unterverteilungen  (Energieverteilung)
- Strangschema Sicherheittsbeleuchtung
- Strangschema Jalousiesteuerung
- Strangschema Klingel- und Türsprechanlage
- Strangschema Zutrittskontrolle
- Strangschema Brandmeldeanlage (BMA) / Brandwarnanlage (BWA) / Hausalarmanlage (HAA)
- Strangschema Einbruchmeldeanlage
- Strangschema RWA
- Strangschema Feststellanlage
- Strangschema Telefon
- Strangschema Datennetz
- Strangschema Antenne
- Strangschema Medientechnik

Wenn nicht anders erwähnt, betrifft dies nur Anlagen oder Anlagenteile, deren Lieferung und Montage auch durch den Auftragnehmer erfolgte.

## Baustelleneinrichtung einrichten, vorhalten, räumen
Folgende Leistungen sind als Nebenleistungen entsprechend VOB/C in die Einheitspreise einzukalkulieren. Sie werden nicht gesondert vergütet.

Baustelleneinrichtung für sämtliche, in der Leistungsbeschreibung aufgeführten Leistungen einrichten, vorhalten und räumen, in Bauabschnitten gemäß Baufortschritt.

## Inbetriebnahme und Einweisung
Folgende Leistungen sind als Nebenleistungen entsprechend VOB/C in die Einheitspreise einzukalkulieren. Sie werden nicht gesondert vergütet.

Inbetriebnahme der gesamten Anlage nach erfolgter Installation durch den Auftragnehmer. Einweisung des Betriebspersonals in alle Anlagen. Anfertigung von Einweisungsprotokollen.

## Nachschulung
Folgende Leistungen sind als Nebenleistungen entsprechend VOB/C in die Einheitspreise einzukalkulieren. Sie werden nicht gesondert vergütet.

wie vor beschrieben, jedoch

als Nachschulung 14 Tage nach Ersteinweisung.

## Wartung und Wiederholungsprüfungen AMEV 2018 (Stand 05/2024) AMEV 2018 und DGUV Vorschrift 3 (BGV A3)
Vom Auftragnehmer sind Wartungsarbeiten entsprechend der AMEV-Empfehlung "Wartung 2018" und Wiederholungsprüfungen nach DGUV Vorschrift 3 (früher BGV A3) und der "Verordnung über technische Anlagen und Einrichtungen nach Bauordnungsrecht (TAnlVO)" durchzuführen.

Notwendige Wartungsarbeiten und Wiederholungsprüfungen zur Sicherstellung der vertraglich vereinbarten Gewährleistung sind in die Einheitspreise einzukalkulieren.
Alle dazu notwendigen Arbeiten sind vom Auftragnehmer eigenverantwortlich und fristgerecht durchzuführen. Befundscheine und Protokolle sind zu erstellen und dem Bauherren unaufgefordert zu übergeben.

Davon ausgenommen sind Wartungen für die nachfolgend genannten sicherheitsrelevanten Anlagen, für welche ein Wartungsvertrag nach AMEV (Wartung 2018 - Stand 05/2024) abgeschlossen werden soll:

- Sicherheitsbeleuchtungsanlage mit Einzelbatterien

## A-0001 STARKSTROM- UND SCHWACHSTROMANLAGEN
Datum: 23.10.2026

### Bereich 1 KG 440 Starkstromanlage

#### Titel 1.1 KG 442 Eigenstromversorgungsanlage - Notstromeinspeisung

**1.1.1 Notstromeinspeisung 125A, V4A, AP**
Notstromeinspeisung nach DIN EN 61439-3 (VDE 0660-600-3), zum Anschluss eines Notstromaggregates, Gehäuse aus Edelstahl V4A (Werkstoff 1.4571) blank / gebürstet, ohne Lackierung, mit Bohrungen und / oder Wandbesfestigungslaschen für Auf-Putz-Montage oder frei stehend mit entsprechendem Zubehör, mit Fronttür 1-fach, mit 3-Punkt-Stangenschloss sowie Schwenkhebel, mit Profilhalbzylinder mit 5 Stück Schlüsseln, Schließung G2123, sowie Kunststoff - Regenschutzkappe, Fronttür bei gesteckter Kupplung verschließbar, Kabeleinführung von unten, Kabelausführung bei geschlossener Tür möglich,

Gehäusegröße:  700 x 300 x 310 mm (H x B x T)

Schutzart:  IP 44 bei geschlossener Tür

Einbauten:

- 1 Stück CEE-Anbaugerätestecker 125A, 5p, 400V, 1h
- 1 Stück Klemmenleiste 5 x 50 mm²
- 2 Stück Leitungseinführungstüllen unten, geeignet für Leitungsdurchmesser von 13 - 49 mm
- 1 Stück  Messing-Verschlussschraube M 20 unten
- 1 Stück Erdungsschraube M 6 innen

Montageart: frei stehend an nafolgend beschriebener Montagesäule

Notstromeinspeisung komplett liefern, betriebsfertig montieren und anschlussfertig verdrahten, einschließlich Klein- und Befestigungsmaterial und systemgebundenem Zubehör.

Hersteller: '......................................................................'

(vom Bieter einzutragen)

Typ: '......................................................................'

(vom Bieter einzutragen)
Menge: 1,000 St
Kostengruppen nach DIN 276-1 2008: 442

**1.1.2 Montagesäule Notstromeinspeisung, V4A, 1200mm**
Montagesäule für vorab beschriebene Notstromeinspeisung, aus Edelstahl V4A (Werkstoff 1.4571) blank / gebürstet, ohne Lackierung, Befestigung auf Sockel oder Fundament, einschließlich Herstellung eines Sockels / eines Fundamentes, einschließlich erforderlicher Tiefbauarbeiten.

Höhe:  ca. 1200 mm

komplett liefern und betriebsfertig montieren, einschließlich Klein- und Befestigungsmaterial und systemgebundenem Zubehör.

Hersteller: '......................................................................'

(vom Bieter einzutragen)

Typ: '......................................................................'

(vom Bieter einzutragen)
Menge: 1,000 St
Kostengruppen nach DIN 276-1 2008: 442

**1.1.3 Netzumschaltergehäuse IP65 m. Lastumschalter 160A, 4polig+PE**
Netzumschaltergehäuse als isolierstoffgekapselte Niederspannungs-Schaltgerätekombination in
Kastenbauform nach IEC 61439 -2 für Wandaufbau, Kastenunterteile und -deckel aus schlagfestem Polycarbonat, halogen- und silikonfrei, Farbe grau RAL 7035, Deckel transparent mit Schnellverschlüssen für Werkzeugbetätigung, Brennverhalten gemäß IEC 60695-2-11, Glühdrahtprüfung +960 °C, maximale Wasseraufnahme von 10 mg nach DIN
53473,

Schutzmaßnahme:  Schutzisoliert (Schutzklasse II)

Schutzart:  IP 65 nach IEC 60 529

Abmessungen HxBxT:  600 x 600 x 324 mm

mit Lastumschalter nach DIN EN 60947-3, zum Umschalten unter Last von zwei Niederspannungsstromkreisen mit Sicherheitstrennung, Anschluss Netz und Netzersatz von unten, Verbraucheranlage von oben, veränderbar,
mit drei Schaltstellungen: I - 0 - II, Griff abschließbar

Anschluss:  6-70 mm²,

Polanzahl:  4polig + PE-Klemme

Bemessungsstrom:  160 A

Bemessungsspannung:  500 V AC

Schaltvermögen:  80 kW AC-23A/B 400 V AC

einschließlich Frontschild mit industrieller, dauerhafter und unverlierbarer Beschriftung "Netz - 0 - Notstrom"

Hersteller: '......................................................................'

(vom Bieter einzutragen)

Typ: '......................................................................'

(vom Bieter einzutragen)
Menge: 1,000 St
Kostengruppen nach DIN 276-1 2008: 442

#### Titel 1.2 KG 442 Eigenstromversorgungsanlage - PV-Anlage

*Hinweis: Photovoltaikanlage 11,16 kWp*
Es ist eine Photovoltaikanlage mit 11,16 kWp auf dem Flachdach der Fahrzeughalle (Montagehöhe bis ca. 6 Meter) ohne Dachdurchdringung zu installieren. Die Installation erfolgt in 6 Reihen zu je 4 Modulen in waagerechter Anordnung. Der Aufständerungswinkel beträgt 12 Grad. Die Verkabelung erfolgt als Auf-Putz-Verkabelung bis in den Elektroraum. Hier wird auch der Wechselrichter installiert.

*Hinweis: Hinweis - Sicherungssysteme*
Die Anordnung der PV-Module erfolgt mit einem Abstand von mindestens 2,5 m  zur Dachkante auf den drei Dachseiten, bei denen die Dachhöhe ca. 6 m bis zur darunter liegenden Geländeoberfläche beträgt. Eine der Dachseiten grenzt unmittelbar an die darunter liegenden Funktionsräume. Der Abstand bis zu dieser Dachfläche beträgt ca. 1,5 m.
Sekuranten oder ähnliche Sicherungssysteme sind auf der Dachfläche nicht vorhanden.
Das Gebäude ist zum Zeitpunkt der PV-Anlagen-Montage nicht eingerüstet. Daher ist die Stellung des erforderlichen Fassadengerüstes wie nachfolgend beschrieben abzubieten.

**1.2.1 Treppenturm als Personenaufstieg**
Treppenturm als Personenaufstieg für Dacharbeiten (H = ca. 6,00 m) Bereitstellen, Anliefern, betriebsfertiges Aufstellen, Vorhalten und späteres Abbauen sowie Abtransportieren eines Modul- bzw. System- Treppenturms nach DIN EN 12811 als sicherer Personenaufstieg für die Durchführung von Montagearbeiten auf einer Flachdachfläche.

Ausführung und technische Anforderungen:
- Aufstiegshöhe / Ausstiegshöhe: ca. 6,00 m über GOK.
- Konstruktion als vorgefertigter System-Treppenturm (Gitterträger-/ Modulgerüst) mit innenliegenden, rutschhemmenden Aluminium- oder Stahltreppenläufen sowie Zwischenpodesten.
- Ausführung mit beidseitigem, durchgehendem Handlauf/Geländer innerhalb des Treppenlaufs sowie dreiteiligem Seitenschutz (Handlauf, Zwischenholm, Bordbrett) an den Podesten und Ausstiegen.
- Absicherung des Ausstiegsbereichs auf der Dachfläche durch ein selbstschließendes Sicherheitstor / Sicherheitsfallgatter zur Vermeidung von Lücken in der Absturzsicherung.
- Die Verankerung und Lastableitung an das Bauwerk bzw. den Untergrund hat nach den Herstellervorgaben bzw. einer statischen Berechnung zu erfolgen. Eventuell erforderliche Unterbauholzer oder Lastverteilungs- platten auf unbefestigtem Grund sind einzukalkulieren.
- Einweisung und Nachweis der Übergabe durch das Gerüstbauunternehmen (Prüfprotokoll / Kennzeichnung nach DGUV Information 201-011).

Breite der Treppenläufe: mind. 0,60 m (Podesttreppe) Zulässige Belastung: Mindestens Lastklasse 2 (1,5 kN/m²) nach DIN EN 12811-1.

Einkalkulierte Vorhaltezeit: 2 Wochen

(Verlängerungswochen werden separat über eine Zulageposition abgerechnet).
Menge: 1,000 St
Kostengruppen nach DIN 276-1 2008: 442

**1.2.2 Verlängerung der Vorhaltezeit (Zulage) Treppenturm**
Verlängerung der Vorhaltezeit für den vorab beschriebenen Treppenturm. Bereitstellung und Vorhaltung des betriebsfertig montierten Treppenturms über die Grundvorhaltezeit hinaus.
Abrechnungseinheit: Wochen (Wo.)
Menge: 1,000 Wo.
Kostengruppen nach DIN 276-1 2008: 442

**1.2.3 Zulage Erforderlicher Ballast / Freistehender Aufstellnachweis**
*** Pauschalposition
*** Bedarfsposition mit GB
Zulage für freistehende Ausführung vorab beschriebenen Treppenturmes, ohne Verankerung am Bauwerk, falls ein Anbohren / Verankern an der Bauwerksfassade oder Attika nicht zulässig ist.
Leistungsumfang:
- Lieferung, Einbau und Abbau von erforderlichen Ballastgewichten/Kontergewichten nach statischer Vorgabe des Gerüstherstellers zur Gewährleistung der Standsicherheit.
Menge: 1,000 Psch
Kostengruppen nach DIN 276-1 2008: 442

**1.2.4 Fassadengerüst als Arbeits- und Schutzgerüst ca. H=6m / L=11m**
Fassadengerüst als Arbeits- und Schutzgerüst (H = ca. 6,00 m, L = ca. 11,00 m)

Bereitstellen, Anliefern, betriebsfertiges Aufstellen, Verankern, Vorhalten und späteres Abbauen sowie Abtransportieren eines Arbeits- und Schutzgerüstes nach DIN EN 12811-1 und DIN 4420-1.

Ausführung und technische Anforderungen:
- Gerüstgruppe / Lastklasse: Mindestens Lastklasse 3 (zulässige Flächenbelastung 2,0 kN/m²).
- Breitenklasse: W 06 (Breite Gerüstbelag mindestens 0,60 m). - Einzurüstende Fassadenbreite: ca. 11,00 m.
- Traufhöhe / Einzurüstende Höhe: ca. 6,00 m über GOK. - Das Gerüst ist an der obersten Lage als Schutzgerüst (Dachfanggerüst) mit einem dreiteiligen Seitenschutz (Handlauf, Zwischenholm, Bordbrett) bzw. Schutznetz/Schutzgitter auszuführen. Es muss die Traufkante / Attikakante um mindestens 1,00 m überragen, um als Absturzsicherung für die Arbeiten auf der Flachdachfläche zu dienen.
- Einschließlich aller erforderlichen Verankerungen am Bauwerk gemäß Statik/ Herstellervorgabe. Durchdrungene Dämmschichten oder Fassadenelemente sind fachgerecht zu berücksichtigen. - Erstprüfung und Nachweis der Übergabe durch das Gerüstbauunternehmen (Prüfprotokoll / Kennzeichnung nach DGUV Information 201-011).

Einkalkulierte Grundvorhaltezeit: 2 Wochen

Abrechnungsfläche: ca. 75,00 m² Abrechnungseinheit: m² Gerüstfläche (nach DIN 18451)
Menge: 75,000 m2
Kostengruppen nach DIN 276-1 2008: 442

**1.2.5 Verlängerung der Vorhaltezeit (Zulage) Fassadengerüst**
Verlängerung der Vorhaltezeit für vorab beschriebenes Fassadengerüst. Bereitstellung und Vorhaltung des betriebsfertig montierten Fassadengerüstes über die Grundvorhaltezeit hinaus.
Abrechnungseinheit: Wochen (m2/Wo.)
Menge: 75,000 m2Wo
Kostengruppen nach DIN 276-1 2008: 442

**1.2.6 Zulage für freistehende Ausführung ohne Fassadenverankerung (Ballastierung)**
*** Bedarfsposition mit GB
Zulage für das Aufstellen vorab beschriebenen Fassadengerüstes als freistehende, verankerungsfreie Konstruktion, falls ein Anbohren / Verankern an der Bauwerksfassade oder Attika nicht zulässig ist.

Leistungsumfang:
- Nachweis der Standsicherheit nach Herstellervorgaben bzw. durch eine objektbezogene statische Berechnung für die freistehende Ausführung.
- Anliefern, positionsgenaues Platzieren, Vorhalten und spätere Demontage sowie Abtransport der erforderlichen Ballastgewichte (z. B. Betongewichte, Kontergewichte) im Fußbereich bzw. an den Auslegern des Gerüstes.
- Einschließlich aller eventuell notwendigen verbreiterten Standfüße / Auslegerrahmen sowie Unterlegmaterialien zur Lastverteilung auf dem Untergrund.

Abrechnungseinheit: per m² Gerüstfläche
Menge: 75,000 m2
Kostengruppen nach DIN 276-1 2008: 442

**1.2.7 Schwanenhals-Kabeldurchführung Bitumendach**
Schwanenhals-Kabeldurchführung für Bitumendach auf Holzunterkonstruktion, als doppelwandig bzw. thermisch getrennte Schwanenhals-Kabeldurchführung aus Edelstahl oder Aluminium zur regendichten Durchführung von PV-Gleichstrom- und Steuerkabeln durch den Dachaufbau eines Flachdachs.

Dachaufbau von unten nach oben:
- Unterkonstruktion: Holzschalung
- Dampfsperre
- Wärmedämmung (z. B. EPS / Mineralwolle)
- Dachabdichtung: Bitumenschweißbahn (zweilagig / Oberlage)

Ausführung und technische Anforderungen:

- Schwanenhals-Rohrdurchmesser: DN 100
- Konstruktion mit vorgefertigtem, breitem Klebeflansch (Bitumen-Anschlussblech) zur fachgerechten Einbindung in die Bitumendachabdichtung.
- Ergänzung der Dachöffnung durch ein Kernloch bzw. einen fachgerechten Ausschnitt durch Dämmung und Holzschalung.
- Ausführung einer luft- und dampfdichten Einbindung im Bereich der Dampfsperrebene auf der Holzschalung mittels geeigneter System-Manschette oder Klebeband.
- Fachgerechtes Verfüllen/Ausflocken des Hohlraums im Dämmstoffbereich mit nichtbrennbarem Dämmstoff zur Vermeidung von Wärmebrücken und Kondensatbildung.
- Wasserdichte Einbindung des Flansches in die Bitumenebene durch Verschweißen mit einer zusätzlichen Bitumendeckstrich-Lage (Einfassung gemäß Flachdachrichtlinie).
- Einschließlich regendichter Verschlusskappe / Regenschutzhaube sowie elastischer Kabeldichtung bzw. Schrumpfschlauch im Schwanenhals-Auslassbereich zur Vermeidung von Schlagregen- und Insekteneintrieb.

komplett liefern und betriebsfertig montieren, einschließlich Klein- und Befestigungsmaterial und systemgebundenem Zubehör.
Menge: 1,000 St
Kostengruppen nach DIN 276-1 2008: 442

*Hinweis: Freigabe PV-Module*
Das nachfolgend beschriebenen Photovoltaik - Module müssen für den Einsatz mit der nachfolgend beschriebenen durchdringungsfreien PV-Unterkonstruktion und für den örtlichen Lastfall (Druck- und Sogbelastung) vom Modulhersteller freigegeben sein, um einbausicher zu sein und Produktgarantie und Gewährleistung zu erhalten.

**1.2.8 PV-Modul N-Typ Doppelglas 465 Wp, Rahmen schwarz**
Photovoltaik - Modul als monokristallines N-Typ i-TOPCon Doppelglas-Solarmodul in Glas-Glas-Bauweise für den Einsatz auf Dachflächen (Wohn- und Gewerbebau), Modul exakt auf die statischen und elektrischen Vorgaben der Planung abgestimmt.

Technische Mindestanforderungen:

- Zelltechnologie: N-Typ i-TOPCon, monokristallin, 144 Halbzellen
- Nennleistung (PMPP):>= 465 Wp
- Modulwirkungsgrad: >= 23,3%
- Aufbau / Glasstärken: Doppelglas-Konstruktion, Vorder- und Rückseite aus hitzevorgespanntem Glas (jeweils >= 1,6 mm)
- Rahmen und Optik: Eloxierter Aluminiumrahmen, schwarz (Black Frame), integrierte Anschlussdose (IP68, min. 3 Bypass-Dioden)
- Abmessungen: Max. 1762 x 1134 x 30 mm (+-2 mm)
- Gewicht: Max. 21,5 kg
- Elektrische Kennwerte (STC):
- Spannung im MPP (Umpp): ca. 45,8 V
- Strom im MPP (Impp): ca. 10,16 A
- Leerlaufspannung (Uoc): ca. 54,2 V
- Kurzschlussstrom (Isc): ca. 10,85 A
- Temperaturkoeffizient Leistung (Pmpp): <= -0,29%/K
- Mechanische Belastbarkeit: Prüflast Vorderseite >= 5400 Pa (Schneelast), Rückseite >= 4000 Pa (Windlast)
- Garantiebestimmungen:
- Mind. 25 Jahre Produkt- und Verarbeitungsgarantie des Herstellers.
- Mind. 30 Jahre lineare Leistungsgarantie (Max. 1,0 % Degradation im ersten Jahr, danach max. 0,4 % jährliche Leistungsabnahme).
- Zertifizierungen: IEC 61215, IEC 61730, IEC 61701, IEC 62716 (Salzsprüh-, Ammoniak- und Sandbeständigkeit).
- Steckverbinder: TS4 / MC4 EVO2 kompatibel

komplett liefern und betriebsfertig montieren auf beschriebene Unterkonstruktion, Modul elektrisch anschließen nach Schaltplan, einschließlich Klein- und Befestigungsmaterial und systemgebundenem Zubehör.

Photovoltaik - Modul geeignet und freigegeben für die Montage auf nachfolgend beschriebener PV-Unterkonstruktion !

Die vollständige, im Labor validierten Datenblätter, Zertifikate sowie Konformitätserklärungen sind mit dem Angebot einzureichen. Die Kompatibilität zu den vorgegebenen Unterkonstruktionen und Wechselrichtern ist vom Bieter nachzuweisen.

Hersteller: '......................................................................'

(vom Bieter einzutragen)

Typ: '......................................................................'

(vom Bieter einzutragen)
Menge: 24,000 St
Kostengruppen nach DIN 276-1 2008: 442

*Hinweis: Durchdringungsfrei PV-Unterkonstruktion*
Die Montage der vorab beschriebenen PV-Module erfolgt an einer geeigneten und zugelassenen Unterkonstruktion für PV-Module. Die Fixierung der PV-Module einschlielich Unterkonstruktion auf dem vorab beschriebenen Flachdach muss dabei zwingend durchdringungsfrei erfolgen. Eine Fixierung der Anlage mit einer Ballastierung ist aus technischen bzw. statischen Gründen nicht möglich. Die hat daher mittels Verschweißung auf der Dachflächen zu erfolgen. Die Montagerichtlinien des Systemherstellers sind zwingend zu beachten !

*Hinweis: Systemaufbau Durchdringungsfrei PV-Unterkonstruktion*
Unterkonstruktion als Kunststoff-Formteil, Anbindung ohne Dachdurchdringung. Hauptstruktur aus Polypropylen. Bajonett, Federwelle, Modulhalter und Sicherheitsstifte aus Polyamid. Feder für Modulhalter aus Edelstahl.

Leistungs- und Funktionsanforderungen:
- Neigungswinkel: 12 °
- Länge Hauptstruktur: 1550 mm
- Gewicht: 4,8 kg

Geeignete Solarmodule:
- verwendbar sind vollständig gerahmte PV-Module
- Halterung der Module im Eckbereich
- Innenabstand Rahmen: 979 - 1080 mm (Steg zu Steg)
- Modullänge: ca. 2000 mm
- Steglänge: mind. 10 mm
- Auflagerbreite: 12 mm - 35 mm
- Glaseinstand: mind. 25 mm

Umgebungsbedingungen / Systemkenngrößen:
- Dachneigung: maximal 3 ° bei Bitumenabdichtung, maximal 10 ° bei Kunststoffabdichtung
- Gebäudehöhe: maximal 25 m
- Mindestdruckfestigkeit der Flachdachwärmedämmung nach DIN 4108-10: dh bzw. nach Herstellerangaben.

komplett liefern und gemäß Herstellervorgaben auf dem Grundfuß der nachfolgenden Position betriebsfertig montieren, einschließlich Klein- und Befestigungsmaterial und systemgebundenem Zubehör.

**1.2.9 Grundfuß 1550 mm, einschl. Manschette + Zubehör**
Grundfuß zur Anbindung ohne Durchdringung und Ballastierung der PV-Unterkonstruktion bestehend aus:

- Hauptstruktur als Unterkonstruktion mit integrierten Modulklemmen, Abmessungen: 1527 (± 5) mm x 340 (± 5) mm x 360 (± 2) mm, Gewicht: 4,8 kg, Material: Polypropylen PP
- Bajonett als Drehverschluss zum Verriegeln mit der Bodenplatte, Ø 80 mm, Gewicht 0,065 kg, Material:  Polyamid PA6-GF30
- Bajonettsicherung als Einpress Niet aus Polyethylen PE
- Bodenplatte als Aufnahmen Bajonett Drehverschluss, Abmessungen: 280 x 100 x 35 mm, Gewicht: 0,17 kg, Material: Polyamid PA6-GF30
- Manschette BIT als Dachbefestigung zur Verschweißung auf Bitumen-Abdichtung, Abmessungen: 440 x 260 x 5,2 mm, Gewicht: 0,75 kg
- Sicherheitsstift als  Modulsicherung aus Polyamid PA6-GF30

komplett liefern und betriebsfertig gemäß Herstellervorgaben fachgerecht auf den bauseitig nach DIN EN 1991 1-4 windsogsicher hergestellten Flachdachaufbau montieren, einschließlich Klein- und Befestigungsmaterial und systemgebundenem Zubehör.

Hersteller:  Bauder, System BauderSOLAR F XL

Typ:  Bauder SOLAR GF + MST-BIT

Manschette BauderKARAT

oder gleichwertig

Hersteller: '......................................................................'

(vom Bieter einzutragen)

Typ: '......................................................................'

(vom Bieter einzutragen)
Menge: 30,000 St
Kostengruppen nach DIN 276-1 2008: 442

**1.2.10 Hybrid-Wechselrichter 3-phasig 10 kW, MAP0-Serie**
Dreiphasiger, transformatorloser Smart Energy Controller als Hybrid-Wechselrichter für netzgekoppelte Photovoltaik - Anlagen, mit integrierten Netz- und Anlagenschutz (NA-Schutz bzw. Entkupplungsschutz) gemäß den geltenden deutschen Richtlinien (u. a. VDE-AR-N 4105 in Verbindung mit VDE V 0124-100), mit integrierter Schnittstelle für Hochvolt - Batteriespeichersysteme und Unterstützung für dreiphasige Ersatzstrom-/ Notstromlösungen sowie vollständige Schieflastfähigkeit, wobei das Gerät für den Wohn- und Gewerbebau konzipiert ist und höchste Schutz- und Sicherheitsstandards erfüllt.

Technische Mindestanforderungen:

- Gerätetyp: 3-phasiger Hybrid-Wechselrichter / Smart Energy Controller mit integriertem Batterieanschluss
- AC-Nennleistung: 10.000W (10kW)
- Max. Scheinleistung (AC): 11.000VA
- Max. empfohlene PV-Leistung (DC): >= 18.000Wp
- Netzanschluss: 3 / N / PE, 220/380V, 230/400V, 240/415V
- MPP-Tracker: Min. 2 unabhängige MPP-Tracker mit hohem Eingangsstrom (Max. Eingangsstrom >= 16A pro MPPT, Max. Kurzschlussstrom >= 22A)
- Max. Eingangsspannung (DC): 1.100V
- MPP-Spannungsbereich / Betriebsspannungsbereich: 160V bis 1.000V
- Batteriekompatibilität: Kompatibel mit modernen Hochvolt-Lithium-Ionen-Speichersystemen (Betriebsspannungsbereich Speicher: 600V bis 980V)
- Wirkungsgrad: Max. Wirkungsgrad >= 98,6%, Europäischer Wirkungsgrad >= 98,1%
- Schutzart: IP66 (staubdicht und strahlwassergeschützt, für den erweiterten Außenbereich geeignet)
- Kühlung: Geräuscharme natürliche Konvektionskühlung (passiv, ohne externe Lüfter, Schallemission <= 29 dB
- Schieflastfähigkeit: Unterstützung von 100% dreiphasiger asymmetrischer Last (Schieflastbetrieb)
- Sicherheit und Schutzfunktionen:
- Integrierter Überspannungsschutz (Typ II AC- und DC-seitig gemäß EN/IEC 61643-11)
- Aktive, KI-gestützte Störlichtbogenerkennung (AFCI) zum Brandschutz
- Integrierte Steckertemperaturerkennung (DC- und Batterieanschlüsse)
- Inselnetzschutz, Verpolungsschutz, Fehlerstromerfassung
- Schnittstellen und Kommunikation:
- Integriertes WLAN / RS485
- Optionale Erweiterung über Smart Dongle (LAN / 4G)
- Anbindung an Energiemanagement-Assistenten und App-Monitoring
- Notstromfähigkeit: Vorbereitet für die nahtlose Einbindung einer automatischen dreiphasigen Backup-/Netz-Umschaltbox (Vollhausschaltung)
- Abmessungen (B x H x T, inkl. Montagebügel): ca. 490 x 460 x 130 mm
- Gewicht: ca. 21,0 kg

komplett liefern und betriebsfertig montieren, einschließlich Klein- und Befestigungsmaterial und systemgebundenem Zubehör.

HINWEIS:
Für das angebotene Fabrikat sind die vollständigen Produktdatenblätter, Zertifikate (u. a. VDE-AR-N 4105) sowie der Nachweis der vollen Systemkompatibilität mit den nachfolgend beschriebenen Batteriespeichern und der Notstromarchitektur im Angebot einzureichen.

Hersteller: '......................................................................'

(vom Bieter einzutragen)

Typ: '......................................................................'

(vom Bieter einzutragen)
Menge: 1,000 St
Kostengruppen nach DIN 276-1 2008: 442

**1.2.11 Automatische 3-phasige Notstrom-Umschaltbox (SmartGuard)**
Automatische, dreiphasige Notstrom- und Netzumschalteinrichtung (Backup-Box) für netzgekoppelte Photovoltaik-Anlagen mit Batteriespeicher.
Die Einheit muss für die vollautomatische Netztrennung und Umschaltung auf Ersatzstromversorgung (Vollhausschaltung / Versorgung des gesamten Hausnetzes) bei Netzausfall ausgelegt sein. Sie muss nahtlos mit dem vorab beschriebenen Hybrid - Wechselrichter (MAP0-Serie) und dem Batteriespeichersystem kommunizieren und über integrierte Mess- und Schalteinrichtungen verfügen.
Technische Mindestanforderungen:
- Gerätetyp: Automatische 3-phasige Netz- und Ersatzstrom-Umschaltbox (Backup-Box / Smart Control Unit)
- Netzanschluss / Spannung: 3 / N / PE, 230 / 400 V AC, 50 Hz
- Funktionsweise: Vollautomatische Umschaltung bei Netzausfall für den dreiphasigen Ersatzstrombetrieb (Inselnetzbetrieb)
- Umschaltzeit: Nahtlose, unterbrechungsfreie Umschaltung im Millisekundenbereich (<= 20 ms)
- Integrierte Sensorik: Integrierter Smart Power Sensor / Energiezähler zur Erfassung der Einspeisung, des Netzbezugs und der Gebäude-Lastströme
- Schutzart: Min. IP65 (staubdicht und strahlwassergeschützt, für den Innen- und geschützten Außenbereich geeignet)
- Kommunikation: Direkte Schnittstellenanbindung (RS485 / CAN) an den Hybrid-Wechselrichter und das Energiemanagementsystem
- Sicherheit und Schutzvorrichtungen:
- Integrierte Trenn- und Schaltelemente gemäß den VDE-Richtlinien für Ersatzstrom- und Inselnetzanlagen
- Automatische Netzwiederkehrerkennung und Rücksynchronisation
- Montageart: Wandmontage (Aufputz)

komplett liefern und betriebsfertig montieren, einschließlich Klein- und Befestigungsmaterial und systemgebundenem Zubehör.

HINWEIS:
Für das angebotene Fabrikat sind die vollständigen, zertifizierten Produktdatenblätter sowie der lückenlose Nachweis der vollen elektrischen, mechanischen und kommunikativen Systemkompatibilität mit dem vorab beschriebenen Hybrid-Wechselrichter im Angebot einzureichen.

Hersteller: '......................................................................'

(vom Bieter einzutragen)

Typ: '......................................................................'

(vom Bieter einzutragen)
Menge: 1,000 St
Kostengruppen nach DIN 276-1 2008: 442

**1.2.12 Hochvolt-Batteriespeichersystem LiFePO4, Kapazität 13,8 kWh**
Modularer, hochintegrierter Hochvolt - Lithium - Eisenphosphat - Speichersystems (LiFePO4) für netzgekoppelte Photovoltaik-Anlagen im Wohn- und Gewerbebau.
Das Speichersystem muss aus einem übergeordneten Leistungs-/Steuermodul und stapelbaren Batteriemodulen in modularer Turmbauweise (kabelarme Direktsteckverbindung zwischen den Modulen) bestehen. Es muss für die uneingeschränkte Innen- und Außenaufstellung konzipiert sein und über ein integriertes Energiemanagement auf Modulebene (Module+ Architektur mit integrierten Optimierern) verfügen.
Technische Mindestanforderungen:

- Systemkonfiguration: 1x Leistungs-/Steuermodul (Power Module) kombiniert mit min. 2 Batteriemodulen à ca. 6,9 kWh nominal
- Nutzbare Energie (100 % DoD): >= 13,8 kWh
- Zellchemie: Lithium-Eisenphosphat (LiFePO4), kobaltfrei, zell- und modulbasierte mehrstufige Sicherheitsarchitektur
- Max. Lade- / Entladeleistung: >= 7,0 kW
- Betriebsspannungsbereich (3-phasiges System): Kompatibel mit Hochvolt-Wechselrichtern im Bereich von 600 V bis 980 V
- Schutzart: Min. IP66 (staubdicht und strahlwassergeschützt, für den erweiterten Außenbereich geeignet)
- Betriebstemperaturbereich: -20 Grad Cel. bis +55 Grad Cel.
- Schallemission: Geräuscharmer Betrieb, max. <= 29 dB (natürliche Konvektionskühlung / ohne externe Lüfter im Normalbetrieb)
- Sicherheit und Schutzfunktionen:
- 5-Schichten-Sicherheitsschutz (Zell-, Elektro-, Strukturebene, aktiver Schutz und Notabschaltung)
- Integrierter Verpolungsschutz, Kurzschlussschutz, Überstrom- und Übertemperaturschutz
- Unterstützung von Schwarzstartfähigkeit im Ersatzstrom-/Notstrombetrieb
- Erweiterbarkeit: Modulare Nachrüstbarkeit / Skalierbarkeit innerhalb desselben Turms bis min. 20,7 kWh bzw. Parallelschaltung mehrerer Türme
- Kommunikation & Schnittstellen: RS485, CAN (für Wechselrichter- und Parallelanbindung)
- Garantiebestimmungen:
- Mind. 15 Jahre Herstellergarantie auf Produkt- und Leistungsbeständigkeit (Restkapazität >= 80 % nach 15 Jahren)
- Zertifizierungen & Normen: VDE 2510-50 (Sicherheitsstandard für stationäre Energiespeichersysteme), IEC 62619, IEC 60730, UN 38.3

Lieferumfang:
- 1 Stck. Leistungsmodul (Power Module)
- 2 Stck. Batteriemodule (je ca. 6,9 kWh nutzbare Kapazität)
- einschließlich Standfuß / Bodenbefestigungskit, aller erforderlichen internen Starkstrom- und Kommunikationskabel sowie Montagezubehör

komplett liefern und betriebsfertig montieren, einschließlich Klein- und Befestigungsmaterial und systemgebundenem Zubehör.

Hersteller: '......................................................................'

(vom Bieter einzutragen)

Typ: '......................................................................'

(vom Bieter einzutragen)
Menge: 1,000 St
Kostengruppen nach DIN 276-1 2008: 442

**1.2.13 Energiezähler (Smart Energy Meter) 3-phasig bis 100 A**
Energiezähler (Smart Energy Meter) mit LCD-Display, für voarab beschriebenen Hybrid-Wechselrichter, als Reiheneinbaugerät für Hutschiene, integrierte 3-phasige Energiemessung bis 100A, über Wandler,

- Eingangsspannung: 176 V (AC) - 288 V (AC) (Phase / N)
- Energieverbrauch: ≤ 1 W
- Netzspannung Phase-Phase: 304 V (AC) - 499 V (AC)
- Phasenspannung: 176 V (AC) - 288 V (AC)
- Strom: 0 - 100 A
- Spannung: ±0.5 %
- Strom/ Leistung/ Energie: ±1 %
- Frequenz: ±0,01 Hz
- Schnittstelle: RS485
- Baudrate: 9600 bps
- Kommunikationsprotokoll: Modbus-RTU
- Länge: 100 mm
- Breite: 72 mm
- Höhe: 65,5 mm
- Gewicht: 1,5 kg
- EIA-485 / RS-485 Schnittstelle für asynchrone serielle Datenübertragung
- RS-485 Verbindungskabel, 10 m
- 3 Stück Stromwandler 100 A / 40 mA mit Anschlusskabel (5 m)

komplett liefern und betriebsfertig montieren, einschließlich Klein- und Befestigungsmaterial und systemgebundenem Zubehör.

Hersteller: '......................................................................'

(vom Bieter einzutragen)

Typ: '......................................................................'

(vom Bieter einzutragen)
Menge: 1,000 St
Kostengruppen nach DIN 276-1 2008: 442

*Hinweis: Kabelverlegung*
Insbesondere die Verlegeart muss mit den Herstellervorgaben der verwendeten Kabel übereinstimmen. Es wird empholen die Solarkabel im geeigneten Kabelverlegsysteme zu verlegen, wie z.B. Kabuflexrohre. Es ist darauf zu achten, keine Kabel auf der Dachhaut zu verlegen. Die Befestigung der Kabel hat mittels breiten Kabelbindern zu erfolgen, um einem unzulässigen Einschneiden in die Isolierung der Kabel zu verhindern.

**1.2.14 Solarkabel 6 mm² (Rohr/Kanal)**
Solarkabel aus extrem belastbarem und äußerst haltbarem
Material, unempfindlich gegen Ozon und UV-Strahlen

- Querschnitt: 6 mm²
- Leitungsdurchmesser (außen): 6 mm
- Gewicht: 75 kg/km
- Nennspannung: 1,0/1,0 kVac 1,5/1,5 kVdc Umgebungstemperatur: -40 bis +90 °C
- Normen und Zertifizierungen: DIN EN 50618

in Teillängen liefern und im vorhandenem Rohr oder Kanal verlegen.
Menge: 240,000 m
Kostengruppen nach DIN 276-1 2008: 442

**1.2.15 Multi-Contact Anschluss-Set**
Multi-Contact Anschluss-Set, bestehend jeweils aus Multi-Contact-Kupplungsstecker und Kupplungsbuchse, für die serielle Verkabelung von PV-Module, für Kabelaußendurchmesser von 5,9 - 8,8 mm

komplett liefern und betriebsfertig montieren, einschließlich Klein- und Befestigungsmaterial und systemgebundenem Zubehör.
Menge: 12,000 St
Kostengruppen nach DIN 276-1 2008: 442

**1.2.16 Wellrohr geschlitzt, NW 45, schwarz**
Wellrohr, geschlitzt und verschließbar, aus hochwertigem und speziell formuliertem Polypropylen (PP-MOD-BS-UV), beständig gegen Witterungseinflüssen und UV-Strahlung bis 20 Jahre, für nachträglich montierbaren Kabelschutz, auch für bereits fertig konfektionierte Kabelstränge, einschließlich montierter Stecker, Schutz der eingelegte Kabel und Leitungen gegen äußere Einflüsse durch das Überlappen des verschließbaren „Doppelrohres“, nicht flammenausbreitend, Farbe schwarz, zur Verwendung für unterschiedliche Installationen im Freien (Solaranlagen, SAT-Anlagen und Photovoltaikanlagen), hochtemperaturbeständig, Schutz gegen Marder- und Nagetierverbiss

- Temperaturbeständigkeit nach LV312-3: -40°C bis +105°C
- Temperaturbeständigkeit nach DIN EN 61386-22:  -25°C bis +105°C
- Entflammbarkeit: UL 94 V2 / FMVSS 302, nicht flammenausbereitend nach DIN EN 61386-22#
- Nennweite: 45 mm

komplett liefern und betriebsfertig montieren, einschließlich Klein- und Befestigungsmaterial und systemgebundenem Zubehör,
einschließlich Befestigungsclips, teilbaren Verschraubungen, teilbaren Gegenmuttern, teilbaren Rohrverbindungen etc.,
einschließlich Einzug von Kabel und Leitungen mittels erforderlichem Einzugwerkzeug.
Menge: 35,000 m
Kostengruppen nach DIN 276-1 2008: 442

**1.2.17 Gummi-Press-Dichtung mit Wechseleinsatz Ø 65 mm, 5 x 6 mm**
Gummi-Press-Dichtung mit Wechseleinsatz Ø 65 mm geeignet zum Einbau in vorhandenen Futterrohre oder Kernbohrungen zur Abdichtung von bereits verlegten Kabeln, Wechseleinsatz individuell herstellbar entsprechend Kabeldurchmesser, Anzahl und Durchmesser der Leitungsdurchführungen variabel wählbar, Metallteile aus A2 Edelstahl, Pressplatten 5 mm, EPDM-Dichtgummi 2-lagig, für Futterrohre/ Kernbohrungen Ø 100 mm.

- FHRK-Standard: 60
- Dichtheit: Gas- und wasserdicht bis 5 bar
- Lastfall: Aufstauendes Sickerwasser; Druckwasser; WU-Beton Beanspruchungsklasse 1, DIN 18195 Teil 4, DIN 18195 Teil 6
- Kernbohrung/Futterrohr: Ø 100 mm
- Wechseleinsatz: Ø 65 mm

Maximale Belegung:
drei Kabel Ø bis 22 mm oder fünf Kabel Ø bis 17 mm oder neun Kabel Ø bis 12 mm (andere Kombinationen mit unterschiedlichen Durchmessern möglich)

Anzahl der Kabel:  5

Gemessener Aussendurchmesser der Kabel:  ca. 6 mm

komplett liefern und betriebsfertig montieren, einschließlich Klein- und Befestigungsmaterial und systemgebundenem Zubehör.

Hersteller: '......................................................................'

(vom Bieter einzutragen)

Typ: '......................................................................'

(vom Bieter einzutragen)
Menge: 1,000 St
Kostengruppen nach DIN 276-1 2008: 442

**1.2.18 Aufputzverteiler IP30, mit Tür, 12 Platzeinheiten**
Installationskleinverteiler Aufputz aus Kunststoff, nach DIN VDE 60670-24 und DIN 43871, geeignet zum Einsatz in Wohngebäuden nach DIN 18015, zum Einbau von Geräten bis 63 A mit max. 70 mm Einbautiefe nach Maßnorm DIN 43880, Bemessungsspannung 400V/50Hz, Schutzart IP30, Schutzklasse II schutzisoliert, bestehend aus:
Kunststoffbodenplatte mit serienmäßigem Leitungsabfang, Geräteträger aus verzinktem Stahlblech und DIN Hutschiene zum Einbau von Modulargeräten nach DIN 43880, Geräteabdeckung aus Kunststoff mit 46 mm Geräteschlitz, serienmäßig plombierbar, Fingersichere PE/N-Klemme mit Stecktechnik in montagefreundlicher Schnapptechnik und N-Klemme für FI-Kreise,
einschließlich Tür aus Stahlblech, pulverbeschichtet und eingebrannt, Tür frontbündig mit innenliegenden handbedienbaren Scharnieren, Türverschluss mit frontbündiger Griffmulde und selbsttätig zurückklappenden Griff, Türanschlag rechts oder links,

Montageart: Aufputz / Aufbau
Anzahl der halben Platzeinheiten von 17,5 mm: 24

Höhe:  245 mm

Breite:  305 mm

Tiefe:  96,5 mm

RAL Farbe Nummer (ähnlich):  9010

Schutzart IP:  30

Schutzklasse:  Schutzklasse II

Türanzahl:  1

einschließlich Berührungsschutzabdeckung, Blindabdeckungen für Reserveplätze, Stromkreiskennzeichnung je Gerät, Verdrahtung der Betriebsmittel, einschl. Kabel-/Leitungseinführungen.

Bestückt mit nachfolgend beschriebenen Betriebsmitteln:
Menge: 1,000 St
Kostengruppen nach DIN 276-1 2008: 442

**1.2.19 Kombi-Ableiter Typ1+2, 4polig, PV 1String**
Blitzstrom-Kombiableiter Typ 1+2 (2+1polig, steckbar) nach DIN EN 61643-11, speziell konzipiert für den Einsatz auf der DC-Seite von Photovoltaikanlagen, als Schutzgerät ausgeführt in fehlerresistenter Y-Schaltung mit Hochleistungsvaristoren und Gasentladungsableiter, Zinkoxidvaristor mit thermischer Abtrenn- und Überwachungsvorrichtung, sichere Steckteilfixierung und Kontaktierung durch Modulverriegelungsmechanismus.

- Höchste Dauerspannung UCPV: 800 V -
- Nennableitstoßstrom In: 30 kA (8/20 µs)
- Maximaler Ableitstoßstrom Imax Gesamt PE: 60 kA (8/20 µs)
- Blitzstoßstrom Iimp DC+ DC-: 12,5 kA (10/350 µs)
- Blitzstoßstrom Iimp DC+/DC- PE: 12,5 kA (10/350 µs)
- Blitzstoßstrom Iimp Gesamt PE:  18 kA (10/350 µs)
- Schutzpegel Up DC+ DC-: < 2,9 kV
- Schutzpegel Up DC+/DC- PE:  < 2,0 kV
- Einbaubreite: 3 TE
- Montage: auf Hutschiene 35 mm nach EN 60715.

Hersteller: '......................................................................'

(vom Bieter einzutragen)

Typ: '......................................................................'

(vom Bieter einzutragen)
Menge: 1,000 St
Kostengruppen nach DIN 276-1 2008: 442

**1.2.20 Leitungsschutzschalter 20 A/C 3polig**
Leitungsschutzschalter DIN VDE 0641-11, als Reiheneinbaugerät, Maße DIN 43880, fingersicher DIN EN 50274, Bemessungsbetriebsspannung 230/400 V AC, Bemessungsausschaltvermögen 6 kA, 3polig, Auslösecharakteristik C, Bemessungsstrom 20 A, mit Aufnahmevorrichtung für Beschriftungsschild.
Menge: 1,000 St
Kostengruppen nach DIN 276-1 2008: 442

**1.2.21 NYM-J 5 x 4 (Pritsche/Rohr/Kanal)**
Installationsleitung DIN VDE 0250-204 NYM-J 5 x 4, Cu-Zahl 192, in Teillängen liefern und auf vorhandene Pritschen oder Wannen verlegen bzw. in Elektroinstallationskanäle einlegen oder in Leerrohre einziehen
Menge: 15,000 m
Kostengruppen nach DIN 276-1 2008: 442

*Hinweis: Anschlußarbeiten*
Bauseits gestellte Elektro-Geräte und Anlagen müssen angeschlossen werden.
Zum Elektro-Anschluß gehören:
- Anschlußkasten öffnen
- Anschlußspannung überprüfen
- Schaltung überprüfen
- Anschlußkabel absetzen, einführen, abdichten und mit einer Zugentlastung versehen
- alle Adern auf die Anschlußklemme des Gerätes auflegen
- Anschlußkasten schließen
- Inbetriebnahme mit dem Ersteller/Betreiber
- einschl. Klein- und Befestigungsmaterial, sowie systemgebundenem Zubehör.

Anschluß inbesondere folgender Elektro-Geräte und Anlagen:

Heizung, Heizkreisverteiler, Raumthermostate, Kleinlüfter, Geräte etc.

**1.2.22 Anschluß mit Kabel/Leitung bis 5 x 4 qmm.**
Anschluß mit Kabel/Leitung bis 5 x 4 qmm
an beigestellte Betriebsmittel einschließlich Anschlussmittel.
Menge: 2,000 St
Kostengruppen nach DIN 276-1 2008: 442

*Hinweis: Datenkabel*
Die Verlegearbeiten dieser Kabel müssen mit größter Sorgfalt, unter Einhaltung der zulässigen verlegetechnischen Grenzwerte gemäß Datenblatt, durchgeführt werden. Hierbei dürfen insbesondere die Werte
- max. Zugbeanspruchung,
- min. Biegeradius,
- max. Drall (Verdrehung des Kabels entlang seiner Längssachse)
nicht (auch nicht kurzzeitig) über- bzw. unterschritten werden.
Generell ist zu beachten, dass diese Kabel erheblich verlegekritisch sind. Durch Messungen ist für jede installierte Kabelstrecke nach der Installation/Verlegung nachzuweisen, daß die geforderten Daten gemäß DIN/EN 50173, Class E, eingehalten werden.

**1.2.23 Datenkabel Cat7 S/FTP 4x2x0,56 - 600 MHz**
Datenkabel Kategorie 7 S/FTP nach DIN EN 50288-4-1 und IEC 61156-5, als Installationskabel mit 3P-Zertifizierung, für strukturierte Gebäudeverkabelung nach EN 50173, ISO/IEC 11801, Leiter aus Cu-Draht, blank, d=0,56 mm (AWG 23), Leiterisolierung aus Schaum-Polyethylen, 2 Adern zum Paar verseilt, Paarabaschirmung aus Aluminium-beschichteter Kunststoff-Verbundfolie, 4 Paare (PiMF) zur Seele verseilt, Gesamtabschirmung aus verzinntem CU-Geflecht, mit Beidraht, Kabel halogenfrei und flammwidrig (LSHF/FRNC) nach IEC60332-1, IEC60754-2, IEC 61034, geeignet zur Datenübertragung bis 600 MHz,

in Teillängen liefern und auf vorhandene Pritschen oder Wannen verlegen bzw. in Elektroinstallationskanäle einlegen oder in Leerrohre einziehen (für Modbusverkabelung zwischen Smart Meter und Wechselrichter).

Ein Datenblatt ist dem Angebot beizulegen.
Menge: 25,000 m
Kostengruppen nach DIN 276-1 2008: 442

**1.2.24 Konfektion der Datenkabel Cat7**
Konfektion der Datenkabel Kategorie 7, 600 MHz, 4-paarig, je verlegte Teillänge, einschließlich allem Systemzubehör, Test auf Vertauschung und Kurzschluß. Auflegen auf Datendosen und / oder Patchfeldern etc..
Menge: 6,000 St
Kostengruppen nach DIN 276-1 2008: 442

**1.2.25 Elektroinstallationsrohr PVC hart, NG32 AP**
Elektroinstallationsrohr DIN EN 50086, Maße
DIN EN 60423, aus PVC hart, einwandig, glatt, starr,
mit angeformter Muffe, Außendurchmesser 32 mm,
Druckbeanspruchung mittel, Schlagbeanspruchung mittel,
min. Dauergebrauchs- und Installationstemperatur -
5 Grad C, max. Dauergebrauchs- und Installationstemperatur + 60 Grad C, Verlegeart offen, auf Putz, mit Abstandsschellen an Mauerwerk.
Menge: 36,000 m
Kostengruppen nach DIN 276-1 2008: 442

**1.2.26 Potentialausgleichschiene**
Haupt-Potentialausgleichschiene für den Potentialausgleich nach DIN VDE 0100-410/-540 sowie Blitzschutzpotentialausgleich nach DIN EN 62305 (VDE 0185-305), Fußplatte und Abdeckhaube aus Kunststoff, Farbe grau, Schrauben und Überleger in Messing,
blitzstromtragfähig bis 100kA (10/350),
Anschlussmöglichkeiten von 7 ein- oder mehrdrähtigen
Leitungen bis max. 25mm², ein Rundleiter  8-10mm und
ein Anschluss für Flachband bis Fl30 oder Rundleiter
Rd 8-10, einschließlich Beschriftung der einzelnen Abgänge.
Menge: 1,000 St
Kostengruppen nach DIN 276-1 2008: 442

**1.2.27 H07V-K 1x16, gr/gl (Pritsche/Rohr/Kanal)**
harmonisierte, flexible Verdrahtungs-Einzelader für
geschützte, feste Verlegung, Querschnitt 16mm², Farbe
grün/gelb, Nennspannung 450/750V, Strombelastbarkeit
nach EN 50565-1 / VDE 0298-565-1,

in Teillängen liefern und auf vorhandene Pritschen oder Wannen verlegen bzw. in Elektroinstallationskanäle einlegen oder in Leerrohre einziehen.
Menge: 84,000 m
Kostengruppen nach DIN 276-1 2008: 442

**1.2.28 Anschluss flexible Einzelader 1x16**
Anschluß mit Kabel/Leitung, flexible feindrähtige Einzelader, Größe: 1x16mm², einseitig absetzen, einführen und nach Klemmplan betriebsfertig elektrisch anschließen, einschließlich passendem Kabelschuh.
Menge: 5,000 St
Kostengruppen nach DIN 276-1 2008: 442

**1.2.29 Patchkabel 5 m**
Patchkabel, zur Einbindung von Wechselrichtern, Energiezählern (Smart Energy Meter) etc. in ein vorhandenes Netzwerk, liefern und an vorhandener Anschlussdose anschließen

Länge: 5 m
Menge: 2,000 St
Kostengruppen nach DIN 276-1 2008: 442

**1.2.30 Anmeldung PV-Anlage als Überschusseinspeisung**
*** Pauschalposition
Anmeldung der Photovoltaikanlage als Überschusseinspeisung (70%-Regelung) beim zuständigen EVU, einschließlich Einreichnung sämtlicher Unterlagen (Zertifikate, Lageplan, Vollmacht, Datenblätter etc.)
Menge: 1,000 Psch
Kostengruppen nach DIN 276-1 2008: 442

**1.2.31 Fertigmeldung, Abnahme, Inbetriebnahme**
*** Pauschalposition
Fertigmeldung der installierten PV-Anlage, Eintragung im Markstammdatenregister, Messung, Protokollierung nach VDE, Erstellung der Dokumentationen, Einbau des Einspeisezählers mit Mitarbeiter des EVU, Übergabe der PV-Anlage an den Auftraggeber einschließlich Einweisung.
Menge: 1,000 Psch
Kostengruppen nach DIN 276-1 2008: 442

**1.2.32 Wirtschaftlichkeitsberechnung**
*** Pauschalposition
Wirtschaftlichkeitsberechnung für vorab beschriebene Photovoltaik-Anlage.

Alle genannten Unterlagen sind dem Bauherren zur Abnahme in einem kartonierten rotem Aktenordner mit weißem Ordnerrücken, maschinell beschriftet, in 3-facher Ausführung zu übergeben!
Menge: 1,000 Psch
Kostengruppen nach DIN 276-1 2008: 442

**1.2.33 Systemstatik**
*** Pauschalposition
Erbringung eines objektbezogenen statischen Nachweises des Gesamtsystems in Form einer Systemstatik.
Menge: 1,000 Psch
Kostengruppen nach DIN 276-1 2008: 442

*Hinweis: Brandschutz*

**1.2.34 PV-Feuerwehrschalter, 3 x 30A DC**
PV-Feuerwehrschalter, geeignet für die Fernausschaltung der DC-Seite durch die Feuerwehr gemäß VDE-AR-E2100-712, mit 3 Lasttrennschaltern für 3 String,
Bemessungsbetriebsstrom jedes Lasttrennschalters 30A,
Bemessungsbetriebsspannung 1000 V DC,
Lasttrennschalter geprüft nach IEC/EN 60947-3,
Anschlussfertig vorverdrahtet,
Zulässiger Umgebungstemperaturbereich -25°C bis +60°C,
Anwendungsbereich: DC-Trennstelle in Photovoltaik-Anlagen
zwischen PV-Generator und Wechselrichter,
Rückmeldung des Schaltzustandes mittels Hilfsschalter,
1 Schließer und 1 Öffner,
Innenwiderstand jedes Lasttrennschalters 7mΩ,
Fernauslösung durch integrierten Unterspannungsauslöser
230V, 50Hz,
Unterspannungsauslöser reagiert mit 0,6 Sekunden
verzögert um kurzzeitige Netzspannungsschwankungen zu
überbrücken,
fingersichere IP4X - Abdeckung,
Schutzart IP65,
mit Druckausgleichselement

Eingänge Anzahl der Stränge 3
Ausgänge Anzahl der Stränge 3

mit allem notwendigen Zubeh? liefern, montieren und anschlie?n
Menge: 1,000 St
Kostengruppen nach DIN 276-1 2008: 442

**1.2.35 Feuerwehr PV-Auschalter**
PV-Feuerwehrausschalter zur Auslösung des vorab beschriebenen DC-Freischalters, Schutzart IP 65,
1 Schließer, 1 Öffner,
überlistungssicher nach ISO 13850/EN 418,
Rückstellung erfolgt durch Ziehen, bzw. Drehen,
Farbe Gehäuseoberteil rot, komplett mit Schutzkragen

mit allem notwendigen Zubehör liefern, montieren und anschließen
Menge: 1,000 St
Kostengruppen nach DIN 276-1 2008: 442

**1.2.36 Signalleuchte rot**
Signalleuchte rot, IP65,
zur Rückmeldung des Auslösezustandes des
DC-Freischalters

mit allem notwendigen Zubehör liefern, montieren und anschließen
Menge: 1,000 St
Kostengruppen nach DIN 276-1 2008: 442

**1.2.37 Erstprüfung, messtechnische Überprüfung und Übergabedokumentation der netzgekoppelten PV-Anlage**
*** Pauschalposition
Erstprüfung, messtechnische Überprüfung und Übergabedokumentation der vorab beschrieben netzgekoppelten PV-Anlage wie folgt:

Durchführen der normgerechten Erstprüfung, aller vorgeschriebenen Messungen sowie Erstellen der vollständigen Prüf- und Übergabedokumentation für die installierte Photovoltaikanlage nach DIN EN 62446-1 (VDE 0126-23-1) und DIN VDE 0100-600.

Leistungsumfang:

1. Sichtprüfung (DC- und AC-Seite):
- Überprüfung der ordnungsgemäßen Montage, Modulbefestigung und Ballastierung.
- Kontrolle der fachgerechten Leitungsführung, UV-Beständigkeit und Zugentlastung.
- Prüfung der Steckverbinder auf typenreinen und korrekten Sitz. - Kontrolle der Kennzeichnungen, Warnhinweise und Schalteinrichtungen (DC-Freischalter).

2. Messungen auf der Gleichstromseite (DC - Kategorie 1 nach DIN EN 62446-1):
- Niederohmige Durchgangsmessung der Schutzleiter und des Potentialausgleichs der Unterkonstruktion (PE).
- Polaritätsprüfung aller DC-Stränge (Strings) vor dem Anschluss an den Wechselrichter.
- Messung der Leerlaufspannung (Uoc) je Strang.
- Messung des Kurzschlussstroms (Isc) bzw. Betriebsstroms je Strang.
- Messung des Isolationswiderstands (Riso) der DC-Stromkreise gegen Erde unter Berücksichtigung der Modultypen.

3. Messungen auf der Wechselstromseite (AC nach DIN VDE 0100-600):
- Messung des Isolationswiderstands der AC-Leitungen.
- Überprüfung der Schutzmaßnahmen (Durchgängigkeit RPE, Schleifenimpedanz Zs). - Prüfung von Fehlerstrom-Schutzeinrichtungen (RCD / FI) hinsichtlich Auslösezeit und -strom.
- Drehfeldprüfung am Netzanschluss.

4. Schutz- und Netzintegration (VDE-AR-N 4105):
- Überprüfung und Dokumentation des integrierten oder externen Netz- und Anlagenschutzes (NA-Schutz).
- Erstellung und Bereitstellung der erforderlichen VNB-Inbetriebsetzungsformulare (z. B. Formular E.8).

5. Dokumentation & Übergabe:
- Erstellung vollständiger, rechtssicherer Mess- und Prüfprotokolle mit Angabe der verwendeten Prüfgeräte und Kalibrierdaten.
- Erstellen des einpoligen Übersichtsschaltplans (Blockschaltbild) sowie des Strangbelegungsplans.
- Übergabe der gesamten Dokumentation in digitaler Form (PDF) sowie 1-fach in Papierform an den Auftraggeber.
Menge: 1,000 Psch
Kostengruppen nach DIN 276-1 2008: 442

#### Titel 1.3 KG 443 Niederspannungsschaltanlage

##### Untertitel 1.3.1 KG 443 Installationsverteiler und Schaltanlagen

*Hinweis: Installationsverteiler und Schaltanlagen mit Bauartnachweis*
Bei Einbaugeräten für Installationsverteiler und Schaltanlagen ist jeweils eine einheitliche Bauform eines Fabrikates zu liefern und zu montieren. Schaltanlage mit allen Bausteinen fabrikfertig als Energie-Schaltgerätekombination (Power Switchgear Combination - PSC) mit Bauartnachweis nach IEC 61439-1 und IEC 61439-2, wenn nicht anders erwähnt.

Die Kosten für die anteilige Verdrahtung, die Verdrahtungskanäle, die Auf- und Abgangsklemmen einschließlich Endstücke, MP- Schiene mit Klemme, PE-Klemme, Beschriftung und alle Anschlüssen von Zu- und Abgangsleitungen in Installationskleinverteilern, Zählerplätzen, Installationsverteilern, Schaltanlagen und Rangierverteilern sind den folgenden Einbaugeräten zuzuordnen und mit den Einheitspreisen abgegolten.

Zu- und Ableitungen sind über Reihenklemmen anzuschließen.

Die Verteiler für Wandeinbau (U) mit Blendrahmen verstehen sich einschließlich
Stemmarbeiten, Aufbauverteiler einschließlich Rangierkanal.

In die Einheitspreise sind ferner einzukalkulieren:

Herstellen einer maschinellen, dauerhaften äußeren Beschriftung der Verteilungen wie folgt:
- Kurzbezeichnung der Verteilung
- Schriftgröße mindestens 50 mm als Resopalschild

Herstellen einer maschinellen, dauerhaften inneren Beschriftung der Verteilungen wie folgt:

- alle Geräte und Betriebsmittel, Kabel/Leitungen, Einzel- oder Sammelschienen und Abdeckungen mit Kurzbezeichnung, Stromkreisnummer bzw. Betriebmittelnummer
- Schriftgröße ca. 10 mm als Resopalschild

Plantasche, Stromkreisliste und Stromlaufplan
Platzreserve: mindestens 20%

Anschlüsse von Kabeln und Leitungen haben grundsätzlich über kriechstromfeste Reihenklemmen für Tragschienenmontage bzw. kurzschlusssichere Anschlussfahnen aus Kupfer zu erfolgen. An Reihenklemmen darf dabei auf jeder Seite nur eine Ader angeschlossen werden. Reserveadern sind ebenfalls an Reihenklemmen anzuschließen.

*Hinweis: Antennenanbindung für Fernauslesung*
Leitungs- und Leerrohrführung zur Antennenanbindung für Fernauslesung (Smart-Meter-Gateway / APZ)
Normen und Richtlinien:
Die Ausführung des Zählerplatzes und der zugehörigen Kommunikationsinfrastruktur hat streng nach den Vorgaben der VDE-AR-N 4100:2026-04 (Anwendungsregel: Technische Regeln für den Anschluss von Kundenanlagen an das Niederspannungsnetz und deren Betrieb) sowie den jeweils gültigen Technischen Anschlussbedingungen (TAB) des zuständigen Netzbetreibers (VNB) zu erfolgen.
Bauliche Vorbereitung für externe Antennensysteme:
Zur Gewährleistung einer zuverlässigen Datenübertragung und Fernauslesung der Zählerstände (Smart-Meter-Gateway) ist bauseits die erforderliche Infrastruktur für eine abgesetzte/externe Antenne vorzusehen:
- Leerrohrinfrastruktur: Vom Zählerplatz / Aufstellort der Hauptverteilung (Bereich APZ / Steuergerätefeld) ist ein durchgehendes Elektroinstallationsrohr (mindestens M20 / M25, biegsam oder starr nach DIN EN 61386, flammwidrig) bis zu einem empfangsgünstigen Montageort (z. B. Außenwand, Lichtschacht, Technikraumdecke mit Mobilfunkabdeckung) zu verlegen.
- Montagebedingungen: Das Leerrohr ist mit Zugdraht/Zugschnur zu versehen und so zu verlegen, dass zulässige Biegeradien für Antennen-Koaxialkabel eingehalten werden (keine scharfen Knicke).
Kabel- und Gerätemontage:
Das Einziehen der spezifischen Antennenleitung sowie die Montage der Antenne selbst erfolgen, sofern im Leistungsverzeichnis nicht explizit als gesonderte Position ausgewiesen, im Zuge der Messgeräte- und Gateway-Montage durch den zuständigen Messstellenbetreiber (MSB) bzw. Netzbetreiber.

**1.3.1.1 Installationsrohr für Antennenanbindung Fernauslesung**
Installationsrohr für Antennenanbindung Fernauslesung (APZ / SMGW)
Elektroinstallationsrohr (mindestens M25) nach DIN EN 61386-22 für den Einbau auf Putz / unter Putz / im Hohlraum liefern und fachgerecht vom Zählerplatz (Bereich APZ / Steuergerätefeld) bis zu einem empfangsgünstigen Montageort für eine abgesetzte Antenne (z. B. Außenwand, Lichtschacht oder empfangsseitig geeigneter Technikbereich) verlegen.
Ausführungsmerkmale:
- Werkstoff: Kunststoff, flammwidrig, mechanische Beanspruchung mindestens mittel (Klassifizierung 3321).
- Durchmesser: mindestens DN 25 (M25).
- Biegeradien: Bögen unter Berücksichtigung der zulässigen Biegeradien von Antennen-Koaxialkabeln großzügig ausführen (keine scharfen Knicke).
- Ausstattung: Vollständig mit eingezogenem Zugdraht (Kunststoff oder verdrillter Stahldraht) versehen.
- Normenkonformität: Gemäß VDE-AR-N 4100:2026-04 und den Vorgaben des zuständigen Netzbetreibers (VNB).
Rohrendpunkte beidseitig sauber entgraten und bis zur Kabelverlegung staubdicht verschließen. Abrechnung erfolgt nach Aufmaß der verlegten Trassenlänge.
Menge: 10,000 m
Kostengruppen nach DIN 276-1 2008: 443

*Hinweis: Hersteller / Typ Verteiler:*
Verteiler:

Hersteller: '......................................................................'

(vom Bieter einzutragen)

Typ: '......................................................................'

(vom Bieter einzutragen)

Einbaugeräte:

Hersteller: '......................................................................'

(vom Bieter einzutragen)

Typ: '......................................................................'

(vom Bieter einzutragen)

*Hinweis: Technikschließung*
Alle Verteilungen sind mit Schlössern einheitlicher Schließung (je Schloß 2 Schlüssel) anzubieten.

**1.3.1.2 Wandlerzähleranlage bis 200 A nach TAB Avacon Netz GmbH**
Wandlerzähleranlage als Wandlerkomplettanlage / Wandlerschrank, zur halbindirekten Messung (Wandlermessung) für Netzbezug und Einspeisung im Niederspannungsnetz der Avacon Netz GmbH bis 200 A Bemessungsstrom,
komplett liefern und betriebsfertig montieren, einschließlich Lieferung, betriebsfertige Montage, Verdrahtung, Prüfung und Dokumentation.

Die Ausführung muss den aktuellen Richtlinien der TAB NS Nord inklusive den netzbetreiberspezifischen Ergänzungen der Avacon Netz GmbH, der VDE-AR-N 4100, VDE-AR-N 4105 sowie der DIN EN 61439-1/-2 entsprechen.

Technische Spezifikationen und Aufbau:

Gehäuse / Wandlerschrank:
- Schutzklasse II (schutzisoliert), Schutzart min. IP31 für Innenaufstellung (RAL 9016 oder Herstellerspezifisch).
- Schwenktür(en) mit Dreipunkt-Stangenverschluss, vorbereitet für Profilhalbzylinder zur Schließung nach Avacon-Standard.

Netzseitiger Anschlussraum (NAR):
- Trennvorrichtung: NH1- bzw. NH2-Sicherungslasttrennschalter 3-polig (Bemessungsstrom min. 200 A) im ungemessenen Bereich vor dem Wandlerteil.
- Spannungsabgriff: Plombierbare Absicherung des Spannungspfads für Zählung und Steuergeräte (z. B. Leitungsschutzschalter B6, 25 kA Kurzschlussfestigkeit).
- Überspannungsschutz: Kombi-Ableiter Typ 1+2 (SPD) auf Sammelschienensystem im ungemessenen Bereich.

Wandlerteil:
- Cu-Sammelschienensystem mit Wandlerlaschen (z. B. Cu 30x10 mm) vorbereitet zur Aufnahme von 3 Stk. Beistell-Aufsteckstromwandlern des Messstellenbetreibers/EVU (z. B. Sekundärstrom 5 A oder 1 A).
- Prüfklemme: 14-polige Trenn- und Prüfklemme nach Avacon-Vorgabe mit plombierbarer Klarsichtabdeckung.
- Vollständige Verdrahtung des Spannungspfads und der Wandler-Sekundärstromkreise zur Prüfklemme und zum Zählerplatz mit farblich gekennzeichneten Leitungen gemäß Norm.

Zählerfeld & Kommunikationsräume (RfZ / APZ / Steuertechnik):
- Zählerplatz: 1x Wandlerzählerplatz (Dreipunkt-Befestigung) nach Avacon-TAB.
- Raum für Zusatzanwendungen (RfZ) & APZ-Feld: Integriert gemäß VDE-AR-N 4100 inkl. RJ45-Schnittstelle und Spannungsversorgung für das Smart Meter Gateway (SMGW) und Steuereinrichtungen der Avacon.
- Anbindung § 14a EnWG & PV-Einspeisemanagement: Klemmenleiste/Schnittstelle zur Anbindung der Avacon-Steuerbox zur Dimmung/Steuerung der Kundenanlagen:
- Wärmepumpe (steuerbare Verbrauchseinrichtung)
- Ladesäule / Wallbox
- PV-Anlage (Leistungsbegrenzung nach VDE-AR-N 105)

Anlagenseitiger Anschlussraum (AAR):
- Trennvorrichtung im AAR: Einbau eines min. 3-poligen Hauptschalters/Trennvorrichtung zur sicheren, beidseitigen Freischaltung gemäß den Erläuternden Ergänzungen der Avacon Netz GmbH.
- Hauptleitungsabzweigklemmen für den Übergang auf die Unterverteiler der Verbraucher (Haushalt, Wärmepumpe, Wallbox) und den PV-Wechselrichter.
Ausführungs- und Nebenleistungen:
- Mechanische Aufstellung, Wand-/Bodenbefestigung und VDE-gerechter Anschluss aller Zu- und Abgänge.
- Abstimmung und fachgerechter Einbau der von Avacon / dem MSB beigestellten Stromwandler.
- Einbinden des Schutzleiters (PE/PAS) an die Haupterdungsschiene.
- Messung und Erstprüfung der Gesamtanlage nach DIN VDE 0100-600 mit Erstellung des Prüfprotokolls.
- Übergabe der norm- und TAB-gerechten Dokumentation (Schaltplan, Aufbauplan, Konformitätserklärung).
- Gestellung eines Fachkundigen zur Zählersetzung und Abnahme durch die Avacon Netz GmbH.
- Erledigung der Formalitäten für Errichtung und Inbetriebsetzung der Zähleranlage. Der Einbau der Zähler und Wandler ist zu veranlassen bzw. selbst vorzunehmen.
Menge: 1,000 St
Kostengruppen nach DIN 276-1 2008: 443

**1.3.1.3 Standverteiler 400A, IP41, SKI, 576 PLE, 1950x1300x205**
Installationsverteiler als Niederspannungs- Schaltgerätekombination DIN EN 60439-1,
mit Seitenwänden, Rückwand, Tragschienen DIN EN 60715, Berührungsschutzabdeckungen DIN EN 50274, Rangier- und
Verdrahtungskanäle, Kabeleinführungen, Zugentlastung für alle eingeführten Kabel/Leitungen, Beschriftung aller Geräte, Kabel/Leitungen, Einzel-oder Sammelschienen und Abdeckungen, mit Plantasche, Stromkreisliste und Stromlaufplan, als Standschrank, Schutzklasse I, Gehäuse aus verzinktem Stahl, Dicke 1 mm, beschichtet, Schutzart IP 41 DIN EN 60529, mit undurchsichtiger Tür an Bedienfront, abschließbar.

Höhe installiertes Produkt:  1950 mm

Breite installiertes Produkt:  1300 mm

Tiefe installiertes Produkt:  205 mm

Sockelrahmen/Standsockel:  Höhe 100 mm

Platzeinheiten:  576 PLE

Schutzklasse:  Schutzklasse I

Schutzart:  IP41

Anzahl der Türen:  2

Anzahl der Schlösser:  1

Material des Gehäuses:  Stahl

Sammelschienensystem mit 3 Hauptleitern, PE- und N-
Schiene aus Kupfer, Bemessungsbetriebsspannung 400 V AC, Bemessungsstrom 400 A, Bemessungskurzzeitstromfestigkeit 20 kA.

Bestückt mit nachfolgend beschriebenen Betriebsmitteln
(nachstehende Positionen):

Notwendige Einbausätze, Reihenklemmen und Zubehör sind
für die nachfolgenden Betriebsmittel mit einzukalkulieren.
Menge: 1,000 St
Kostengruppen nach DIN 276-1 2008: 443

**1.3.1.4 Feldverteiler AP, IP44, SKII, 84PLE, 1100x300x161mm**
Feldverteiler AP zertifiziert nach DIN EN 61 439-1/-3, Maßnorm nach DIN 43 870, zum Einbau für Geräte bis 125 A, Luft- und Kriechstrecken nach DIN EN 60664-1, bestehend aus Schrank mit Tür aus pulverbeschichtetem und eingebranntem Stahlblech, mit Tür/ Türen, Einzeltür maximal 2-feldig breit, als Komplettschrank mit Einbausatz bestückt, mit profilierten Tragschienen, 7,5 mm hohen Hutschienen in 125 mm Mittenabstand und passenden Berührungsschutzabdeckungen, einschließlich PE/N-Klemmen auf Träger montiert, Leitungseinführungen oben/unten durch herausnehmbare flexiblen Kunststoffflanschplatten, zusätzlich austauschbar, Tür mit innenliegenden justierbaren Scharnieren und einem Öffnungswinkel von 110°, Türen rechts und links anschlagbar, werkzeugloser wechselbar Türanschlag. Türverschluss serienmäßig mit Dreipunkt-Stangenverschluss und plombierbaren Klappgriff, austauschbare sperrbare Schließsysteme und Türen.

Höhe installiertes Produkt:  1100 mm

Breite installiertes Produkt:  300 mm

Tiefe installiertes Produkt:  161 mm

Anzahl Module:  84

Schutzklasse:  Schutzklasse II

Schutzart:  IP44

RAL Farbnummer:  9010

Farbe:  weiß

Anzahl der Türen:  1

Anzahl der Verteilerreihen:  7

Anzahl der Schlösser:  1

Material des Gehäuses:  Stahl

Türschliessungstyp:  Klappgriff mit Vorreiber

Sammelschienensystem mit 3 Hauptleitern, PE- und N-
Schiene aus Kupfer, Bemessungsbetriebsspannung 400 V AC, Bemessungsstrom 400 A, Bemessungskurzzeitstromfestigkeit 20 kA.

Bestückt mit nachfolgend beschriebenen Betriebsmitteln
(nachstehende Positionen):

Notwendige Einbausätze, Reihenklemmen und Zubehör sind
für die nachfolgenden Betriebsmittel mit einzukalkulieren.
Menge: 1,000 St
Kostengruppen nach DIN 276-1 2008: 443

**1.3.1.5 Miniverteiler**
Miniverteiler als Kleinstverteiler aus Kunststoff, zum Einbau von Reiheneinbaugeräten nach Massnorm DIN 43 880, als Berührungsschutzabdeckung nach BGV A2 für Geräte bis 63 A, 400 V /50 Hz, Schutzart IP30, zur Auf-Putz-Montage mit 46mm Geräteschlitz, 10 PLE, serienmässig plombierbar, liefern, montieren, betriebsfertig verdrahten und anschließen.

Bestückt mit nachfolgend beschriebenen Betriebsmitteln
(nachstehende Positionen):
Menge: 1,000 St
Kostengruppen nach DIN 276-1 2008: 443

**1.3.1.6 Lasttrennschalter 160 A 3polig**
Lasttrennschalter DIN EN 60947-3, als Modulargerät, fingersicher DIN EN 50274, zur Montage auf Montageplatte DIN EN 60715, sichtbare Ausschaltung, Bemessungsbetriebsspannung 400 V AC,
Bemessungsstrom 160 A, 3polig.
Menge: 1,000 St
Kostengruppen nach DIN 276-1 2008: 443

**1.3.1.7 Lasttrennschalter 63 A 3polig**
Lasttrennschalter DIN EN 60947-3, als Modulargerät, fingersicher DIN EN 50274, zur Montage auf Montageplatte DIN EN 60715, sichtbare Ausschaltung, Bemessungsbetriebsspannung 400 V AC,
Bemessungsstrom 63 A, 3polig.
Menge: 2,000 St
Kostengruppen nach DIN 276-1 2008: 443

**1.3.1.8 Kombi-Ableiter (4polig)**
4-poliger Kombi-Ableiter für 230/400 V- TN(C)-S-Systeme
Ableiter Typ 1 nach EN 61643-11,
mit Folgestrombegrenzung,
gekapselte, nicht ausblasende Bauform

Höchste Dauerspannung:  255 V ac

Schutzpegel:  £ 1,5 kV

Blitzstoßstrom (10/350):  100 kA

Folgestromlöschfähigkeit:  50 kAeff

Ausschaltselektiv bis 50 kAeff: zu 35 A gL/gG-Sicherung
Koordination: zu Typ 2 und 3, sowie direkt zum Endgerät

Betriebsspannungsanzeige:  L1, L2, L3

Fernsignalisierung:  über Schnittstelle möglich

Reiheneinbaugerät nach DIN 43880, 8TE Durchgangsklemmen für alle Leiteranschlüsse bis 125 A

Hersteller: '......................................................................'

(vom Bieter einzutragen)

Typ: '......................................................................'

(vom Bieter einzutragen)
Menge: 1,000 St
Kostengruppen nach DIN 276-1 2008: 443

**1.3.1.9 Überspannungsableiter (4polig)**
4-poliger Überspannungs-Ableiter für 230/400 V TN-S-Systeme, Ableiter Typ 2 nach EN 61643-11, Hochleistungsfähige Varistor-Technologie, Basisteil mit gesteckten Schutzmodulen, Einfacher Schutzmodul-Wechsel durch Modulentriegelungstaste,

Höchste Dauerspannung:  275 V ac

Schutzpegel:  <= 1,25 kV

Nennableitstoßstrom:  20 kA

Kurzschlußfestigkeit:  50 kAeff

Vibrations- und Schockgeprüft nach EN 60068-2

Sinus-Vibration:  5 g (11 Hz - 200 Hz)

4 g (200 Hz - 500 Hz)

Random-Vibration:  1,9 g (5 Hz - 500 Hz)

Schock:  30 g

Energetische Koordination nach DIN EN 62305-4 (VDE 0185-305-4) mit Typ 1- und Typ 3-Ableiter

Überwachung:  Thermo-Dynamik-Control

Funktions- und Defektanzeige, Schutzmodul-Kodierung,
Multifunktionsanschlussklemmen für Leiter und Kammschienenanschluss, Reiheneinbaugerät nach DIN 43880, 4TE liefern, montieren, anschließen.

Hersteller: '......................................................................'

(vom Bieter einzutragen)

Typ: '......................................................................'

(vom Bieter einzutragen)
Menge: 2,000 St
Kostengruppen nach DIN 276-1 2008: 443

**1.3.1.10 NH-Sicherungslasttrennschalter Baugröße NH 00 3polig bis 160 A**
NH-Sicherungslasttrennschalter DIN EN 60947-3, bedingter Bemessungskurzschlussstrom 100 kA, fingersicher DIN EN 50274, Bemessungsbetriebsspannung 400 V AC, Gebrauchskategorie AC 22, Baugröße 00, 3polig, zur Montage auf Tragschiene DIN EN 60715, mit Schraubanschluss, mit NH-Sicherungseinsatz, Bemessungsstrom 160 A.
Menge: 1,000 St
Kostengruppen nach DIN 276-1 2008: 443

**1.3.1.11 Sicherungslasttrennschalter Baugröße D 02 3polig**
Sicherungslasttrennschalter DIN EN 60947-3, als Reiheneinbaugerät, Maße DIN 43880, Bemessungsisolationsspannung 440 V AC, einschl. Passeinsatz und Schraubkappe, bedingter Bemessungskurzschlussstrom 50 kA, fingersicher DIN EN 50274, Baugröße D 02, Bemessungsbetriebsspannung 400 V AC, Gebrauchskategorie AC 22, 3polig, mit Sicherungseinsatz, Bemessungsstrom 63 A.
Menge: 22,000 St
Kostengruppen nach DIN 276-1 2008: 443

**1.3.1.12 Sicherungslasttrennschalter Baugröße D01 2polig**
Sicherungslasttrennschalter DIN EN 60947-3, als Reiheneinbaugerät, Maße DIN 43880, Bemessungsisolationsspannung 440 V AC, einschl. Passeinsatz und Schraubkappe, bedingter Bemessungskurzschlussstrom 50 kA, fingersicher DIN EN 50274, Baugröße D01, Bemessungsbetriebsspannung 400 V AC, Gebrauchskategorie AC 22, 2polig, mit Sicherungseinsatz, Bemessungsstrom 16 A.
Menge: 1,000 St
Kostengruppen nach DIN 276-1 2008: 443

**1.3.1.13 Sicherungslasttrennschalter Baugröße D01 1polig**
Sicherungslasttrennschalter DIN EN 60947-3, als Reiheneinbaugerät, Maße DIN 43880, Bemessungsisolationsspannung 440 V AC, einschl. Passeinsatz und Schraubkappe, bedingter Bemessungskurzschlussstrom 50 kA, fingersicher DIN EN 50274, Baugröße D01, Bemessungsbetriebsspannung 400 V AC, Gebrauchskategorie AC 22, 1polig, mit Sicherungseinsatz, Bemessungsstrom 16 A.
Menge: 2,000 St
Kostengruppen nach DIN 276-1 2008: 443

**1.3.1.14 Sicherungssockel mit Schnappbefestigung D 02 3polig**
| Sicherungssockel mit Schnappbefestigung, 3-polig, nach IEC 269-3, DIN VDE 0636, mit Abdeckung für Sicherungen, Schraubkappen und Sicherungseinsätzen. |  |
| --- | --- |
| Ausführung: | D 02 E18 Bemessungsstrom 16 - 63 A |
Menge: 2,000 St
Kostengruppen nach DIN 276-1 2008: 443

**1.3.1.15 Fehlerstromschutzschalter Typ A 63A/30mA 3polig+N**
Fehlerstromschutzschalter, als Reiheneinbaugerät, Maße DIN 43880, fingersicher DIN EN 50274, für Wechsel- und pulsierende Gleichfehlerströme nach DIN EN 61008-1 und DIN EN 61008-2-1, Bemessungsstrom 63 A, Bemessungsfehlerstrom 30 mA, 3polig + N, 230 AC, mit Aufnahmevorrichtung für Beschriftungsschild.
Menge: 1,000 St
Kostengruppen nach DIN 276-1 2008: 443

**1.3.1.16 Fehlerstromschutzschalter Typ A 40A/30mA 3polig+N**
Fehlerstromschutzschalter, als Reiheneinbaugerät, Maße DIN 43880, fingersicher DIN EN 50274, für Wechsel- und pulsierende Gleichfehlerströme nach DIN EN 61008-1 und DIN EN 61008-2-1, Bemessungsstrom 40 A, Bemessungsfehlerstrom 30 mA, 3polig + N, 230 AC, mit Aufnahmevorrichtung für Beschriftungsschild.
Menge: 9,000 St
Kostengruppen nach DIN 276-1 2008: 443

**1.3.1.17 Fehlerstromschutzschalter Typ A 40A/30mA 1polig+N**
Fehlerstromschutzschalter, als Reiheneinbaugerät, Maße DIN 43880, fingersicher DIN EN 50274, für Wechsel- und pulsierende Gleichfehlerströme nach DIN EN 61008-1 und DIN EN 61008-2-1, Bemessungsstrom 40 A, Bemessungsfehlerstrom 30 mA, 1polig + N, 230 AC, mit Aufnahmevorrichtung für Beschriftungsschild.
Menge: 1,000 St
Kostengruppen nach DIN 276-1 2008: 443

**1.3.1.18 Fehlerstromschutzschalter Typ B 40A/30mA 3polig+N**
Fehlerstromschutzschalter Typ B, allstromsensitiv, als Reiheneinbaugerät, Maße DIN 43880, fingersicher DIN EN 50274, für Wechselfehler- und glatte Gleichfehlerströme nach DIN EN 61008-1 und DIN EN 61008-2-1, Bemessungsstrom 40 A, Bemessungsfehlerstrom 30 mA, 3polig + N, 230 AC, mit Aufnahmevorrichtung für Beschriftungsschild.
Menge: 1,000 St
Kostengruppen nach DIN 276-1 2008: 443

**1.3.1.19 FI-LS 1P+N B-16A 30mA Typ A (10 kA)**
Fehlerstrom-Leitungsschutzschalter Typ A DIN VDE 0664-20 / EN61009-1 als Reiheneinbaugerät, Berührungsschutz nach
IP2x DIN VDE 0106 Teil 100, externe blaue Test-Taste und Fehlerstromanzeige.

Bemessungsbetriebsspannung 240 V AC, Bemessungsausschaltvermögen 10 kA, 1polig + N, Auslösecharakteristik B, Bemessungsstrom 16 A, Bemessungsfehlerstrom 30 mA,
geeignet zum nachträglichen Anbau von Zusatzeinrichtungen, mit Aufnahmevorrichtung für Beschriftungsschild.
Menge: 8,000 St
Kostengruppen nach DIN 276-1 2008: 443

**1.3.1.20 FI-LS 1P+N C-16A 30mA Typ A (10 kA)**
Fehlerstrom-Leitungsschutzschalter Typ A DIN VDE 0664-20 / EN61009-1 als Reiheneinbaugerät, Berührungsschutz nach
IP2x DIN VDE 0106 Teil 100, externe blaue Test-Taste und Fehlerstromanzeige.

Bemessungsbetriebsspannung 240 V AC, Bemessungsausschaltvermögen 10 kA, 1polig + N, Auslösecharakteristik C, Bemessungsstrom 16 A, Bemessungsfehlerstrom 30 mA,
geeignet zum nachträglichen Anbau von Zusatzeinrichtungen, mit Aufnahmevorrichtung für Beschriftungsschild.
Menge: 1,000 St
Kostengruppen nach DIN 276-1 2008: 443

**1.3.1.21 Fehlerlichtbogen-Schutzeinrichtung mit LS-Schalter 1P+N B-16A (10 kA)**
AFDD Brandschutzschalter nach DIN VDE 0665-10/ EN62606, kombiniert mit Leitungsschutzschalter B16 in einem Gehäuse mit Schraubklemmen, zum Brandschutz in Folge von seriellen und parallelen Fehlerlichtbögen. Berührungsschutz nach IP2x DIN VDE 0106 Teil 100. Mit Test-Taste und -Funktionalität

Bemessungsbetriebsspannung Ue: 230 V
Nennstrom: 16 A
Auslösercharakteristik: B
Nennabschaltvermögen: 10 kA
Stoßspannungsfestigkeit: 4 kV
Polanzahl: 2 P
Isolationsspannung: 400 V
Anzahl Module: 2
Gesamtverlustleistung unter Nennstrom: 3,3 W
Anschlussquerschnitt am Ausgang mit Schraube, bei flexibelem Leiter: 1/10 mm²
Anschlussquerschnitt am Ausgang mit Schraube, bei massivem Leiter: 1/16 mm²

Hersteller: '......................................................................'

(vom Bieter einzutragen)

Typ: '......................................................................'

(vom Bieter einzutragen)
Menge: 1,000 St
Kostengruppen nach DIN 276-1 2008: 443

**1.3.1.22 Fehlerlichtbogen-Schutzeinrichtung mit LS-Schalter 1P+N B-10A (10 kA)**
AFDD Brandschutzschalter nach DIN VDE 0665-10/ EN62606, kombiniert mit Leitungsschutzschalter B10 in einem Gehäuse mit Schraubklemmen, zum Brandschutz in Folge von seriellen und parallelen Fehlerlichtbögen. Berührungsschutz nach IP2x DIN VDE 0106 Teil 100. Mit Test-Taste und -Funktionalität

Bemessungsbetriebsspannung Ue: 230 V
Nennstrom: 10 A
Auslösercharakteristik: B
Nennabschaltvermögen: 10 kA
Stoßspannungsfestigkeit: 4 kV
Polanzahl: 2 P
Isolationsspannung: 400 V
Anzahl Module: 2
Gesamtverlustleistung unter Nennstrom: 3,3 W
Anschlussquerschnitt am Ausgang mit Schraube, bei flexibelem Leiter: 1/10 mm²
Anschlussquerschnitt am Ausgang mit Schraube, bei massivem Leiter: 1/16 mm²

Hersteller: '......................................................................'

(vom Bieter einzutragen)

Typ: '......................................................................'

(vom Bieter einzutragen)
Menge: 1,000 St
Kostengruppen nach DIN 276-1 2008: 443

**1.3.1.23 Brandschutzschalter - Block für LS-Schalter, 16A**
Brandschutzschalter - Block für LS-Schalter, 16A, zum nachträglichen Anbau an vorab beschriebene Leitungsschutzschalter.

Hersteller: '......................................................................'

(vom Bieter einzutragen)

Typ: '......................................................................'

(vom Bieter einzutragen)
Menge: 1,000 St
Kostengruppen nach DIN 276-1 2008: 443

**1.3.1.24 Brandschutzschalter - Block für LS-Schalter, 10A**
Brandschutzschalter - Block für LS-Schalter, 10A, zum nachträglichen Anbau an vorab beschriebene Leitungsschutzschalter.

Hersteller: '......................................................................'

(vom Bieter einzutragen)

Typ: '......................................................................'

(vom Bieter einzutragen)
Menge: 1,000 St
Kostengruppen nach DIN 276-1 2008: 443

**1.3.1.25 Leitungsschutzschalter 32 A/C 3polig (10 kA)**
Leitungsschutzschalter DIN VDE 0641-11, als
Reiheneinbaugerät, Maße DIN 43880, fingersicher DIN EN 50274, Bemessungsbetriebsspannung 230/400 V AC, Bemessungsausschaltvermögen 10 kA, 3polig,
Auslösecharakteristik C, Bemessungsstrom 32 A, mit
Aufnahmevorrichtung für Beschriftungsschild.
Menge: 1,000 St
Kostengruppen nach DIN 276-1 2008: 443

**1.3.1.26 Leitungsschutzschalter 20 A/B 3polig (10 kA)**
Leitungsschutzschalter DIN VDE 0641-11, als
Reiheneinbaugerät, Maße DIN 43880, fingersicher DIN EN 50274, Bemessungsbetriebsspannung 230/400 V AC, Bemessungsausschaltvermögen 10 kA, 3polig,
Auslösecharakteristik B, Bemessungsstrom 20 A, mit
Aufnahmevorrichtung für Beschriftungsschild.
Menge: 1,000 St
Kostengruppen nach DIN 276-1 2008: 443

**1.3.1.27 Leitungsschutzschalter 16 A/B 3polig (10 kA)**
Leitungsschutzschalter DIN VDE 0641-11, als Reiheneinbaugerät, Maße DIN 43880, fingersicher DIN EN 50274, Bemessungsbetriebsspannung 230/400 V AC, Bemessungsausschaltvermögen 10 kA, 3polig, Auslösecharakteristik B, Bemessungsstrom 16 A, mit Aufnahmevorrichtung für Beschriftungsschild.
Menge: 1,000 St
Kostengruppen nach DIN 276-1 2008: 443

**1.3.1.28 Leitungsschutzschalter 16 A/C 3polig (10 kA)**
Leitungsschutzschalter DIN VDE 0641-11, als Reiheneinbaugerät, Maße DIN 43880, fingersicher DIN EN 50274, Bemessungsbetriebsspannung 230/400 V AC, Bemessungsausschaltvermögen 10 kA, 3polig, Auslösecharakteristik C, Bemessungsstrom 16 A, mit Aufnahmevorrichtung für Beschriftungsschild.
Menge: 6,000 St
Kostengruppen nach DIN 276-1 2008: 443

**1.3.1.29 Leitungsschutzschalter 16 A/B 1polig (10 kA)**
Leitungsschutzschalter DIN VDE 0641-11, als Reiheneinbaugerät, Maße DIN 43880, fingersicher DIN EN 50274, Bemessungsbetriebsspannung 230/400 V AC, Bemessungsausschaltvermögen 10 kA, 1polig, Auslösecharakteristik B, Bemessungsstrom 16 A, mit Aufnahmevorrichtung für Beschriftungsschild.
Menge: 42,000 St
Kostengruppen nach DIN 276-1 2008: 443

**1.3.1.30 Leitungsschutzschalter 16 A/C 1polig (10 kA)**
Leitungsschutzschalter DIN VDE 0641-11, als Reiheneinbaugerät, Maße DIN 43880, fingersicher DIN EN 50274, Bemessungsbetriebsspannung 230/400 V AC, Bemessungsausschaltvermögen 10 kA, 1polig, Auslösecharakteristik C, Bemessungsstrom 16 A, mit Aufnahmevorrichtung für Beschriftungsschild.
Menge: 1,000 St
Kostengruppen nach DIN 276-1 2008: 443

**1.3.1.31 Leitungsschutzschalter 10 A/B 3polig (10 kA)**
Leitungsschutzschalter DIN VDE 0641-11, als Reiheneinbaugerät, Maße DIN 43880, fingersicher DIN EN 50274, Bemessungsbetriebsspannung 230/400 V AC, Bemessungsausschaltvermögen 10 kA, 3polig, Auslösecharakteristik B, Bemessungsstrom 10 A, mit Aufnahmevorrichtung für Beschriftungsschild.
Menge: 4,000 St
Kostengruppen nach DIN 276-1 2008: 443

**1.3.1.32 Leitungsschutzschalter 10 A/C 3polig (10 kA)**
Leitungsschutzschalter DIN VDE 0641-11, als Reiheneinbaugerät, Maße DIN 43880, fingersicher DIN EN 50274, Bemessungsbetriebsspannung 230/400 V AC, Bemessungsausschaltvermögen 10 kA, 3polig, Auslösecharakteristik C, Bemessungsstrom 10 A, mit Aufnahmevorrichtung für Beschriftungsschild.
Menge: 1,000 St
Kostengruppen nach DIN 276-1 2008: 443

**1.3.1.33 Leitungsschutzschalter 10 A/B 1polig (10 kA)**
Leitungsschutzschalter DIN VDE 0641-11, als Reiheneinbaugerät, Maße DIN 43880, fingersicher DIN EN 50274, Bemessungsbetriebsspannung 230/400 V AC, Bemessungsausschaltvermögen 10 kA, 1polig, Auslösecharakteristik B, Bemessungsstrom 10 A, mit Aufnahmevorrichtung für Beschriftungsschild.
Menge: 15,000 St
Kostengruppen nach DIN 276-1 2008: 443

**1.3.1.34 Leitungsschutzschalter 6 A/B 1polig (10 kA)**
Leitungsschutzschalter DIN VDE 0641-11, als Reiheneinbaugerät, Maße DIN 43880, fingersicher DIN EN 50274, Bemessungsbetriebsspannung 230/400 V AC, Bemessungsausschaltvermögen 10 kA, 1polig, Auslösecharakteristik B, Bemessungsstrom 6 A, mit Aufnahmevorrichtung für Beschriftungsschild.
Menge: 2,000 St
Kostengruppen nach DIN 276-1 2008: 443

**1.3.1.35 Ausschalter 16A, 1 Schließer, 230V AC**
Ausschalter nach EN 60669-1/669-2-4 mit VDE Zeichen, Berührungsschutz IP2x nach BGV A3, Beschriftungsmöglichkeit direkt am Gerät und geeignet zum nachträglichen Anbau von Zusatzeinrichtungen
Nennstrom: 16 A
Bemessungsbetriebsspannung Ue: 230 V Isolationsspannung: 440 V
Polanzahl: 1 P Anzahl
Module: 1
Betriebstemperatur: -20 bis 50 °C
Lagerungstemperatur: -40 bis 80 °C
Anschlussart: Schraubtechnik
Anschlussquerschnitt bei flexiblem Leiter: 1,5 - 10mm² Anschlussquerschnitt bei starrem Leiter: 1,5 - 16mm²
Menge: 1,000 St
Kostengruppen nach DIN 276-1 2008: 443

**1.3.1.36 Hilfsschalter 1S+1Ö 230V AC**
Hilfsschalter, nachträglich anbaubar an vorab beschriebene LS-Schalter, zur Signalisierung bei Abschaltung des LS-Schalters von Hand, durch Überlast oder Kurzschluss, auch bei Fernauslösung mit Arbeits- und Unterspannungsauslöser, Kontaktart 1 Öffner und 1 Schließer, Anzahl der Öffner: 1, Betriebsspannung 230/415 V AC, Platzeinheiten: 0,5.
Menge: 12,000 St
Kostengruppen nach DIN 276-1 2008: 443

**1.3.1.37 Astro-Zeitschaltuhr mit Dauerkontakt**
Astro-Zeitschaltuhr mit Dauerkontakt 230 V~, max. 8 A bei cos Phi = 1, max. 6 A bei cos Phi = 0,4, mit Astroprogramm mit Verschiebung und Gegenbefehlen, Schaltprogramm mit 16 Speicherplätzen, Sommer- /Winterzeitumstellung, Urlaubsschaltung, Hand-/Automatikbetriebumschaltung, Gangreserve ca. 6 Monate (Batterie CR2032, 3 V), kürzester Schaltabstand 4 min, 1 x Wechselkontakt potentialfrei.
Menge: 1,000 St
Kostengruppen nach DIN 276-1 2008: 443

**1.3.1.38 Reiheneinbau-Jahresschaltuhr 4 Kanal, USB-Schnittstelle**
Digitale Reiheneinbau-Jahresschaltuhr 4 Kanal, mit USB-Schnittstelle, als 4-Kanal-Jahresschaltuhr, Betriebsspannung 110-240 V AC, als Reiheneinbaugehäuse, Breite 72 mm, mit Jahres- und Astro-Programm, textorientierte Bedienerführung im Display, 800 Speicherplätze, Schnittstelle für Speicherkarte (PC-Programmierung möglich), mit Speicherkarte im Lieferumfang, Schaltuhr mit 6 Jahre Gangreserve (Lithium-Batterie), mit automatischer Sommer-/ Winterzeitumschaltung, mit EIN-AUS Schaltzeiten, Impulsprogramm, Zyklusprogramm, mit umfangreichen Jahresuhrfunktionen, mit astronomischer Schaltfunktion (automatische Berechnung der Sonnenauf- und
Untergangszeiten für das ganze Jahr), mit Astro-Offset, mit Astro-Impuls, mit Schaltungsvorwahl, Dauerschaltung EIN/AUS, Ablauf-Timer, mit integrierterten Betriebsstundenzähler, mit 4 externen Taster-/Schaltereingängen (ein Eingang für jeden Kanal), Ferienprogramm, mit 2 Zufallsprogrammen, mit Displaybeleuchtung (abschaltbar), mit PIN- Codierung, mit Nulldurchgangschaltung, mit DuoFix Federsteckklemmen für jeweils 2 Leiter, 2 Wechsler 16A/250V und 2 Wechsler 10A/250V~, mit Klarsichtabdeckung plombierbar.

Programmierung nach Nutzervorgaben.
Menge: 1,000 St
Kostengruppen nach DIN 276-1 2008: 443

**1.3.1.39 Speichermedium mit Software**
Speichermedium (Programmierschlüssel) mit gesichertem Programm, zur direkten Übertragung über die vorhandene Schnittstelle auf die vorab beschriebene Reiheneinbau-Jahresschaltuhr, einschließlich Lieferung und Übergabe einer/eines CD/DVD/USB-Stick mit lizensierter Programmiersoftware (aktuelle Version) an den Nutzer, einschließlich Lieferung und Übergabe eines eventuell notwendigen Kabels, Adapters etc. für den Anschluss und die Übertragung des Programms vom Laptop auf das vorab genannte Speichermedium (Programmierschlüssel) über USB-Schnittstelle, einschließlich Aufbewahrungsfach für Speichermedium.
Menge: 1,000 St
Kostengruppen nach DIN 276-1 2008: 443

**1.3.1.40 Digitale Zeitschaltuhr Tages-, Wochenprogramm**
Digitale Zeitschaltuhr, als Reiheneinbaugerät, Maße DIN 43880, fingersicher DIN EN 50274, zur Montage auf Tragschiene DIN EN 60715, Bemessungsbetriebsspannung 230 V AC, mit Tages- und Wochenprogramm, für DCF77-Funksignal, mind. 4 Kanäle, mit 2 Wechslern,
Belastbarkeit 16 A, 230 V AC, min. Schaltabstand 1 Minute,
Zeitschaltuhr ausgelegt für manuelle Programmierung und Programmierung über Programmierschlüssel,
einschließlich Funkempfänger DCF77 für Schaltuhren.

Programmierung nach Nutzervorgaben.
Menge: 1,000 St
Kostengruppen nach DIN 276-1 2008: 443

**1.3.1.41 Speichermedium mit Software**
Speichermedium (Programmierschlüssel) mit gesichertem Programm, zur direkten Übertragung über die vorhandene Schnittstelle auf die vorab beschriebene digitale Zeitschaltuhr, einschließlich Lieferung und Übergabe einer/eines CD/DVD/USB-Stick mit lizensierter Programmiersoftware (aktuelle Version) an den Nutzer, einschließlich Lieferung und Übergabe eines eventuell notwendigen Kabels, Adapters etc. für den Anschluss und die Übertragung des Programms vom Laptop auf das vorab genannte Speichermedium (Programmierschlüssel) über USB-Schnittstelle, einschließlich Aufbewahrungsfach für Speichermedium.
Menge: 1,000 St
Kostengruppen nach DIN 276-1 2008: 443

**1.3.1.42 Dämmerungsschalter**
Dämmerungsschalter mit separatem Lichtfühler zur Montage auf Tragschiene DIN EN 60715, Schaltvermögen 10 A, Bemessungsbetriebsspannung 230 V, Ein- und Ausschaltwert einstellbar 2 bis 800 lx, Schaltverzögerung 60 s.
Menge: 1,000 St
Kostengruppen nach DIN 276-1 2008: 443

**1.3.1.43 Leistungsschütz 50A/22kW/AC-4, 3polig, (3 Schließer)**
Leistungsschütz DIN EN 61095 (VDE 0637-3), als
Reiheneinbaugerät, Maße DIN 43880, fingersicher
DIN EN 50274, Bemessungsisolationsspannung 400 V AC, zur Montage auf Tragschiene DIN EN 60715, Bemessungsbetriebsspannung 400 V AC,

Bemessungsbetätigungsspannung AC/50Hz:  220-240V

Bemessungsbetätigungsspannung AC/60Hz:  230-264V

3polig, 3 Schließer
Gebrauchskategorie AC-4,

Bemessungsbetriebsstrom bei AC-1/400V:  110A

Bemessungsbetriebsstrom bei AC-3/400V:  50A

Bemessungsbetriebsleistung bei AC-3/400V:  22kW

Bemessungsbetriebsstrom bei AC-4/400V:  50A

Bemessungsbetriebsleistung bei AC-4/400V:  22kW

Hersteller: '......................................................................'

(vom Bieter einzutragen)

Typ: '......................................................................'

(vom Bieter einzutragen)
Menge: 1,000 St
Kostengruppen nach DIN 276-1 2008: 443

**1.3.1.44 Installationsschütz 63 A 4polig (4 Schließer)**
Installationsschütz DIN EN 61095, als
Reiheneinbaugerät, Maße DIN 43880, fingersicher
DIN EN 50274, Bemessungsisolationsspannung 400 V AC,
4polig, zur Montage auf Tragschiene DIN EN 60715,
Gebrauchskategorie AC 3, Bemessungsbetriebsstrom 63 A,
Bemessungsbetriebsspannung 400 V AC,
Bemessungsbetätigungsspannung 230 V AC.
Menge: 1,000 St
Kostengruppen nach DIN 276-1 2008: 443

**1.3.1.45 Installationsschütz 40 A 4polig (4 Schließer)**
Installationsschütz DIN EN 61095, als
Reiheneinbaugerät, Maße DIN 43880, fingersicher
DIN EN 50274, Bemessungsisolationsspannung 400 V AC,
4polig, zur Montage auf Tragschiene DIN EN 60715,
Gebrauchskategorie AC 3, Bemessungsbetriebsstrom 40 A,
Bemessungsbetriebsspannung 400 V AC,
Bemessungsbetätigungsspannung 230 V AC.
Menge: 16,000 St
Kostengruppen nach DIN 276-1 2008: 443

**1.3.1.46 Treppenlicht-Zeitschalter 16 A**
Treppenlicht-Zeitschalter DIN EN 60669-2-3, als Reiheneinbaugerät, Maße DIN 43880, fingersicher DIN EN 50274, zur Montage auf Tragschiene DIN EN 60715, Gangzeit einstellbar bis 10 min und Dauerlicht, nachschaltbar, für Drei- und Vierleiterschaltung, Bemessungsbetätigungsspannung 8 bis 230 V AC/DC, Einschaltdauer 100 %, Bemessungsstrom 16 A, Bemessungsbetriebsspannung 230 V AC.
Menge: 1,000 St
Kostengruppen nach DIN 276-1 2008: 443

**1.3.1.47 Fernschalter 230VAC Ausschalter 1polig**
Fernschalter DIN EN 60669-2-2, als Reiheneinbaugerät, Maße DIN 43880, fingersicher DIN EN 50274, mit Handbetätigung und Schaltstellungsanzeige, zur Montage auf Tragschiene DIN EN 60715, Bemessungsbetriebsspannung 230 V AC, Bemessungsbetätigungsspannung 230 V AC, als Ausschalter einpolig, Bemessungsstrom 16 A, mit Anbaueinheit für zentrale EIN-AUS-Schaltung.
Menge: 6,000 St
Kostengruppen nach DIN 276-1 2008: 443

**1.3.1.48 Koppelrelais, 230V, 1 Schließer**
Koppelrelais, Steuerspannung 230 V, mit 1 Schließer
potenzialfrei 6A/250 V AC, kein Stand-by-Verlust, als
Reiheneinbaugerät für Montage auf Tragschiene DIN EN 50 022, Ansteuerungsanzeige mit LED, Steuerleistungsbedarf 0,2W, 0,5 Teilungseinheiten = 9 mm breit, 55 mm tief,
sichere Trennung nach VDE 0106 Teil 101.
Menge: 1,000 St
Kostengruppen nach DIN 276-1 2008: 443

**1.3.1.49 Unterspannungsmess-Relais, 3-phasig, 2 Wechsler**
Unterspannungsmess-Relais als 3-Phasen-Überwachung für Unterspannung, geeignet zur Unterspannungsüberwachung für Wechselspannung in 3-Phasennetzen (jede Phase gegen N), 1-Phasenbetrieb Direktanschluss über Klemme L und N möglich, mit fix eingestellter Schaltschwelle und fester Zeitverzögerung, mit Liftklemmen für einfaches Anschließen, mit 2 Wechslern, Schaltspannung 85%, Verzögerung 0,5 Sekunden, Baubreite von 17,8mm / 1 TE, mit Testtaste,
mit LED-Fehleranzeige für Phasen- und N-Fehler, Leistungsaufnahme unter 1 VA, werkzeuglose Montage auf 35mm Hutschiene, nach DIN EN 50172 (DIN VDE 108-100) für den Einsatz in Notlichtanlagen.
Menge: 2,000 St
Kostengruppen nach DIN 276-1 2008: 443

**1.3.1.50 Elektronisches Lastabwurfrelais 2-20A**
Elektronisches Lastabwurfrelais mit Durchsteckwandler für isolierte Leiter bis 12mmDurchmesser, auf Tragschiene nach DIN EN 50022, Betriebsspannung AC 24 bis 230 V, -10/+15%, 50 Hz, Strommeßbereich AC 2 bis 20 A einstellbar (durch mehrfaches Durchstecken auch kleiner 2 A), maximaler Dauerstrom AC 40 A, maximaler Überstrom AC 200 A für max. 30 s, maximaler Ausgangsstrom (Last) AC 500 mA, minimaler Ausgangsstrom (Last) AC 10 mA, Einstellgenauigkeit -0/+15% bei Endwert, Hysterese 10%
vom Sollwert, Frequenz 50/60 Hz, Reaktionszeit EIN kleiner 150 ms, Reaktionszeit AUS 1 bis 2 s, Schutzart IP 20,
Anschlußquerschnitt 2x1,5 mm²,
Betriebstemperatur -20 bis +50°C,
Abmessungen (LxBxH) 49x22,5x56 mm,
Funktion als Schließer.

Die Verdrahtung ist 3-fach durch den Wandler zu führen.
Menge: 1,000 St
Kostengruppen nach DIN 276-1 2008: 443

**1.3.1.51 Universelles Logikmodul 230V, 8 digi. Eing./4 digi. Ausg.**
Universell programmierbares Logikmodul für Hausinstallation und Automatisierungsaufgaben, für Montage auf Hutschiene (35 mm), 4 Teilungseinheiten, mit FM-, CSA- und UL-Zulassung, entwickelt nach IEC1131 und VDE 0631, Schutzart IP 20, Betriebstemperatur 0 bis 55 Grad Celsius, Funkentstört nach EN  55 011 (Grenzwertklasse B), mit CE-Kennzeichen, mit Relaisausgängen, mit integriertem Speicher-EEPROM für Schaltprogramm und Sollwerte, mit integrierter Echtzeituhr mit automatischer Sommer-/Winterzeitumstellung, mit digitalen Ein- und Ausgängen, mit Schnittstelle zum Anschluss von Erweiterungsmodulen, mit Schnittstelle zum Anschluss eines Textdisplays, mit Schnittstelle zur Programmübertragung mittels Speicherkarte bzw. Anschluss an ein Laptop,

mit folgenden integrierten Grundfunktionen:
AND, OR, NOT, NAND, NOR, XOR, positive/negative Flankenauswertung

mit folgenden integrierten Sonderfunktionen:
Einschaltverzögerung, speichernde Einschaltverzögerung, Ausschaltverzögerung, Sromstoßrelais, Selbsthalterelais, Zähler (Vorwärts/Rückwärts), Zeitschaltuhr, Wischerrelais, Betriebsstundenzähler, Schwellwertschalter, asynchroner Impulsgeber, Jahresschaltuhr, Komtortlichtschalterfunktion, Zufallsgenerator, Treppenlichtschalterfunktion nach DIN 18015-2, flankengetriggertes Wischrelais, Kombinierte Ein-/ Ausschaltverzögerung, Analogvergleicher, Schwellwertschalter analog, Analog-Watchdog, Analog-Verstärker, Schieberegister, Softkey-Funktion, PI-Regler, Rampen-Funktion, analoger Multiplexer, PWM-Funktion, analoge Arithmetik-Funktion, Funktion zur Fehlererkennung bei der analogen Arithmetik-Funktion

mit 200 verknüpfbaren Funktionsblöcken, 27 Merker, integrierter Remanenz und Passwortschutz.

mit folgenden technische Daten:
- Versorgungsspannungen AC und DC 115 und 230 V
- 8 Zeitschaltuhren, 80 h Gangreserve
- 8 Digitaleingänge
- 4 Digitalausgänge (Relais)
- Schaltvermögen der Relaisausgänge/Kontakte bei induktiver last 3 A, bei ohmscher Last 10 A

komplett liefern und betriebsfertig montieren, einschließlich Klein- und Befestigungsmaterial und systemgebundenem Zubehör.

einschließlich Programmierung der Funktionen entsprechend den Nutzervorgaben und Übergabe des Programms auf CD/DVD an den Nutzer.

einschließlich Lieferung und Übergabe einer CD/DVD mit lizensierter Programmiersoftware (aktuelle Version).

einschließlich Lieferung und Übergabe einer Speicherkarte mit gesichertem Programm, zur direkten Übertragung auf das Logikmodul über die vorhandene Schnittstelle.

einschließlich Lieferung und Übergabe eines eventuell notwendigen Kabels, Adapters etc. für den Anschluss und die Übertragung des Programms vom Laptop auf die vorab genannte Speicherkarte.

Hersteller: '......................................................................'

(vom Bieter einzutragen)

Typ: '........................................................'
Menge: 1,000 St
Kostengruppen nach DIN 276-1 2008: 443

**1.3.1.52 Universalklemme auf Tragschiene 50 mm²**
Universalklemme mit Schraub-Klemmtechnik auf Tragschiene aufgerastet, als Reihenklemme 50 mm²,
komplett liefern und betriebsfertig montieren in Verteilungen.
Menge: 10,000 St
Kostengruppen nach DIN 276-1 2008: 443

**1.3.1.53 Universal-Schutzleiter-Klemme grün-gelb auf Tragschiene 50 mm²**
Universal-Schutzleiter-Klemme grün-gelbes Gehäuse, beim Aufrasten auf Tragschiene automatisches Kontaktieren mit dieser, als PE-(Sl)-Reihenklemme 50 mm²,
komplett liefern und betriebsfertig montieren in Verteilungen.
Menge: 4,000 St
Kostengruppen nach DIN 276-1 2008: 443

**1.3.1.54 Dreistockklemme, 0,2 - 6mm², L-N-PE**
Installationsklemme als Dreistockklemme 0,2 - 6mm², L-N-PE, durch Ausrasten auf Tragschiene wird automatisch der Schutzleiter-Anschluss hergestellt,
komplett liefern und betriebsfertig montieren in Verteilungen.
Menge: 15,000 St
Kostengruppen nach DIN 276-1 2008: 443

**1.3.1.55 Dreistockklemme, 0,2 - 6mm², L-L**
Installationsklemme als Dreistockklemme 0,2 - 6mm², L-L,  zur Erweiterung für Drehstrom-Stromkreisen, durch Ausrasten auf Tragschiene wird automatisch der Schutzleiter-Anschluss hergestellt,
komplett liefern und betriebsfertig montieren in Verteilungen.
Menge: 45,000 St
Kostengruppen nach DIN 276-1 2008: 443

**1.3.1.56 Dreistockklemme 4mm²**
Installationsklemme mit Schraubklemmtechnik als Dreistockklemme 4mm², durch Ausrasten auf Tragschiene wird automatisch der Schutzleiter-Anschluss hergestellt,
komplett liefern und betriebsfertig montieren in Verteilungen.
Menge: 111,000 St
Kostengruppen nach DIN 276-1 2008: 443

**1.3.1.57 Universalklemme, 0,5 - 16 mm², grau**
Universalklemme mit Schraubanschluss

Nennspannung:  800 V

Nennstrom:  76 A

Bemessungsquerschnitt:  16 mm²

Querschnitt:  0,5 - 16 mm²

Farbe:  grau

komplett liefern und betriebsfertig montieren in Verteilungen.
Menge: 57,000 St
Kostengruppen nach DIN 276-1 2008: 443

**1.3.1.58 N-Trennklemme, 0,5 - 16 mm², blau**
N-Trennklemme mit Push-in-Anschluss

Nennspannung:  500 V

Nennstrom:  68 A

Bemessungsquerschnitt:  16 mm²

Querschnitt:  0,5 - 16 mm²

Farbe:  blau

komplett liefern und betriebsfertig montieren in Verteilungen.
Menge: 7,000 St
Kostengruppen nach DIN 276-1 2008: 443

**1.3.1.59 Schutzleiter-Reihenklemme, 0,5 - 16 mm², grün-gelb**
Schutzleiter-Reihenklemme mit Schraubanschluss

Nennspannung:  690 V

Bemessungsquerschnitt:  16 mm²

Querschnitt:  0,5 - 16 mm²

Farbe:  grün-gelb

komplett liefern und betriebsfertig montieren in Verteilungen.
Menge: 17,000 St
Kostengruppen nach DIN 276-1 2008: 443

**1.3.1.60 Satz Aushänge (MW)**
- Aushang - Bestimmungen für den Betrieb von Starkstromanlagen- DIN VDE 0105-100 und DIN EN 50110.
- Aushang - Anleitung zur Ersten Hilfe bei Unfällen - VDE 0134.
- Aushang - Merkblatt für die Bekämpfung von Bränden in elektrischen Anlagen und in deren Nähe - DIN VDE 0132.
- Aushang zur Unfallverhütung.
- Aushang der Sicherheitsregeln.
komplett liefern, mit Schrauben befestigen.
Befestigungsuntergrund: Mauerwerk
Menge: 1,000 St
Kostengruppen nach DIN 276-1 2008: 443

**1.3.1.61 Satz Sicherheitsschilder DIN 40008**
Sicherheitsschild DIN 40008
- Teil 2, Verbotsschild V 1 - Nicht schalten, es wird gearbeitet,
- Teil 3, Warnschild W 1 - Gefährliche elektrische Spannung,
- Teil 5, Gebotsschild G 2 - Fünf Sicherheitsregeln,
aus Kunststoff, mittlere Schildgröße, nur liefern.
Menge: 1,000 St
Kostengruppen nach DIN 276-1 2008: 443

##### Untertitel 1.3.2 KG 443 Verteilersäule für E-Mobilität bestehend aus nachfolgend beschriebenen Komponenten:

**1.3.2.1 Verteilersäule für E-Mobilität**
Verteilersäule montiert in einer Leersäule nach DIN EN 61439, Schutzart IP 44, mit Eingrabsockel, aus glasfaserverstärktes Polyester FS 833.5 nach DIN EN 14598.

Technische Merkmale:
- Verteilersäule als Leersäule, vorbereitet für den Einbau von univers N - Komponenten, einschließlich Bestückung mit Komponenten wie beschrieben.
- Profiliertes Gehäuse im Rippendesign.
- Tür mit Öffnungswinkel 180 Grad bei freiem Stand und 90 Grad bei angereihten Gehäusen. Türen sind aushängbar.
- Schließung mit Schwenkhebel, Drei-Punkt Basküleverschluss, Doppelschließung, ein Profilhalbzylindern ist eingebaut.
- Die Belüftung erfolgt über labyrinthartig ausgebildete Lüftungskanäle und ist durch Eindringen von Fremdkörpern stochersicher.
- Eingrabsockel und Verteilersäule bilden eine Einheit
- Höhe:  2.010 mm
- Breite:  839 mm
- Tiefe:  277 mm
- einschließlich empfohlenen Bodenrost

Hersteller: '......................................................................'

(vom Bieter einzutragen)

Typ: '......................................................................'

(vom Bieter einzutragen)
Menge: 1,000 St
Kostengruppen nach DIN 276-1 2008: 443

**1.3.2.2 Sockelfüller, 25 Liter**
Sockelfüller, 25 Liter Sackware, als Füllmaterial zur Reduzierung der Schwitzwasserbildung in Zähleranschlusssäulen, Schränken und Verteilern, liefern und nach Herstellerangaben einbauen.

Hersteller: '......................................................................'

(vom Bieter einzutragen)

Typ: '......................................................................'

(vom Bieter einzutragen)
Menge: 5,000 St
Kostengruppen nach DIN 276-1 2008: 443

##### Untertitel 1.3.3 KG 443 Ladestation 22kW für E-Mobilität bestehend aus nachfolgend beschriebenen Komponenten:

**1.3.3.1 Ladestation 22kW ER (Eichrecht konform)**
Wallbox Ladestation ER (Eichrecht konform) mit UV beständigem Kunststoffgehäuse zur Ladung von Elektro- oder Plug-in-Hybridfahrzeugen, Ladebetriebsart Mode 3 nach DIN EN IEC 61851-1 (VDE 0122-1) über Mode 3 Steckdose Typ 2, abgesichert über die Zuleitung der Ladestation 32 A (3- phasig), als fest installierte Ladestation zur Verwendung im Innen-/Außenbereich.

Technische Merkmale:
- Freie Nutzung oder Zugangsberechtigung via RFID-Authentifizierung.
- Bestehend aus Wandgehäuse, Kabeleinführung zur Spannungsversorgung, Helligkeitssensor, RFID Lesegerät (Sensor, genaue Nutzerzuweisung), LED Anzeige (Status, Ladestand, Fehler), MID-Zähler (Energieerfassung), Public Key zur Prüfung des Ladevorgangs und Ladecontroller mit Display.
- Der Ladecontroller bilden eine digitale automatische Signatur.
- Die Betriebsart (1- oder 3-phasig) und der Ladestrom (10 - 32 A) werden im integrierten Ladecontroller eingestellt.
- Über das OCPP Protokoll wird die Ladestation mit einem Backend System zur Überwachung und Abrechnung verbunden.
- Die Inbetriebnahme wird über den eingebetteten Webserver über Wifi oder Ethernet vorgenommen.
- Mit dem optionalen Lastmanager (LM) erfolgt die Vernetzung mehrerer Ladestationen miteinander. Das Lastmanagement unterstützt sowohl statisches als auch dynamisches Lastmanagement mit integrierter Direktmessung oder direktem Wandler-Anschluss.
- Die Spannungsversorgung der Ladestation muss über einen separaten Stromkreis verfügen. Der Anschluss mehrerer Ladestationen am gleichen Stromkreis ist nicht erlaubt.
- Jede Ladestation ist mit einem kombinierten Fehlerstrom- /Leitungsschutzschalter (RCBO) Typ A oder separat mit einem FI-Schutzschalter (RCD) Typ A und einem Leitungsschutzschalter (MCB) abzusichern. Ein FI-Schutzschalter Typ B ist nicht notwendig, da eine 6-mA-DC-Fehlerstromerkennung integriert ist.
- Der Ladecontroller wird bei der erstmaligen Inbetriebnahme über den integrierten Wifi-Hotspot oder die LAN-Schnittstelle konfiguriert.
- Max Leistung pro Ladepunkt: 22 kW
- Anzahl der Ladepunkte: 1
- Anzahl der Ladesteckdosen Typ 2: 1
- Nennspannung: 230/400 V
- Nennstrom: 32 A
- Anzahl der Phasen für Einspeisung: 3 Phasen
- Tiefe installiertes Produkt: 173 mm

Wallbox Ladestation komplett liefern und betriebsfertig montieren, einschließlich Klein- und Befestigungsmaterial und systemgebundenem Zubehör.

Hinweis: Ein Kabelhalter, RFID Karten und Standfüße für den freistehenden Aufbau sind optional erhältlich.

Hersteller: '......................................................................'

(vom Bieter einzutragen)

Typ: '......................................................................'

(vom Bieter einzutragen)
Menge: 1,000 St
Kostengruppen nach DIN 276-1 2008: 443

**1.3.3.2 RFID Karten - Set für Standardnutzer**
RFID Karten - Set, bestehend aus 20 RFID Karten für Standardnutzer, passend zu vorab beschriebener Ladestation, als Ladestation-Zubehör-Set, nur liefern.

Hersteller: '......................................................................'

(vom Bieter einzutragen)

Typ: '......................................................................'

(vom Bieter einzutragen)
Menge: 1,000 St
Kostengruppen nach DIN 276-1 2008: 443

**1.3.3.3 Standsäule für Ladestation, doppelt**
Standsäule für Ladestation, doppelt für Montage von 2 Ladepunkte/Wallboxen, Standfuß ohne Bodensockel, in Rechteckig- oder Rund Ausführung, passend für vorab beschriebene Ladestation.

Technische Merkmale:
- Grundelement für Schaltschrank: Sockel komplett
- Breite installiertes Produkt: 321 mm
- Höhe installiertes Produkt: 1270 mm
- Tiefe installiertes Produkt: 91 mm
- Werkstoff: Edelstahl

Standsäule komplett liefern und betriebsfertig montieren, einschließlich Klein- und Befestigungsmaterial und systemgebundenem Zubehör.

Hersteller: '......................................................................'

(vom Bieter einzutragen)

Typ: '......................................................................'

(vom Bieter einzutragen)
Menge: 1,000 St
Kostengruppen nach DIN 276-1 2008: 443

**1.3.3.4 Bodensockel für Standsäule**
Bodensockel für vorab beschriebene Standsäule, passend für vorab beschriebene Ladestation.

Technische Merkmale:
- Grundelement für Schaltschrank: Sockel komplett
- Breite installiertes Produkt: 118 mm
- Höhe installiertes Produkt: 406 mm
- Tiefe installiertes Produkt: 344 mm
- Werkstoff: Edelstahl

Bodensockel Standsäule komplett liefern und betriebsfertig montieren, einschließlich Klein- und Befestigungsmaterial und systemgebundenem Zubehör.

Hersteller: '......................................................................'

(vom Bieter einzutragen)

Typ: '......................................................................'

(vom Bieter einzutragen)
Menge: 1,000 St
Kostengruppen nach DIN 276-1 2008: 443

**1.3.3.5 Erdungsset für Standsäule**
Erdungsset für vorab beschriebene Standsäule, passend für vorab beschriebene Ladestation.

Technische Merkmale:
- Grundelement für Schaltschrank: sonstige
- Breite installiertes Produkt: 60 mm
- Höhe installiertes Produkt: 400 mm
- Tiefe installiertes Produkt: 400 mm
- Werkstoff: Edelstahl

Erdungsset Standsäule komplett liefern und betriebsfertig montieren, einschließlich Klein- und Befestigungsmaterial und systemgebundenem Zubehör.

Hersteller: '......................................................................'

(vom Bieter einzutragen)

Typ: '......................................................................'

(vom Bieter einzutragen)
Menge: 1,000 St
Kostengruppen nach DIN 276-1 2008: 443

**1.3.3.6 Kabel M3T2/T2 32A 3polig 5m 22kW**
Mode-3-Ladekabel, Typ 2 (22 kW) für das Laden von Elektro- und Hybridfahrzeugen, für alle Typ 2- Elektroautos, Stecker und Kupplung ergonomisch.

Technische Merkmale:
- Nennspannung: 400 V
- Nennstrom: 32 A / 3-phasig
- Ausführung Fahrzeugseite: Typ 2
- Ausführung Infrastrukturseite: Typ 2
- Lademodus: Mode 3
- Leitungslänge: 5 m
- Farbe: orange

nur liefern.

Hersteller: '......................................................................'

(vom Bieter einzutragen)

Typ: '......................................................................'

(vom Bieter einzutragen)
Menge: 1,000 St
Kostengruppen nach DIN 276-1 2008: 443

**1.3.3.7 Lastmanager bis 20 Ladepunkte mit OCPP1.6**
Lastmanager für bis zu 20 Ladepunkte, als Reiheneinbaugerät mit integrierter Software, zur Montage auf DIN-Hutschiene, als zentrales Steuergerät zum Regeln von mehreren Ladestationen und zur Verhinderung von Überlast am Netzanschluss. Das Gerät kann als Direktmessung von Strömen pro Phase bis 63 A oder als Wandlermessung bis 2500 A verwendet werden.

Der Lastmanager wird als statisches oder dynamisches Lastmanagement betrieben:
- statisches Lastmanagement: die maximale verfügbare Leistung für die Ladestationen wird als fester Wert eingestellt
- dynamisches Lastmanagement: die maximale verfügbare Leistung für die Ladestationen wird anhand der Gesamtverbrauch-Erfassung der elektrischen Anlage und der Absicherung des Netzanschlusses berechnet und den Ladestationen zur Verfügung gestellt

Technische Merkmale:
- Anschluss: Leitungsanschluss L1-L2-L3 Ausgang und L1-L2-L3-N Eingang
- 2 x RJ45 Schnittstellen LAN 1 und LAN 2, B(A) Modbus Anschluss (noch nicht freigeschaltet) und B(B) wird nicht verwendet
- Funktionenanzeige: LED Anzeige für PWR Netzanzeige, APP Applikation/Anwendung, NET Netzwerk und BTN Reset Taste
- Schutzart: IP20

System Funktionen:
- Verwaltung und Nutzung für Benutzer-Freigabe (Authentifizierung über RFID Karten), Monitoring, nicht eichrechtskonforme oder eichrechtskonforme Abrechnung
- Konfigurieren der Ladestationen direkt über den Lastmanager
- Bildung und Verwaltung von Gruppen für ausgewählte Ladestationen
- ermöglicht die Kommunikation aller Ladevorgänge an ein Backend-System

Hinweis: Je nach Ladestation-Typ werden die Daten der Ladestation über den Lastmanager direkt in einer Hager Cloud angezeigt oder über das Anwendungsprotokoll OCPP zum Backend an Drittanbieter bzw. über externe Backend-Systeme übertragen. Die ausgewählten Daten werden auf Smartphone, PC/Laptop, Hager Cloud oder Backend Anbieter zur Verfügung gestellt.

Hersteller: '......................................................................'

(vom Bieter einzutragen)

Typ: '......................................................................'

(vom Bieter einzutragen)
Menge: 1,000 St
Kostengruppen nach DIN 276-1 2008: 443

**1.3.3.8 Bestückungspaket Lastmanagement-Anwendungen 400/5A Wandler**
Bestückungspaket für Lastmanagement Anwendungen zur Realisierung des dynamischen Lastmanagements, für vorab beschriebenen Lastmanager, bestehend aus:
- 3 Durchsteckstromwandler BG 113 für Sammelschienensysteme, 400/5A Wandler
- 3 Adapterstück zur Montage auf 12x5 mm und 12x10 mm Sammelscheinen,
- 3 Klarsichtklappe mit Sicherheits-Aufkleber
- LS-Schalter (3-polig, 6 kA, B-Charakteristik, Nennstrom 10 A, 3 Module, QuickConnect)
- Klemmblock zur strukturierten Verdrahtung der notwendigen Lastmanagement-Komponenten im Raum für den Lastmanager
- Höhe installiertes Produkt: 70 mm
- Breite installiertes Produkt: 50 mm
- Tiefe installiertes Produkt: 30 mm
- Schutzart: IP2X

Bestückungpaket komplett liefern und betriebsfertig montieren, einschließlich Klein- und Befestigungsmaterial und systemgebundenem Zubehör.

Hersteller: '......................................................................'

(vom Bieter einzutragen)

Typ: '......................................................................'

(vom Bieter einzutragen)
Menge: 1,000 St
Kostengruppen nach DIN 276-1 2008: 443

##### Untertitel 1.3.4 KG 443 Verkabelung für E-Mobilität

**1.3.4.1 NYY-J 5 x 16, Verlegeart 1,**
Niederspannungskabel DIN VDE 0250-204 NYY-J 5 x 16,
Verlegeart 1, Cu-Zahl 768, sonst wie vor beschrieben.
Menge: 200,000 m
Kostengruppen nach DIN 276-1 2008: 443

**1.3.4.2 Anschluß mit Kabel/Leitung bis 5 x 16 qmm.**
Anschluß mit Kabel/Leitung bis 5 x 16 qmm
an beigestellte Betriebsmittel einschließlich Anschlussmittel.
Menge: 4,000 St
Kostengruppen nach DIN 276-1 2008: 443

#### Titel 1.4 KG 444 Niederspannungsinst.anlage

##### Untertitel 1.4.1 KG 444 Verlegesysteme

*Hinweis: Verlegesysteme*
Kabelbahnen, Rohre, Leitungsführungskanäle
Zu den Kabelträgersystemen gehören alle erforderlichen Befestigungswinkel, Klemmwinkel, Stahl-Spreizdübel, Schrauben mit Zubehör, Distanzstücke, Trägerklauen, Ankerbolzen, Verbindungsstücke, Klemmstücke, Klemmschellen, Wandbügel, Trägerlaschen, Schutzkappen, Eckbleche, Anschlußstücke, Auflagewinkel, Überschubhülsen, Gelenkstücke, Auflager, Anschlußlaschen, Abstandslaschen, Halterkupplungen, Leiterhalter, Formstücke und sonstige Kleinteile.
Um übermäßige Reduktionsfaktoren für die Dimensionierung von Kabeln und Leitungen zu vermeiden, sind Leistungskabel und Leitungen auf dem Kabelträgersystem so zu verlegen, daß eine ausreichende vertikale Durchlüftung gewährleistet ist. Die Kabelträgersysteme sind entsprechend vorzurüsten.
Alle metallischen Kabelträgersysteme sind untereinander elektrisch gut leitend zu verbinden und in den Potentialausgleich einzubeziehen.
Es ist nur feuerverzinktes Material zu verwenden. Schnittstellen und Bohrungen sind sachgerecht mit Zinkanstrich nachzubessern.
Befestigungen untereinander und an Tragkonstruktionen sowie Wänden und Decken sind nur mit systemgerechten Zubehörteilen auszuführen.
Erfolgt die Kabelverlegung auf Ankerschienen bzw. auf Steigetrassen mit Ankerschienen, so darf der Sprossenabstand höchstens 300 mm betragen. Die Kabelauflagerfläche muß eben, glatt und gratlos sein.
In die Kabelausfädelöffnungen von Kabelbahnen sind verzinkte Verstärkungen einzubauen, damit die hohe Belastung in diesem Bereich aufgenommen wird. Alle Schnittstellen und Kanten sind mit einem Kantenschutz zu versehen.
Hängestiele und überstehende Wandausleger erhalten Kunststoffschutzkappen im Farbton Signalgelb zur Unfallverhütung.
An den Enden von Metallrohren werden Gummitüllen zum Schutz von Kabeln und Leitungen angebracht.
Flexible Rohre sind jeweils in einem Stück einschl. der entsprechenden Richtungsänderungen zu verlegen.
Kanalsysteme einschl. aller systembedingten Form-, Eck-, Verbindungs-, Abdeck-und Zubehörteile.
Diese Leistungen sind in die Einheitspreise einzurechnen, sie werden nicht gesondert vergütet.

*Hinweis: Hinweis auf Staubschutz*
Um die Verschmutzung im Gebäude auf ein unumgängliches Maß zu beschränken, ist bei der Herstellung von Bohrungen generell die Verwendung eines entsprechenden Staubabsaugsystemes an Maschienen zwingend vorgeschrieben. Diese Leistungen sind in die Einheitspreise einzurechnen, sie werden nicht gesondert vergütet.

**1.4.1.1 Kabelrinne 400/60 gelocht**
Kabelrinne für Kabelträgersystem DIN EN 61537, gelocht, mit einem Trennsteg, aus Stahl, feuerverzinkt DIN EN 10142, Seitenhöhe mind. 60 mm, Nennbreite 400 mm.
Menge: 45,000 m
Kostengruppen nach DIN 276-1 2008: 444

**1.4.1.2 Kabelrinnen Bogen starr 400/60 gelocht**
Kabelrinnen Bogen starr, für vorab beschriebene Kabelrinne, gelocht, mit einem Trennsteg, aus Stahl, feuerverzinkt DIN EN 10142, Seitenhöhe mind. 60 mm, Nennbreite 400 mm.
Menge: 2,000 St
Kostengruppen nach DIN 276-1 2008: 444

**1.4.1.3 Kabelrinnen T-Abgang 400/60 gelocht**
Kabelrinnen T-Abgang zur Ausbildung von Rinnenabzweigen, für vorab beschriebene Kabelrinne, gelocht, mit einem Trennsteg, aus Stahl, feuerverzinkt DIN EN 10142, Seitenhöhe mind. 60 mm, Nennbreite 400 mm,
einschließlich Ausschneiden der Durchgangsrinne.
Menge: 2,000 St
Kostengruppen nach DIN 276-1 2008: 444

**1.4.1.4 Gelenkstück 400/60 gelocht**
Gelenkstück, für vorab beschriebene Kabelrinne, gelocht, mit einem Trennsteg, aus Stahl, feuerverzinkt DIN EN 10142, Seitenhöhe mind. 60 mm, Nennbreite 400 mm.
Menge: 1,000 St
Kostengruppen nach DIN 276-1 2008: 444
Kostengruppen nach DIN 276-1 1981: 3250

**1.4.1.5 Ausleger für Kabelpritschen und -rinnen, 400**
Ausleger für Kabelpritschen und -rinnen, als Systembauteil aus Stahl, feuerverzinkt DIN EN 10142, Tragfähigkeit bis 3,5 kN, Nennlänge 410 mm.
Menge: 54,000 St
Kostengruppen nach DIN 276-1 2008: 444

**1.4.1.6 Stiel für Ausleger**
Stiel für Ausleger, aus Stahl, feuerverzinkt DIN EN 10142, als H-Profil 80 mm, Tragfähigkeit bis 3,5 kN, mit angeschweißter Kopfplatte,  Stiellänge bis 300 m, an Decken aus Mauerwerk, Beton.
Menge: 54,000 St
Kostengruppen nach DIN 276-1 2008: 444

**1.4.1.7 Kabelrinne 200/60 gelocht 022302**
Kabelrinne für Kabelträgersystem DIN EN 61537, gelocht, mit einem Trennsteg, aus Stahl, feuerverzinkt DIN EN 10142, Seitenhöhe mind. 60 mm, Nennbreite 200 mm.
Menge: 30,000 m
Kostengruppen nach DIN 276-1 2008: 444

**1.4.1.8 Kabelrinnen Bogen starr 200/60 gelocht**
Kabelrinnen Bogen starr, für vorab beschriebene Kabelrinne, gelocht, mit einem Trennsteg, aus Stahl, feuerverzinkt DIN EN 10142, Seitenhöhe mind. 60 mm, Nennbreite 200 mm.
Menge: 2,000 St
Kostengruppen nach DIN 276-1 2008: 444

**1.4.1.9 Kabelrinnen T-Abgang 200/60 gelocht**
Kabelrinnen T-Abgang zur Ausbildung von Rinnenabzweigen, für vorab beschriebene Kabelrinne, gelocht, mit einem Trennsteg, aus Stahl, feuerverzinkt DIN EN 10142, Seitenhöhe mind. 60 mm, Nennbreite 200 mm,
einschließlich Ausschneiden der Durchgangsrinne.
Menge: 1,000 St
Kostengruppen nach DIN 276-1 2008: 444

**1.4.1.10 Gelenkstück 200/60 gelocht**
Gelenkstück, für vorab beschriebene Kabelrinne, gelocht, mit einem Trennsteg, aus Stahl, feuerverzinkt DIN EN 10142, Seitenhöhe mind. 60 mm, Nennbreite 200 mm.
Menge: 1,000 St
Kostengruppen nach DIN 276-1 2008: 444
Kostengruppen nach DIN 276-1 1981: 3250

**1.4.1.11 Ausleger für Kabelpritschen und -rinnen, 200**
Ausleger für Kabelpritschen und -rinnen, als Systembauteil aus Stahl, feuerverzinkt DIN EN 10142, Tragfähigkeit bis 3,5 kN, Nennlänge 210 mm.
Menge: 36,000 St
Kostengruppen nach DIN 276-1 2008: 444

**1.4.1.12 Stiel für Ausleger**
Stiel für Ausleger, aus Stahl, feuerverzinkt DIN EN 10142, als H-Profil 80 mm, Tragfähigkeit bis 3,5 kN, mit angeschweißter Kopfplatte,  Stiellänge bis 300 m, an Decken aus Mauerwerk, Beton.
Menge: 36,000 St
Kostengruppen nach DIN 276-1 2008: 444

**1.4.1.13 Kürzen von Stielen**
Stiele für Ausleger kürzen, aus Stahl feuerverzinkt DIN EN 10142, H-Profil 80 mm. entgraten, Korrosionsschutz, Kantenschutz.
Menge: 10,000 St
Kostengruppen nach DIN 276-1 2008: 444

**1.4.1.14 Ausschnitte in Trassen**
Herstellen von Ausschnitten in vorherig aufgeführten
Trassen aus Stahlblech, entgraten, Korrosionsschutz mit Zinkspray, Ausführung in Teillängen.
Menge: 10,000 m
Kostengruppen nach DIN 276-1 2008: 444

**1.4.1.15 Flexibler Kantenschutz aus Kunststoff mit Stahleinlage 14 x 10,5 mm**
Flexibler Kantenschutz aus Kunststoff mit Stahleinlage 14 x 10,5 mm passend für Blechstärken von 0,75 bis 4,0 mm, als Kantenschutz für Kabelrinnen, in Teillängen liefern und montieren.
Menge: 10,000 m
Kostengruppen nach DIN 276-1 2008: 444

**1.4.1.16 Profilschienen**
Profilschienen, gelocht, aus Stahl, feuerverzinkt DIN EN 10142, für Befestigung von Einspeisekabeln, mittelschwere Ausführung. Montage in Teillängen, an Decken und Wänden aus Mauerwerk, Beton.
Menge: 5,000 m
Kostengruppen nach DIN 276-1 2008: 444

**1.4.1.17 Kabelschnellverleger für vorstehende**
Kabelschnellverleger für vorstehende C-Profil-Schiene und Steigetrasse.
Menge: 15,000 St
Kostengruppen nach DIN 276-1 2008: 444

**1.4.1.18 Kabel Sammelhalter**
Kabel-Sammelhalterung für Nachverlegung mittels Montagegelenk, zur Befestigung an Decken und Wänden aus Stahlbeton oder Mauerwerk, aus Stahl, feuerverzinkt DIN EN 10142.
Menge: 120,000 St
Kostengruppen nach DIN 276-1 2008: 444

*Hinweis: Elektro-Installationsrohre*
Die Beschreibung der Elektro-Installationsrohre erfolgte nach der ab 1.12.2001 gültigen DIN EN 50086 !  Die Typenangaben bezeichnen die Rohre nach ihren tatsächlichen Außendurchmessern in mm.

Aufputzinstallation mit Elektro-Installationsrohr wird mit mittelschwerem, starrem und glatten Isolierstoffrohr aus PVC hart (ACF) nach DIN VDE 0605 in entsprechendem Rohrdurchmesser ausgeführt. Die Verlegung erfolgt offen, mit Abstandschellen (maximaler Schellenabstand = 25-facher Rohrdurchmesser).

**1.4.1.19 Elektroinstallationsrohr PVC hart NG20, KS-MW**
Elektroinstallationsrohr DIN EN 50086, Maße DIN EN 60423, aus PVC hart, einwandig, glatt, starr, mit angeformter Muffe, Außendurchmesser 20 mm, Druckbeanspruchung mittel, Schlagbeanspruchung mittel, min. Dauergebrauchs- und Installationstemperatur - 5 Grad C, max. Dauergebrauchs- und Installationstemperatur + 60 Grad C, verlegen offen, auf Putz, mit Abstandsschellen an Kalksandsteinmauerwerk.
Menge: 80,000 m
Kostengruppen nach DIN 276-1 2008: 444

**1.4.1.20 Elektroinstallationsrohr PVC hart, NG25, KS-MW**
Elektroinstallationsrohr DIN EN 50086, Maße DIN EN 60423, aus PVC hart, einwandig, glatt, starr, mit angeformter Muffe, Außendurchmesser 25 mm, Druckbeanspruchung mittel, Schlagbeanspruchung mittel, min. Dauergebrauchs- und Installationstemperatur - 5 Grad C, max. Dauergebrauchs- und Installationstemperatur + 60 Grad C, verlegen offen, auf Putz, mit Abstandsschellen an Kalksandsteinmauerwerk.
Menge: 50,000 m
Kostengruppen nach DIN 276-1 2008: 444

**1.4.1.21 Elektroinstallationsrohr PVC hart, NG32, KS-MW**
Elektroinstallationsrohr DIN EN 50086, Maße DIN EN 60423, aus PVC hart, einwandig, glatt, starr, mit angeformter Muffe, Außendurchmesser 32 mm, Druckbeanspruchung mittel, Schlagbeanspruchung mittel, min. Dauergebrauchs- und Installationstemperatur - 5 Grad C, max. Dauergebrauchs- und Installationstemperatur + 60 Grad C, verlegen offen, auf Putz, mit Abstandsschellen an Kalksandsteinmauerwerk.
Menge: 30,000 m
Kostengruppen nach DIN 276-1 2008: 444

**1.4.1.22 Elektroinstallationsrohr PVC hart, NG50, KS-MW**
Elektroinstallationsrohr DIN EN 50086, Maße DIN EN 60423, aus PVC hart, einwandig, glatt, starr, mit angeformter Muffe, Außendurchmesser 50 mm, Druckbeanspruchung mittel, Schlagbeanspruchung mittel, min. Dauergebrauchs- und Installationstemperatur - 5 Grad C, max. Dauergebrauchs- und Installationstemperatur + 60 Grad C, verlegen offen, auf Putz, mit Abstandsschellen an Kalksandsteinmauerwerk.
Menge: 50,000 m
Kostengruppen nach DIN 276-1 2008: 444

**1.4.1.23 Elektroinstallationsrohr PVC hart, NG25 RFB**
Elektroinstallationsrohr DIN EN 50086, Maße
DIN EN 60423, aus PVC hart, einwandig, gewellt,
flexibel, Außendurchmesser 25 mm, Druckbeanspruchung
mittel, Schlagbeanspruchung mittel, min.
Dauergebrauchs- und Installationstemperatur - 5 Grad C,
max. Dauergebrauchs- und Installationstemperatur
+ 60 Grad C, verlegen geschlossen Unterflur auf Rohfussböden innerhalb Dämmung und unterhalb Estrich
mit eingelegtem Zugdraht.
komplett liefern und betriebsfertig montieren, einschließlich Klein- und Befestigungsmaterial und systemgebundenem Zubehör.
Menge: 30,000 m
Kostengruppen nach DIN 276-1 2008: 444

**1.4.1.24 Elektroinstallationsrohr PVC hart, NG32 RFB**
Elektroinstallationsrohr DIN EN 50086, Maße
DIN EN 60423, aus PVC hart, einwandig, gewellt,
flexibel, Außendurchmesser 32 mm, Druckbeanspruchung
mittel, Schlagbeanspruchung mittel, min.
Dauergebrauchs- und Installationstemperatur - 5 Grad C,
max. Dauergebrauchs- und Installationstemperatur
+ 60 Grad C, verlegen geschlossen Unterflur auf Rohfussböden innerhalb Dämmung und unterhalb Estrich
mit eingelegtem Zugdraht.
komplett liefern und betriebsfertig montieren, einschließlich Klein- und Befestigungsmaterial und systemgebundenem Zubehör.
Menge: 45,000 m
Kostengruppen nach DIN 276-1 2008: 444

**1.4.1.25 Elektroinstallationsrohr PVC hart, NG40 RFB**
Elektroinstallationsrohr DIN EN 50086, Maße
DIN EN 60423, aus PVC hart, einwandig, gewellt,
flexibel, Außendurchmesser 40 mm, Druckbeanspruchung
mittel, Schlagbeanspruchung mittel, min.
Dauergebrauchs- und Installationstemperatur - 5 Grad C,
max. Dauergebrauchs- und Installationstemperatur
+ 60 Grad C, verlegen geschlossen Unterflur auf Rohfussböden innerhalb Dämmung und unterhalb Estrich
mit eingelegtem Zugdraht.
komplett liefern und betriebsfertig montieren, einschließlich Klein- und Befestigungsmaterial und systemgebundenem Zubehör.
Menge: 10,000 m
Kostengruppen nach DIN 276-1 2008: 444

**1.4.1.26 Medienrohr PVC hart, oval RFB**
Medienrohr DIN EN 50086, Maße
DIN EN 60423, aus PVC hart, einwandig, gewellt,
flexibel, oval Außendurchmesser 92/50 mm,
Innendurchmesser 82/40
Druckbeanspruchung mittel, Schlagbeanspruchung mittel,
min.Dauergebrauchs- und Installationstemperatur - 5
Grad C max. Dauergebrauchs- und Installationstemperatur
+ 60 Grad C, verlegen Unterflur auf Rohfussböden
innerhalb Dämmung und unterhalb Estrich
mit eingelegtem Zugdraht.
Menge: 10,000 m
Kostengruppen nach DIN 276-1 2008: 444

**1.4.1.27 Geräteeinbaudose 1-fach für Brüstungskanal 70x130mm**
Geräteeinbaudose für oben beschriebenen Brüstungskanal, Maße Kanal 60x130mm, zum Einbau von Steckdosen, Datendosen etc.
Menge: 24,000 St
Kostengruppen nach DIN 276-1 2008: 444

**1.4.1.28 Geräteeinbaudose 2-fach für Brüstungskanal 70x130mm**
Geräteeinbaudose 2-fach für oben beschriebenen Brüstungskanal, Maße Kanal 60x130mm, zum Einbau von Steckdosen, Datendosen etc.
Menge: 6,000 St
Kostengruppen nach DIN 276-1 2008: 444

**1.4.1.29 Elt.-PVC-Brüstungskanal, 70x130mm, 2 Züge**
Elektroinstallations-Kanal DIN VDE 0604 (EN50085), aus Kunststoff (PVC), einschließlich aller systemgebundenen Zubehörteile, Verbindungs- und Befestigungsmittel, als Fensterbank- bzw. Brüstungskanal, bestehend aus Kanalunterteil mit Aufnahme für Geräteeinbaudosen mit Schnellbefestigung, mit Trennwand mit Aufkantung zur Leitungsrückhaltung in 2 Züge geteilt, Kanalunterteile mit Kupplungen verbunden, Oberteil aufrastbar, innenliegend, zug- und druckstabilisierend, Kanalunterteile mit Kupplungen verbunden, Farbton reinweiß (ähnlich RAL 9010),

Kanalabmessungen:

Breite Unterteil:  Höhe 70 mm, Breite 130 mm

Breite Oberteil:  100 mm

Lichter Querschnitt:  6800 mm²

Kabelbelegung mit / ohne Geräteeinbau:
20/40 Stück Kabel 3x1,5mm² oder 3x2,5mm²

Montageart: auf Mauerwerk, auf Trockenbauwänden

Kanal und Kanalformteile mit Schutzfolie, einschließlich Entfernung der Schutzfolie nach den Malerarbeiten.
Menge: 25,000 m
Kostengruppen nach DIN 276-1 2008: 444

**1.4.1.30 Formstück Brüstungskanal 70/130**
Formstück Innen-, Außeneck, Flachwinkel oder T-Stück für vorgenannten Brüstungskanal, sonst wie vor beschrieben.
Menge: 10,000 St
Kostengruppen nach DIN 276-1 2008: 444

**1.4.1.31 Formteil Endstück 70/130**
Formteil Endstück für vorgenannten Brüstungskanal, sonst wie vor beschrieben.
Menge: 4,000 St
Kostengruppen nach DIN 276-1 2008: 444

##### Untertitel 1.4.2 KG 444 Kabel und Leitungen

*Hinweis: Kabel und Leitungen*
Isolierte Starkstromleitungen als PVC-Installationsleitung NYM DIN VDE 0250-204 (VDE 0250-204), Verteilerkabel NYY mit Nennspannung 0,6/1kV DIN VDE 0276-603 (VDE 0276-603), Installationskabel mit Isolierung aus vernetztem Polyethylen und Mantel aus thermoplastischem PVC mit Nennspannung 0,6/1 kV DIN VDE 0262 (VDE 0262)

Installationsleitungen mit Kupferadern verlegen, absetzen und einführen. In den Positionspreisen ist das erforderliche Klein- und Befestigungsmaterial, Aderendhülsen und Kabelschuhe enthalten.

Für die beschriebenen Verlegearten ist ein Preis wie folgt zu kalkulieren:

Verlegeart 1
- auf vorhandenen Kabelrinnen oder Gitterbahnen geordnet verlegen
- in Zwischendecken und Schächten gebündelt mittels Kunststoffaufhängern verlegen (standartmäßige Sammelbefestigung)
- in Trennwänden (doppelschalig)  verlegen
- in vorhandenen Brüstungs-, Leitungsführungs-, Fluchtweg- (I 90) und Sockelleistenkanälen geordnet verlegen, dazu gehört auch der Einzug in Profile von Metallkonstruktionen. (Fensterprofile, Türprofile etc.)
- in vorhandenes Leerrohr ziehen
- in gefrästen Schlitzen
- auf Putz mit Nagelschellen oder Schlagdübeln montieren
- in Gräben ohne Einbettung
- zum Leitungs- und Kabeleinzug in Rohren und Kanälen
- auf Rohfußböden, Verlegung geordet nebeneinan, einschließlich geeigneter Sammelbefestigung mit kunststoffbeschichtetem Montageband o. ä.

Verlegeart 2
- Unterputzverlegung mit Nagelschellen, Stahlnadeln oder Kleber einschl. Erstellung des erforderlichen Mauerschlitzes (falls nicht separat beschrieben).

Für Kabel mit Funktionserhalt ist die geprüfte Anordnung mit notwendigen Bügelschellen mit Stahlblechlangwannen sowie die Profilschienen in die Kalkulation einzubeziehen (falls nicht separat beschrieben).

Das Kabel muß unter Berücksichtigung der Angaben im Prüfzeugnis mit zugelassenen Trage- bzw. Befestigungssystemen nach DIN 4102 Teil 12 montiert werden, wobei eventuell einzusetzende Dübel eine Zulassung nach DIN 4102 Teil 2 haben müssen.

- Prüfzeugnis nach DIN 4102 Teil 12 - Das Prüfzeugnis muss bei der Endabnahme in beglaubigter Kopie vom Errichter der Kabelanlage vorgelegt werden
- Kennzeichnung nach DIN 4102 Teil 12 - Der Errichter der Kabelanlage muß ein dauerhaftes Kennzeichnungsschild nach DIN 4102 Teil 12 anbringen
- Werksbescheinigung - Der Errichter der Kabelanlage muß für das Bauvorhaben eine Werksbescheinigung nach DIN 50 049-2.1 ausstellen.

andere Verlegearten
- entsprechend Beschreibung im Leistungstext

**1.4.2.1 NYM-J 3 x 1,5, Verlegeart 1,**
Installationsleitung DIN VDE 0250-204 NYM-J 3 x 1,5,
Verlegeart 1, Cu-Zahl 43, sonst wie vor beschrieben
Menge: 3400,000 m
Kostengruppen nach DIN 276-1 2008: 444

**1.4.2.2 NYM-J 3 x 1,5, Verlegeart 2,**
Installationsleitung DIN VDE 0250-204 NYM-J 3 x 1,5,
Verlegeart 2, Cu-Zahl 43, sonst wie vor beschrieben
Menge: 400,000 m
Kostengruppen nach DIN 276-1 2008: 444

**1.4.2.3 NYM-J 3 x 2,5, Verlegeart 1,**
Installationsleitung DIN VDE 0250-204 NYM-J 3 x 2,5,
Verlegeart 1, Cu-Zahl 72, sonst wie vor beschrieben.
Menge: 2300,000 m
Kostengruppen nach DIN 276-1 2008: 444

**1.4.2.4 NYM-J 3 x 2,5, Verlegeart 2,**
Installationsleitung DIN VDE 0250-204 NYM-J 3 x 2,5,
Verlegeart 2, Cu-Zahl 72, sonst wie vor beschrieben.
Menge: 200,000 m
Kostengruppen nach DIN 276-1 2008: 444

**1.4.2.5 NYM-J 5 x 1,5, Verlegeart 1,**
Installationsleitung DIN VDE 0250-204 NYM-J 5 x 1,5,
Verlegeart 1, Cu-Zahl 72, sonst wie vor beschrieben.
Menge: 2000,000 m
Kostengruppen nach DIN 276-1 2008: 444

**1.4.2.6 NYM-J 5 x 1,5, Verlegeart 2,**
Installationsleitung DIN VDE 0250-204 NYM-J 5 x 1,5,
Verlegeart 2, Cu-Zahl 72, sonst wie vor beschrieben.
Menge: 250,000 m
Kostengruppen nach DIN 276-1 2008: 444

**1.4.2.7 NYM-J 7 x 1,5, Verlegeart 1,**
Installationsleitung DIN VDE 0250-204 NYM-J 7 x 1,5,
Verlegeart 1, Cu-Zahl 101, sonst wie vor beschrieben.
Menge: 200,000 m
Kostengruppen nach DIN 276-1 2008: 444

**1.4.2.8 NYM-J 5 x 2,5, Verlegeart 1,**
Installationsleitung DIN VDE 0250-204 NYM-J 5 x 2,5,
Verlegeart 1, Cu-Zahl 120, sonst wie vor beschrieben.
Menge: 900,000 m
Kostengruppen nach DIN 276-1 2008: 444

**1.4.2.9 NYM-J 5 x 2,5, Verlegeart 2,**
Installationsleitung DIN VDE 0250-204 NYM-J 5 x 2,5,
Verlegeart 2, Cu-Zahl 120, sonst wie vor beschrieben.
Menge: 200,000 m
Kostengruppen nach DIN 276-1 2008: 444

**1.4.2.10 NYM-J 5 x 4 Verlegeart 1,**
Installationsleitung DIN VDE 0250-204 NYM-J 5 x 4
Verlegeart 1, Cu-Zahl 192, sonst wie vor beschrieben.
Menge: 300,000 m
Kostengruppen nach DIN 276-1 2008: 444

**1.4.2.11 NYM-J 5 x 4 Verlegeart 2,**
Installationsleitung DIN VDE 0250-204 NYM-J 5 x 4
Verlegeart 2, Cu-Zahl 192, sonst wie vor beschrieben.
Menge: 15,000 m
Kostengruppen nach DIN 276-1 2008: 444

**1.4.2.12 NYM-J 5 x 6, Verlegeart 1,**
Installationsleitung DIN VDE 0250-204 NYM-J 5 x 6,
Verlegeart 1, Cu-Zahl 288, sonst wie vor beschrieben.
Menge: 220,000 m
Kostengruppen nach DIN 276-1 2008: 444

**1.4.2.13 NYM-J 5 x 6, Verlegeart 2,**
Installationsleitung DIN VDE 0250-204 NYM-J 5 x 6,
Verlegeart 2, Cu-Zahl 288, sonst wie vor beschrieben.
Menge: 200,000 m
Kostengruppen nach DIN 276-1 2008: 444

**1.4.2.14 NYM-J 5 x 10, Verlegeart 1,**
Installationsleitung DIN VDE 0250-204 NYM-J 5 x 10,
Verlegeart 1, Cu-Zahl 480, sonst wie vor beschrieben.
Menge: 40,000 m
Kostengruppen nach DIN 276-1 2008: 444

**1.4.2.15 NYM-J 5 x 16, Verlegeart 1,**
Installationsleitung DIN VDE 0250-204 NYM-J 5 x 16,
Verlegeart 1, Cu-Zahl 786, sonst wie vor beschrieben.
Menge: 15,000 m
Kostengruppen nach DIN 276-1 2008: 444

**1.4.2.16 NYY-J 3 x 2,5, Verlegeart 1,**
Niederspannungskabel DIN VDE 0276-603 NYY-J 3 x 2,5, Verlegeart 1, Cu-Zahl 72, sonst wie vor beschrieben.
Menge: 150,000 m
Kostengruppen nach DIN 276-1 2008: 444

**1.4.2.17 NYY-J 5 x 2,5, Verlegeart 1,**
Niederspannungskabel DIN VDE 0276-603 NYY-J 5 x 2,5, Verlegeart 1, Cu-Zahl 120, sonst wie vor beschrieben.
Menge: 260,000 m
Kostengruppen nach DIN 276-1 2008: 444

**1.4.2.18 NYY-J 7 x 2,5, Verlegeart 1,**
Niederspannungskabel DIN VDE 0276-603 NYY-J 7 x 2,5, Verlegeart 1, Cu-Zahl 168, sonst wie vor beschrieben.
Menge: 110,000 m
Kostengruppen nach DIN 276-1 2008: 444

**1.4.2.19 NYY-J 3 x 4 Verlegeart 1,**
Niederspannungskabel DIN VDE 0276-603 NYY-J 3 x 4
Verlegeart 1, Cu-Zahl 115, sonst wie vor beschrieben.
Menge: 260,000 m
Kostengruppen nach DIN 276-1 2008: 444

**1.4.2.20 NYY-J 5 x 4 Verlegeart 1,**
Niederspannungskabel DIN VDE 0276-603 NYY-J 5 x 4
Verlegeart 1, Cu-Zahl 192, sonst wie vor beschrieben.
Menge: 230,000 m
Kostengruppen nach DIN 276-1 2008: 444

**1.4.2.21 NYY-J 5 x 10, Verlegeart 1,**
Niederspannungskabel DIN VDE 0276-603 NYY-J 5 x 10,
Verlegeart 1, Cu-Zahl 480, sonst wie vor beschrieben.
Menge: 45,000 m
Kostengruppen nach DIN 276-1 2008: 444

**1.4.2.22 NYY-J 5 x 16, Verlegeart 1,**
Niederspannungskabel DIN VDE 0276-603 NYY-J 5 x 16,
Verlegeart 1, Cu-Zahl 768, sonst wie vor beschrieben.
Menge: 100,000 m
Kostengruppen nach DIN 276-1 2008: 444

**1.4.2.23 NYY-J 5 x 25, Verlegeart 1,**
Niederspannungskabel DIN VDE 0276-603 NYY-J 5 x 25,
Verlegeart 1, Cu-Zahl 1200, sonst wie vor beschrieben.
Menge: 35,000 m
Kostengruppen nach DIN 276-1 2008: 444

**1.4.2.24 NYY-J 5 x 50, Verlegeart 1,**
Niederspannungskabel DIN VDE 0276-603 NYY-J 5 x 50,
Verlegeart 1, Cu-Zahl 2400, sonst wie vor beschrieben.
Menge: 80,000 m
Kostengruppen nach DIN 276-1 2008: 444

**1.4.2.25 Verbindungsmuffe 0,6/1 kV, 5-adrig bis 2,5mm²/2,5mm² in Schrumpftechnik**
Verbindungsmuffe 0,6/1 kV, in Schrumpftechnik,
Anzahl/Querschnitt/Aderzahl kommende Kabel/Leitung:
1 St. 5-adrig 1,5 bis 2,5 mm2
Anzahl/Querschnitt/Aderzahl abgehende Kabel/Leitung:
1 St. 5-adrig 1,5 bis 2,5 mm2
komplett liefern und betriebsfertig montieren, einschließlich systemgebundenem Zubehör.
Menge: 3,000 St
Kostengruppen nach DIN 276-1 2008: 444

**1.4.2.26 Verbindungsmuffe 0,6/1 kV, 5-adrig bis 6mm²/6mm² in Schrumpftechnik**
Verbindungsmuffe 0,6/1 kV, in Schrumpftechnik,
Anzahl/Querschnitt/Aderzahl kommende Kabel/Leitung:
1 St. 5-adrig 4 bis 6 mm2
Anzahl/Querschnitt/Aderzahl abgehende Kabel/Leitung:
1 St. 5-adrig 4 bis 6 mm2
komplett liefern und betriebsfertig montieren, einschließlich systemgebundenem Zubehör.
Menge: 1,000 St
Kostengruppen nach DIN 276-1 2008: 444

**1.4.2.27 Kabelkennzeichnungsbänder PVC**
Kabelkennzeichnungsbänder aus Kunststoff
im Verlauf der verlegten Kabel, insbesondere an
Kreuzungen, Querungen und Abzweigen.
Prägung mit: Kabeltyp, Zielbezeichnung.
einschließlich allem systemgebundenem Hilfs-, Befestigungs- und Zubehörmaterial liefern und montieren.
Menge: 15,000 St
Kostengruppen nach DIN 276-1 2008: 444

**1.4.2.28 Installationskabel J-Y(St)Y 4x2x0,6 - Verlegeart 1**
Installationskabel J-Y(St)Y 4x2x0,6 - Verlegeart 1

einschl. 2 Kennzeichnungen je Ende, Verlegeart 1, wie unter KG 444 beschrieben einschließlich allem systemgebundenem Hilfs-, Befestigungs- und Zubehörmaterial liefern, montieren und betriebsbereit anschließen.
Menge: 200,000 m
Kostengruppen nach DIN 276-1 2008: 444

##### Untertitel 1.4.3 KG 444 Schalter / Steckdosen / Verbindungsdosen

*Hinweis: Schalter / Steckdosen / Verbindungsdosen*
Hinweise zu lnstallationsgeräten

Bei den nachfolgenden Installationsgeräten sind jeweils für die Aufputz- und für die Unterputzgeräte ein einheitliches Programm eines Fabrikates zu verwenden. Insbesondere betrifft das auch Installationsgeräte in Kanälen.

Unterputzgräte Farbe reinweiss ähnlich RAL 9010

Die Programme sind mit Beschriftungsträger auszustatten. Bei dem UP-Programm ist dieser unverlierbar mit dem Tragring verbunden und durch Sichtfenster im Rahmen abgedeckt auszuführen.
Beim AP-Programm ist das Beschriftungsfeld der Schalter und Taster mittels LED und Lichtleiter großflächig beleuchtet auszuführen.

Alle Unterputzgeräte verstehen sich ausschließlich Geräteabzweigdose. Für die Installation in wärmeisolierten Außenfassaden sind entsprechende Iso-Verlängerungsringe zu verwenden. Mit den Einheitspreisen sind weiterhin abgegolten :
- erforderliche Stemmarbeiten
- Einbau und Entfernen einer provisorischen Schutzabdeckung während der Putzarbeiten
- Einbau und Entfernung einer provisorischen Malerschutzabdeckung
- komplette Lieferung und betriebsfertige Montage
- Befestigung der Steckdosen mittels Krallen und Schrauben

Alle Unterputzgeräte, die in Aufputz-Gehäusen mit Bodenplatte installiert werden (Aufbaugehäuse für Einbau von Unterputzgeräten), verstehen sich einschließlich Aufputz-Gehäuse, Kanaleinführung und / oder Leitungseinführung. Mit den Einheitspreisen sind weiterhin die komplette Lieferung und betriebsfertige Montage abgegolten.

Alle Geräte für Hohlwandeinbau verstehen sich ausschließlich Geräteabzweigdose. Mit den Einheitspreisen sind weiterhin abgegolten :
- Erstellen der erforderlichen Ausschnittbohrung
- Einbau und Entfernung einer provisorischen Malerschutzabdeckung
- komplette Lieferung und betriebsfertige Montage

Alle Geräte, die in Brüstungskanäle eingebaut werden, verstehen sich einschließlich Geräteeinbaudose und anderem für die Funktion notwendigem Zubehör.

Mehrfachgeräte verstehen sich als Einfachgeräte in gemeinsamen Abdeckrahmen nebeneinander bzw. untereinander angeordnet.

Installationsgeräte mit Beschriftungsträger sind mit den zugehörigen Verteilungs- und Stromkreisnummern, Klingeltaster mit Wohnungsnummer dauerhaft maschinell zu beschriften.

Die Installationsgeräte sind vor Beginn der Arbeiten zu bemustern, die Bauleitung trifft dazu eine endgültige Entscheidung.

Diese Leistungen sind in die Einheitspreise einzurechnen, sie werden nicht gesondert vergütet.

**1.4.3.1 Wippschalter einpolig Aus/Wechsel, 10A,250V IP 44**
Wippschalter DIN EN 60669-1 einpolig, Aus/Wechsel,
10 A, 250 V AC, in Aufputzausführung, mit Beschriftungsfeld, Schutzart IP 44 DIN EN 60529.
Menge: 4,000 St
Kostengruppen nach DIN 276-1 2008: 444

**1.4.3.2 Wippschalter einpolig Aus/Wechsel, 10A,250V IP 44 (OL)**
Wippschalter DIN EN 60669-1 einpolig, Aus/Wechsel,
10 A, 250 V AC, in Aufputzausführung, mit Beschriftungsfeld, mit Orientierungslampe, Schutzart IP 44 DIN EN 60529.
Menge: 4,000 St
Kostengruppen nach DIN 276-1 2008: 444

**1.4.3.3 Wippschalter einpolig Serien, 10A,250V IP 44**
Wippschalter DIN EN 60669-1 einpolig, Serien, 10 A, 250 V AC, in Aufputzausführung, mit Beschriftungsfeld,
Schutzart IP 44 DIN EN 60529.
Menge: 1,000 St
Kostengruppen nach DIN 276-1 2008: 444

**1.4.3.4 Wipptaster einpolig Aus/Wechsel, 10A,250V IP 44 (OL)**
Wipptaster DIN EN 60669-1 einpolig, Aus/Wechsel,
10 A, 250 V AC, in Aufputzausführung, mit Beschriftungsfeld,
mit Orientierungslampe, Schutzart IP 44 DIN EN 60529.
Menge: 22,000 St
Kostengruppen nach DIN 276-1 2008: 444

**1.4.3.5 Bewegungsmelder IP 44 180Grad 500 W**
Bewegungsmelder mit Gehäuse, 230 V AC,
Schutzart IP 44 DIN EN 60529, Erfassungsbereich 180 Grad, Reichweite 10 m einstellbar, Ansprechhelligkeit einstellbar
3-80/unendlich Lux, Nachlaufzeit einstellbar 10 Sek-5 Min, Schaltleistung 500 W.

Die Einsteller sind im Gehäuse verdeckt, von aussen unsichtbar angeordnet, zum Schutz vor unbefugtem Zugriff.
Menge: 3,000 St
Kostengruppen nach DIN 276-1 2008: 444

**1.4.3.6 Drehnockenschalter 3polig Aus, 16A,400V IP 44**
Drehschalter DIN EN 60669-1, 3polig, Aus, 16 A,
400 V AC, in Aufputzausführung, mit Beschriftungsfeld,
Schutzart IP 44 DIN EN 60529.
Menge: 1,000 St
Kostengruppen nach DIN 276-1 2008: 444

**1.4.3.7 Heizungsnotschalter einpolig Aus/Wechsel, 10A,250V IP 44**
Heizungsnotschalter DIN EN 60669-1 einpolig, Aus/Wechsel, 10 A, 250 V AC, in Aufputzausführung mit rotem Gehäuse,
mit Beschriftungsfeld, mit Kontrolllampe, Schutzart IP 44 DIN EN 60529.
Menge: 3,000 St
Kostengruppen nach DIN 276-1 2008: 444

**1.4.3.8 Schutzkontaktsteckdose IP 44**
Schutzkontaktsteckdose DIN VDE 0620-1, 16 A, 250 V AC,
in Aufputzausführung, mit Beschriftungsfeld, Schutzart IP 44 DIN EN 60529.
Menge: 40,000 St
Kostengruppen nach DIN 276-1 2008: 444

**1.4.3.9 Schutzkontaktsteckdose 2fach IP 44**
Schutzkontaktsteckdose DIN VDE 0620-1, 16 A, 250 V AC, 2fach, in Aufputzausführung, mit Beschriftungsfeld,
Schutzart IP 44 DIN EN 60529.
Menge: 18,000 St
Kostengruppen nach DIN 276-1 2008: 444

**1.4.3.10 CEE-Steckdose 3polig 230V 16A IP 44 6h**
CEE-Steckdose DIN EN 60309-2, 3polig,
Bemessungsbetriebsspannung 230 V AC, 16 A, 6 h,
in Aufputzausführung, mit Beschriftungsfeld,
Schutzart IP 44 DIN EN 60529.
Menge: 2,000 St
Kostengruppen nach DIN 276-1 2008: 444

**1.4.3.11 CEE-Steckdose 5polig 230/400V 16A IP 44 6h**
CEE-Steckdose DIN EN 60309-2, 5polig,
Bemessungsbetriebsspannung 400/230 V AC, 16 A, 6 h,
in Aufputzausführung, mit Beschriftungsfeld,
Schutzart IP 44 DIN EN 60529.
Menge: 4,000 St
Kostengruppen nach DIN 276-1 2008: 444

**1.4.3.12 CEE-Steckdose 5polig 230/400V 32A IP 44 6h**
CEE-Steckdose DIN EN 60309-2, 5polig,
Bemessungsbetriebsspannung 400/230 V AC, 32 A, 6 h,
in Aufputzausführung, mit Beschriftungsfeld,
Schutzart IP 44 DIN EN 60529.
Menge: 2,000 St
Kostengruppen nach DIN 276-1 2008: 444

**1.4.3.13 CEE-Stecker 5polig 230/400V 16A IP 44 6h**
CEE-Stecker DIN EN 60309-2, 5polig, Bemessungsbetriebsspannung 400/230 V AC, 16 A, 6 h,
Schutzart IP 44 DIN EN 60529.
Menge: 1,000 St
Kostengruppen nach DIN 276-1 2008: 444

**1.4.3.14 CEE-Kupplung 5polig 230/400V 16A IP 44 6h**
CEE-Kupplung DIN EN 60309-2, 5polig, Bemessungsbetriebsspannung 400/230 V AC, 16 A, 6 h,
Schutzart IP 44 DIN EN 60529.
Menge: 1,000 St
Kostengruppen nach DIN 276-1 2008: 444

**1.4.3.15 CEE-Stecker 5polig 230/400V 32A IP 44 6h**
CEE-Stecker DIN EN 60309-2, 5polig, Bemessungsbetriebsspannung 400/230 V AC, 32 A, 6 h,
Schutzart IP 44 DIN EN 60529.
Menge: 1,000 St
Kostengruppen nach DIN 276-1 2008: 444

**1.4.3.16 CEE-Kupplung 5polig 230/400V 32A IP 44 6h**
CEE-Kupplung DIN EN 60309-2, 5polig, Bemessungsbetriebsspannung 400/230 V AC, 32 A, 6 h,
Schutzart IP 44 DIN EN 60529.
Menge: 1,000 St
Kostengruppen nach DIN 276-1 2008: 444

**1.4.3.17 Verbindungsdose 80 x 80, IP54, AP**
Verbindungsdose DIN VDE 0606 aus Isolierstoff, als Abzweigkasten, Grundfläche bis 80mm x 80mm, in Aufputzausführung, mit Schraubdeckel, Schutzart IP 54,
mit 6 Würgestutzen.
Menge: 45,000 St
Kostengruppen nach DIN 276-1 2008: 444

**1.4.3.18 Verbindungsdose 100 x 100, IP54, AP**
Verbindungsdose DIN VDE 0606 aus Isolierstoff, als Abzweigkasten, Grundfläche bis 100mm x 100mm, in Aufputzausführung, mit Schraubdeckel, Schutzart IP 54,
mit 6 Würgestutzen.
Menge: 10,000 St
Kostengruppen nach DIN 276-1 2008: 444

**1.4.3.19 Verbindungsdose 200 x 200, IP54, AP**
Verbindungsdose DIN VDE 0606 aus Isolierstoff, als Abzweigkasten, Grundfläche bis 200mm x 200mm, für Anbau an Kabelpritsche, mit Schraubdeckel, Schutzart IP 54, mit 8 PG-Verschraubungen, einschließlich Befestigungsmaterial.
Menge: 1,000 St
Kostengruppen nach DIN 276-1 2008: 444

**1.4.3.20 Geräteanschlussdose bis 5 x 6 mm2, IP 44, AP**
Geräteanschlussdose DIN VDE 0606-1, in Aufputzausführung, Schutzart IP 44 DIN EN 60529, mit Verbindungsklemmen bis 6 mm2, 5polig 400 V AC.
Menge: 1,000 St
Kostengruppen nach DIN 276-1 2008: 444

**1.4.3.21 Wippschalter einpolig Aus/Wechsel, 10A,250V IP 2X**
Wippschalter DIN EN 60669-1 einpolig, Aus/Wechsel,
10 A, 250 V AC, zum Einbau für Gerätedose in Unterputzausführung, in Hohlwänden, einschl. Bedienelement und Abdeckrahmen, mit Beschriftungsfeld,
in  Standardausführung des Herstellers, Schutzart IP 2X
DIN EN 60529, Einsatz mit Schrauben befestigen.
Menge: 6,000 St
Kostengruppen nach DIN 276-1 2008: 444

**1.4.3.22 Wippschalter zweipolig Aus, 10A,250V IP 2X**
Wippschalter DIN EN 60669-1 zweipolig, Aus,
10 A, 250 V AC, zum Einbau für Gerätedose
in Unterputzausführung, in Hohlwänden, einschl. Bedienelement und Abdeckrahmen, in Standardausführung des Herstellers, Schutzart IP 2X DIN EN 60529, Einsatz mit Schrauben befestigen.
Menge: 1,000 St
Kostengruppen nach DIN 276-1 2008: 444

**1.4.3.23 Wippschalter einpolig Aus/Wechsel, 10A,250V IP 2X (OL)**
Wippschalter DIN EN 60669-1 einpolig, Aus/Wechsel,
10 A, 250 V AC, zum Einbau für Gerätedose in Unterputzausführung, in Hohlwänden, einschl. Bedienelement und Abdeckrahmen, mit Orientierungslampe,
in Standardausführung des Herstellers, Schutzart IP 2X DIN EN 60529, Einsatz mit Schrauben befestigen.
Menge: 6,000 St
Kostengruppen nach DIN 276-1 2008: 444

**1.4.3.24 Wippschalter Kreuzschalter, 10A,250V IP 2X (OL)**
Wippschalter DIN EN 60669-1 als Kreuzschalter, 10 A,
250 V AC, zum Einbau für Gerätedose in Unterputzausführung, in Hohlwänden, einschl. Bedienelement und Abdeckrahmen, mit Orientierungslampe, in  Standardausführung des Herstellers, Schutzart IP 2X DIN EN 60529, Einsatz mit Schrauben befestigen.
Menge: 2,000 St
Kostengruppen nach DIN 276-1 2008: 444

**1.4.3.25 Wippschalter einpolig Serien, 10A,250V IP 2X**
Wippschalter DIN EN 60669-1 einpolig, Serien, 10 A, 250 V AC, zum Einbau für Gerätedose in Unterputzausführung, in Hohlwänden, einschl. Bedienelement und Abdeckrahmen,
in Standardausführung des Herstellers, Schutzart IP 2X DIN EN 60529, Einsatz mit Schrauben befestigen.
Menge: 1,000 St
Kostengruppen nach DIN 276-1 2008: 444

**1.4.3.26 Wipptaster einpolig Aus, 10A,250V IP 2X (OL)**
Wipptaster DIN EN 60669-1 1polig, Aus, 10 A, 250 V AC, zum Einbau für Gerätedose in Unterputzausführung, in Hohlwänden, einschl. Bedienelement und Abdeckrahmen, mit Beschriftungsfeld, mit Orientierungslampe, in Standardausführung des Herstellers, Schutzart IP 2X DIN EN 60529, Einsatz mit Schrauben befestigen.
Menge: 10,000 St
Kostengruppen nach DIN 276-1 2008: 444

**1.4.3.27 Alarm-Wipptaster einpolig Schließer, 10A,250V IP 2X, UP, HW**
Wipptaster DIN EN 60669-1 1polig, Aus, 10 A, 250 V AC,
Farbe rot, zum Einbau für Gerätedose in Unterputzausführung, in Hohlwänden, einschl. Bedienelement und Abdeckrahmen, mit Beschriftungsfeld, Bedienelement mit roter Kalotte, mit eingebauter Kontrolllampe,  in Standardausführung des Herstellers, Schutzart IP 2X DIN EN 60529, Einsatz mit Schrauben befestigen.

einschließlich dauerhafter Beschriftung nach Wahl des Bauherren.
Menge: 3,000 St
Kostengruppen nach DIN 276-1 2008: 444

**1.4.3.28 Schlüsseltaster Taster-Wechsler, 10A,250V IP 2X**
Schlüsseltaster DIN EN 60669-1 einpolig, Wechsler, 10 A,
250 V AC, zum Einbau für Gerätedose in Unterputzausführung, in Hohlwänden, einschl. Bedienelemente und Abdeckrahmen, in Standardausführung des Herstellers, Schutzart IP 2X DIN EN 60529, Einsatz mit Schrauben befestigen.
Menge: 8,000 St
Kostengruppen nach DIN 276-1 2008: 444

**1.4.3.29 Bewegungsmelder 250V IP 2X**
Automatikschalter DIN EN 60669-1 250 V AC,
Montagehöhe 1,10 m, Reichweite 10 m frontal, 6 m seitlich, Erfassungswinkel 180°,
Nachlaufzeit 10s bis 30 min einstellbar
Helligkeitswert 0 bis 80 Lux oder Tagbetrieb einstellbar,
Empfindlichkeit einstellbar 100% bis 20%,
Relaiseinsatz für min. 920W Leuchtstofflampenlast,
mit Nebenstellenbetrieb,
zum Einbau mit Gerätedose in Unterputzausführung, in Hohlwänden, in Massivwänden einschl. Bedienelement und Abdeckrahmen, mit Beschriftungsfeld, in Standardausführung des Herstellers, Schutzart IP 2X DIN EN 60529, Einsatz mit
Schrauben befestigen.
Menge: 1,000 St
Kostengruppen nach DIN 276-1 2008: 444

**1.4.3.30 DALI-Präsenzmelder (2-Kanal)**
Präsenzmelder zur tageslichtabhängigen Beleuchtungsregelung, Mischlichtmessung, Deckeneinbauversion, DALI / DSI-Schnittstelle zur Ansteuerung digitaler, dimmbarer EVG als Gruppe, ein zusätzlicher potentialfreier Schaltkanal mit vielen Funktionen: Cut-off-Funktion für die EVG-Abschaltung oder HKL-Funktion für die energieeffiziente Steuerung von Heizungs-, Klima- oder Lüftungsanlagen, wetere Merkmale:.
- Alarmimpuls: Auslösen erst bei drei erkannten Bewegungen innerhalb von 9 Sekunden
- Umschalten zwischen DALI- und DSI-Programm mittels DIP-Schalter und Fernbedienung möglich
- Orientierungslichtfunktion
- Ausführung als Master-Gerät
- Erweiterung des Erfassungsbereiches mit Slave-Geräten möglich
- Manuelles Schalten und Dimmen über Taster möglich
- Weitere Funktionen über optionale Fernbedienung einstellbar
- Werkseinstellung 10 min und 500 Lux
- Einsatzbeispiele:
  Büros, Sitzungsräume, Schulen, Kindergärten, Krankenhäuser

- Spannung: 110 - 240 V AC 50 / 60 Hz
- Typische Leistungsaufnahme: ca. 1 W
- Erfassungsbereich: vertikal 360°
- Reichweite:
  max. Ø 10 m quer
  max. Ø 6 m frontal
  max. Ø 4 m kleinere Bewegungen
- empfohlene Montagehöhe: 2,5 m
- Abmessungen: Ø 80 x 85 mm
- IP20 / Klasse II
- Umgebungstemperatur: -25 °C bis +50 °C
- Gehäuse:
  Polycarbonat, UV-beständig
- Farbe: weiß
- Fernbedienung:
  IR-Adapter für Smartphones, IR-PD-DALI-1C, IR-PD-DALI-Mini
Kanal 1 (Lichtsteuerung)
- DALI Ausgang: bis zu 50 DALI / DSI-EVG
- Nachlaufzeit: 1 min - 30 min
- Helligkeitssollwert: 10 - 2000 Lux
Kanal 2 (Licht- oder Gerätesteuerung
potentialfrei)
- Schaltleistung: 2300 W, cos φ = 1
  1150 VA, cos φ = 0,5
max. Einschaltspitzenstrom Ip (20ms) = 165 A
- Kontaktart:
  µ-Kontakt, potentialfreier Schließer/NO mit vorlaufendem Wolfram-Kontakt
- Nachlaufzeit: 5 min - 120 min, Alarmimpuls||Impuls

zum Deckeneinbau mit Gerätedose in Hohldecken, Einsatz mit Schrauben befestigen,

zusätzliche Abdeckung für Schutzart IP23.
Menge: 15,000 St
Kostengruppen nach DIN 276-1 2008: 444

**1.4.3.31 IR-Adapter für Fernbedienung**
IR-Adapter für Smartphones, zur Bedienung vorab beschriebenen infrarot-fernbedienbaren Melder, -Leuchten und -Dämmerungsschalter mittels kostenfreie App mit bedienerfreundlicher Navigation zur Installation auf dem Smartphone im jeweiligen App-Store erhältlich.

- Zur Nutzung des IR-Adapters ist ein kompatibles Android- oder iOS-Smartphone erforderlich. Eine Liste mit kompatiblen Smartphones ist auf der B.E.G.-Website verfügbar.
- Einstecken des geladenen Adapters in den Audio-Ausgang des Smartphones
- Laden des Adapters über Micro-USB-Kabel
- Mit integrierter Ladeanzeige
- IR-Sendereichweite:
  max. 8 m
- Abmessungen: 47 x 19 x 10 mm
- Umgebungstemperatur: -20 °C bis +40 °C
- Gehäuse: Polycarbonat
- Farbe: schwarz
- Anschlussart: Micro-USB, Klinkenstecker 3,5 mm
Menge: 1,000 St
Kostengruppen nach DIN 276-1 2008: 444

**1.4.3.32 Schutzkontaktsteckdose IP 2X**
Schutzkontaktsteckdose DIN VDE 0620-1, 16 A, 250 V AC, zum Einbau für Gerätedose in Unterputzausführung, in  Hohlwänden, einschl. Zentralplatte und Abdeckrahmen,
in Standardausführung des Herstellers, Schutzart IP 2X DIN EN 60529, Einsatz mit Schrauben befestigen.
Menge: 40,000 St
Kostengruppen nach DIN 276-1 2008: 444

**1.4.3.33 Schutzkontaktsteckdose IP 2X (Beschriftung)**
Schutzkontaktsteckdose DIN VDE 0620-1, 16 A, 250 V AC, zum Einbau für Gerätedose in Unterputzausführung, in Hohlwänden, einschl. Zentralplatte und Abdeckrahmen, mit Beschriftungsfeld, in Standardausführung des Herstellers, Schutzart IP 2X DIN EN 60529, Einsatz mit Schrauben befestigen.

einschließlich dauerhafter Beschriftung nach Wahl des Bauherren.
Menge: 12,000 St
Kostengruppen nach DIN 276-1 2008: 444

**1.4.3.34 Schutzkontaktsteckdose 2fach IP 2X**
Schutzkontaktsteckdose DIN VDE 0620-1, 16 A, 250 V AC, 2fach, zum Einbau für Gerätedose in Unterputzausführung, in Hohlwänden, einschl. Zentralplatte und Abdeckrahmen,
in Standardausführung des Herstellers, Schutzart IP 2X DIN EN 60529, Einsatz mit Schrauben befestigen.
Menge: 2,000 St
Kostengruppen nach DIN 276-1 2008: 444

**1.4.3.35 Schutzkontaktsteckdose 2fach IP 2X (Beschriftung)**
Schutzkontaktsteckdose DIN VDE 0620-1, 16 A, 250 V AC, 2fach, zum Einbau für Gerätedose in Unterputzausführung, in Hohlwänden, einschl. Zentralplatte und Abdeckrahmen, mit Beschriftungsfeld, in Standardausführung des Herstellers, Schutzart IP 2X DIN EN 60529, Einsatz mit Schrauben befestigen.

einschließlich dauerhafter Beschriftung nach Wahl des Bauherren.
Menge: 4,000 St
Kostengruppen nach DIN 276-1 2008: 444

**1.4.3.36 Schutzkontaktsteckdose 3fach IP 2X**
Schutzkontaktsteckdose DIN VDE 0620-1, 16 A, 250 V AC, 3fach, zum Einbau für Gerätedose in Unterputzausführung, in Hohlwänden, einschl. Zentralplatte und Abdeckrahmen,
in Standardausführung des Herstellers, Schutzart IP 2X DIN EN 60529, Einsatz mit Schrauben befestigen.
Menge: 1,000 St
Kostengruppen nach DIN 276-1 2008: 444

**1.4.3.37 Steckdose im Brüstungskanal**
Steckdose mit Schutzkontakt VDE 0602, für Einbau in Brüstungskanäle, mit Beschriftungsfeld, Standardausführung mit Abdeckung, 2polig 16 A, 250 V AC, Anschlußklemmen als Verbindungsklemmen.

einschließlich dauerhafter Beschriftung nach Wahl des Bauherren.
Menge: 15,000 St
Kostengruppen nach DIN 276-1 2008: 444

**1.4.3.38 Schutzkontaktsteckdose IP 2X Klappdeckel**
Schutzkontaktsteckdose DIN VDE 0620-1, 16 A, 250 V AC,
zum Einbau mit Gerätedose in Unterputzausführung,
in Hohlwänden, in Massivwänden, einschl. Zentralplatte und Abdeckrahmen, mit Beschriftungsfeld,
mit Kinderschutzsystem des Herstellers, Schutzart IP 2X
DIN EN 60529, Einsatz mit Schrauben befestigen.
Menge: 2,000 St
Kostengruppen nach DIN 276-1 2008: 444

**1.4.3.39 Position wie vorherige, jedoch**
Position wie vorherige, jedoch
Schutzart IP 44 DIN EN 60529 wassergeschützt.
Menge: 2,000 St
Kostengruppen nach DIN 276-1 2008: 444

**1.4.3.40 Überspannungs-Ableiter, 2-polig, Typ 3 EN 61643-11**
| 2-poliger Überspannungs-Ableiter für alle Installationssysteme der 230 V-Endgeräte, sehr kompakte Abmessungen, Ableiter Typ 3 nach EN 61643-11, zum Einsatz in Geräteeinbaudosen und in Kabelkanälen, Akustische Defektanzeige |  |  |  |
| --- | --- | --- | --- |
| Höchste Dauerspannung: |  | 255 V ac |  |
| Schutzpegel: |  |  | <= 1,5 kV |
| Gesamtableitstoßstrom: |  | 3 kA |  |
| Max. netzseitiger Überstromschutz: | 32 A gL/gG oder B/C |  |  |

Energetische Koordination nach DIN EN 62 305-4 (VDE 0185-305-4) mit Typ 2-Ableiter und Kombi-Ableiter Typ 1.
Menge: 2,000 St
Kostengruppen nach DIN 276-1 2008: 444

**1.4.3.41 Geräteanschlussdose IP 2X bis 5x2,5mm2**
Geräteanschlussdose DIN VDE 0606-1 in Unterputzausführung, in Hohlwänden, Schutzart IP 2x DIN EN 60529, mit Verbindungsklemmen bis 2,5 mm2, 5polig 400V AC, mit Schrauben befestigen.
Menge: 1,000 St
Kostengruppen nach DIN 276-1 2008: 444

**1.4.3.42 Geräte-Verbindungsdose in Hohlwand**
Geräte-Verbindungsdose Einbautiefe  61 mm, einschl. Fräsloch Durchmesser 68 mm erstellen in Trockenbau.
Menge: 10,000 St
Kostengruppen nach DIN 276-1 2008: 444

**1.4.3.43 Geräte-Verbindungsdose in Hohlwand, luftdicht**
Geräte-Verbindungsdose DIN VDE 0606-1 und DIN 49073, aus Kunststoff, Durchmesser 60 mm, Tiefe 60 mm, Schutzart IP 3X DIN EN 60529, in Hohlwand, für Plattenstärke 7-40 mm, luftdichte Ausführung, mit Elastomerdichtungen für NYM-Leitungen, Kleinspannungs-Leitungen und DIN EN Rohre, einschließlich Fräsloch Durchmesser 68 mm erstellen in Trockenbau.
Menge: 2,000 St
Kostengruppen nach DIN 276-1 2008: 444

**1.4.3.44 Geräteeinbaudose für Brüstungskanal 70x130mm**
Geräteeinbaudose für oben beschriebenen Brüstungskanal, Maße Kanal 70x130mm, zum Einbau von Steckdosen, Datendosen etc.
Menge: 27,000 St
Kostengruppen nach DIN 276-1 2008: 444

**1.4.3.45 Geräte-Verbindungsdose in Mauerwerk**
Geräte-Verbindungsdose Einbautiefe  63 mm, mit hintenliegenden Ausbrechöffnungen, zur Aufnahme von Rohren bis Ø 25mm, einschl. Fräsloch Durchmesser 82 mm
erstellen in Mauerwerk.
Menge: 30,000 St
Kostengruppen nach DIN 276-1 2008: 444

**1.4.3.46 Electronic-Dose in Mauerwerk**
Geräte-Verbindungsdose DIN VDE 0606-1 und DIN 49073, aus Kunststoff, Durchmesser 60 mm, Tiefe 60 mm, mit einem seitlichen Klemmraum, Schutzart IP 2X DIN EN 60529, mit Snap-Tunnel-Stutzen, in Mauerwerk, Electronikdose als Tunnel-Zweikammeredose, für Geräteeinsätze und elektronische Komponenten, einschließlich 2 St. Fräslöcher Durchmesser 82 mm erstellen in Mauerwerk.
Menge: 2,000 St
Kostengruppen nach DIN 276-1 2008: 444

**1.4.3.47 Gerätedose Brandschutzdecken F30 - F90**
Gerätedose für Brandschutzdecken F30-F90 nach VDE 0606-1 und DIN 49073, für die Montage von Rauchmeldern, Präsenzmeldern etc., aus Kunststoff halogenfrei DIBt-Zulassung Z-19.21-1788, mit im Brandfall aufschäumendem integriertem Dämmschichtbildner, Fräsloch 74 mm, Schraubabstand 60 mm, Einbautiefe 44 mm, mit Schrauben, Schutzart IP 3X DIN EN 60529, für Plattenstärke 7-40 mm, für max. 4 Leitungseinführungen bis Ø 11,5 mm.
- für Brandschutzdecken F30 ohne Dämmung
- für Brandschutzdecken F60 bei Hinterlegung mit mineralischen Dämmstoffen nach DIN 4102-17
- für Brandschutzdecken F90 mit Rockwool / Termarock 100
Menge: 5,000 St
Kostengruppen nach DIN 276-1 2008: 444

**1.4.3.48 Brandschutzdeckel**
Brandschutzdeckel für vorab beschriebene Deckendose, bei Verwendung der Deckendose als Verbindungsdose.
Menge: 2,000 St
Kostengruppen nach DIN 276-1 2008: 444

**1.4.3.49 Dichtungseinsatz, Kunststoff**
Dichtungseinsatz, aus dauerelastischem Kunststoff, für nachträgliches Abdichten (Winddichtigkeit) vorhandener Geräte- und Geräteverbindungsdosen für Unterputz- und Hohlwandmontage.
Menge: 3,000 St
Kostengruppen nach DIN 276-1 2008: 444

**1.4.3.50 Luftdichtungsmanschette 4-8 mm**
Luftdichtungsmanschette für luftdichte Ausführung, dauerhaftes Abdichten bei Durchdringungen von Leitungen oder Rohren durch luftdichteSchichten, extrem starke Klebekraft, Verarbeitungstemperatur ab -5° C, Temperaturbeständigkeit von -30° C bis +90° C, kurzzeitig bis +170° C, UV-beständig, halogenfrei, Leitungsmanschette Durchmesser 4-8 mm.
Menge: 2,000 St
Kostengruppen nach DIN 276-1 2008: 444

**1.4.3.51 Luftdichtungsmanschette 8-11 mm**
Luftdichtungsmanschette für luftdichte Ausführung, dauerhaftes Abdichten bei Durchdringungen von Leitungen oder Rohren durch luftdichteSchichten, extrem starke Klebekraft, Verarbeitungstemperatur ab -5° C, Temperaturbeständigkeit von -30° C bis +90° C, kurzzeitig bis +170° C, UV-beständig, halogenfrei, Leitungsmanschette Durchmesser 8-11 mm.
Menge: 2,000 St
Kostengruppen nach DIN 276-1 2008: 444

**1.4.3.52 Luftdichtungsmanschette 15-22 mm**
Luftdichtungsmanschette für luftdichte Ausführung, dauerhaftes Abdichten bei Durchdringungen von Leitungen oder Rohren durch luftdichteSchichten, extrem starke Klebekraft, Verarbeitungstemperatur ab -5° C, Temperaturbeständigkeit von -30° C bis +90° C, kurzzeitig bis +170° C, UV-beständig, halogenfrei, Leitungsmanschette Durchmesser 15-22 mm.
Menge: 2,000 St
Kostengruppen nach DIN 276-1 2008: 444

**1.4.3.53 Universal-Geräteträger, Kunststoff**
Universal-Geräteträger, Kunststoff, bei Aussendämmung von Wand oder Decke, für Leuchten, Bewegungsmelder, Türsprechanlage usw., Isolierstärken von 60 - 160 mm,  erweiterbar durch Aufstockelement um jeweils 100 mm (max. 360 mm), reduzierbar in 10 mm Schritten, Befestigungsfläche 220 x 100 mm.
Menge: 5,000 St
Kostengruppen nach DIN 276-1 2008: 444

**1.4.3.54 Aufstockelement, Kunstoff,**
Aufstockelement, Kunstoff, für vorab beschriebenen Universal-Geräteträger, Verlängerungsmaß 100 mm, reduzierbar in 10 mm Schritten.
Menge: 5,000 St
Kostengruppen nach DIN 276-1 2008: 444

**1.4.3.55 Teleskop-Geräteträger, Isolierstärke 80 - 200 mm**
Teleskop-Geräteträger, für Isolierstärke 80 - 200 mm, Ausführung gemäß DIN 18015-5, aus Kunststoff, Feuerbeständigkeit 650°C, halogenfrei für die Befestigung von Leuchten, Bewegungsmeldern usw.
an Wärmedämmverbundsystemen (WDVS), für Isolierstärke von 80 - 200 mm, Montagefläche für Geräte 120 x 120 mm, mit Maßangaben auf Trägerarm, mit zwei Rohreinführungen M20 am Träger, Gewichtsbelastung bei Wand- oder Deckenanbau 50 N (5kg), Gerätebefestigung mit selbstformenden Schrauben, Durchmesser 3,2 - 4 mm.
Menge: 20,000 St
Kostengruppen nach DIN 276-1 2008: 444

##### Untertitel 1.4.4 KG 444 Anschlußarbeiten

*Hinweis: KG 444 Anschlußarbeiten*
Bauseits gestellte Elektro-Geräte und Anlagen müssen angeschlossen werden.
Zum Elektro-Anschluß gehören:
- Anschlußkasten öffnen
- Anschlußspannung überprüfen
- Schaltung überprüfen
- Anschlußkabel absetzen, einführen, abdichten und mit einer Zugentlastung versehen
- alle Adern auf die Anschlußklemme des Gerätes auflegen
- Anschlußkasten schließen
- Inbetriebnahme mit dem Ersteller/Betreiber einschl. Klein- und Befestigungsmaterial, sowie systemgebundenem Zubehör.

*Hinweis: Anschlußarbeiten*
Bauseits gestellte Elektro-Geräte und Anlagen müssen angeschlossen werden.
Zum Elektro-Anschluß gehören:
- Anschlußkasten öffnen
- Anschlußspannung überprüfen
- Schaltung überprüfen
- Verschraubung liefern und montieren
- Anschlußkabel absetzen, einführen, abdichten und mit einer Zugentlastung versehen
- Kabel / Leitung markieren bzw. beschriften
- alle Adern auf die Anschlußklemme des Gerätes auflegen
- Anschlußkasten schließen
- Inbetriebnahme mit dem Ersteller/Betreiber
- einschl. Klein- und Befestigungsmaterial, sowie systemgebundenem Zubehör.

Anschluß inbesondere folgender Elektro-Geräte und Anlagen:

Heizung, Heizkreisverteiler, Raumthermostate, Kleinlüfter, Geräte etc.

**1.4.4.1 Anschluß mit Kabel/Leitung bis 5 x 1,5 qmm.**
Anschluß mit Kabel/Leitung bis 5 x 1,5 qmm
an beigestellte Betriebsmittel einschl. Anschlussmittel.
Menge: 62,000 St
Kostengruppen nach DIN 276-1 2008: 444

**1.4.4.2 Anschluß mit Kabel/Leitung bis 5 x 2,5 qmm.**
Anschluß mit Kabel/Leitung bis 5 x 2,5 qmm
an beigestellte Betriebsmittel einschl. Anschlussmittel.
Menge: 15,000 St
Kostengruppen nach DIN 276-1 2008: 444

**1.4.4.3 Anschluß mit Kabel/Leitung bis 5 x 4 qmm.**
Anschluß mit Kabel/Leitung bis 5 x 4 qmm
an beigestellte Betriebsmittel einschl. Anschlussmittel.
Menge: 8,000 St
Kostengruppen nach DIN 276-1 2008: 444

**1.4.4.4 Anschluß mit Kabel/Leitung bis 5 x 6 qmm.**
Anschluß mit Kabel/Leitung bis 5 x 6 qmm
an beigestellte Betriebsmittel einschl. Anschlussmittel.
Menge: 10,000 St
Kostengruppen nach DIN 276-1 2008: 444

**1.4.4.5 Anschluß mit Kabel/Leitung bis 5 x 10 qmm.**
Anschluß mit Kabel/Leitung bis 5 x 10 qmm
an beigestellte Betriebsmittel einschl. Anschlussmittel.
Menge: 3,000 St
Kostengruppen nach DIN 276-1 2008: 444

**1.4.4.6 Anschluß mit Kabel/Leitung bis 5 x 50 qmm.**
Anschluß mit Kabel/Leitung 5 x 50 qmm.
an beigestellte Betriebsmittel einschl. Anschlussmittel.
Menge: 2,000 St
Kostengruppen nach DIN 276-1 2008: 444

**1.4.4.7 PVC-Verlängerung H05RR-F 3 G 2,5mm²**
PVC-Verlängerung H05RR-F 3 G 2,5mm²

Verlängerungskabel aus PVC, weiß, mit
Schutzkontaktstecker DIN 49441 und
Schutzkontaktkupplung DIN 49440, 10/16 A,
250 V~, H05VV-F3G 1,5 mm², weiß, 2 m,
einschl. allem systemgebundenem Hilfs-, Befestigungs- und Zubehörmaterial liefern, montieren und
betriebsbereit anschließen
Menge: 1,000 St
Kostengruppen nach DIN 276-1 2008: 444

**1.4.4.8 Gummischlauchleitung H05RR-F 4 G 1,5mm²**
Gummischlauchleitung H05RR-F 4 G 1,5mm²

Gummischlauchleitung DIN VDE 0282-4
H05RR-F 4 G 1,5, als Anschlußleitung für Geräte,
Länge bis 5 m, für leichte Beanspruchung,
beidseitig mit Aderendhülsen oder Kabelschuhen.
einschl. allem systemgebundenem Hilfs-, Befestigungs- und Zubehörmaterial liefern, montieren und
betriebsbereit anschließen
Menge: 3,000 St
Kostengruppen nach DIN 276-1 2008: 444

##### Untertitel 1.4.5 KG 444 Innerer Überspannungsschutz

**1.4.5.1 Potentialausgleichsschiene verz.Stahl**
STLB-Bau 2004-10 053
Potentialausgleichsschiene DIN VDE 0618-1, aus
verzinktem Stahl, mit Anschluss für 8 x 1,5 bis 25 mm2,
ein Flachband bis 40 mm x 4 mm, und Massivrundleiter,
Durchmesser 8 bis 10 mm.
Menge: 2,000 St
Kostengruppen nach DIN 276-1 2008: 444

**1.4.5.2 Erdungsbandrohrschelle Stahl niro bis 20mm**
STLB-Bau 2004-10 053
Erdungsbandrohrschelle aus nichtrostendem Stahl, mit
Anschlussmöglichkeit für einen Leiter 2,5 mm2 bis
2 Leiter 16 mm2, für Rohrdurchmesser bis 20 mm.
Menge: 5,000 St
Kostengruppen nach DIN 276-1 2008: 444

**1.4.5.3 Erdungsbandrohrschelle Stahl niro bis 40mm**
STLB-Bau 2004-10 053
Erdungsbandrohrschelle aus nichtrostendem Stahl, mit
Anschlussmöglichkeit für einen Leiter 2,5 mm2 bis
2 Leiter 16 mm2, für Rohrdurchmesser bis 40 mm.
Menge: 5,000 St
Kostengruppen nach DIN 276-1 2008: 444

**1.4.5.4 Leitung NYM-J 1x4**
Installationsleitung DIN VDE 0250-204 NYM-J 1 x 4,
Cu-Zahl 38, Verlegeart 1, sonst wie vor beschrieben.
Menge: 10,000 m
Kostengruppen nach DIN 276-1 2008: 444

**1.4.5.5 Leitung NYM-J 1x10**
Installationsleitung DIN VDE 0250-204 NYM-J 1 x 10,
Cu-Zahl 96, Verlegeart 1, sonst wie vor beschrieben.
Menge: 10,000 m
Kostengruppen nach DIN 276-1 2008: 444

**1.4.5.6 Kabel NYY-J 1x16**
Kabel DIN VDE 0276-603 NYY-J 1 x 16 RM, Cu-Zahl 154,
Verlegeart 1, sonst wie vor beschrieben.
Menge: 60,000 m
Kostengruppen nach DIN 276-1 2008: 444

**1.4.5.7 Kunststoffaderleitung H07V-U, 16 mm², Verlegeart 1**
Kunststoff-Aderleitung H07V-U, grün/gelb, 16 mm², Verlegeart 1, Cu-Zahl 154, sonst wie vor beschrieben.
Menge: 30,000 m
Kostengruppen nach DIN 276-1 2008: 444

**1.4.5.8 Kunststoffaderleitung H07V-U, 25 mm², Verlegeart 1**
Kunststoff-Aderleitung H07V-U, grün/gelb, 25 mm², Verlegeart 1, Cu-Zahl 240, sonst wie vor beschrieben.
Menge: 20,000 m
Kostengruppen nach DIN 276-1 2008: 444

**1.4.5.9 Anschluß Pot.-Leitung bis 16 mm²**
Einbeziehung von Stahlkonstruktionen, Kabelpritschen,
bauseits gestellten Geräten und Maschinen
in den Potentialausgleich, Pot.- Leitung  H07V-U 16 mm² absetzen und anklemmen, komplett mit Verbindungsmaterial, Anschlußklemme und allem Zubehör.
Menge: 10,000 St
Kostengruppen nach DIN 276-1 2008: 444

**1.4.5.10 Anschluß Pot.-Leitung bis 25 mm²**
Einbeziehung von Stahlkonstruktionen, Kabelpritschen,
bauseits gestellten Geräten und Maschinen
in den Potentialausgleich, Pot.- Leitung  H07V-U 25 mm² absetzen und anklemmen, komplett mit Verbindungsmaterial, Anschlußklemme und allem Zubehör.
Menge: 10,000 St
Kostengruppen nach DIN 276-1 2008: 444

##### Untertitel 1.4.6 KG 444 Bauleistungen

*Hinweis: Schuttbeseitigung*
Für die Leistungsbeschreibung von Bauleistungen gilt grundsätzlich der Beisatz "anfallender Schutt wird Eigentum des Auftragnehmers und ist zu beseitigen".
Die hierfür notwendigen Leistungen sind  in die Einheitspreise einzurechnen, sie werden nicht gesondert vergütet.

**1.4.6.1 Fräsen in Kalksandsteinmauerwerk Boden/Wand 20/40**
Fräsen in Kalksandsteinmauerwerk, an Böden und Wänden, Schlitz 20 x 40 mm, nur herstellen.
Menge: 80,000 m
Kostengruppen nach DIN 276-1 2008: 444

**1.4.6.2 Fräsen in Kalksandsteinmauerwerk Boden/Wand 40/40**
Fräsen in Kalksandsteinmauerwerk, an Böden und Wänden, Schlitz 40 x 40 mm, nur herstellen.
Menge: 30,000 m
Kostengruppen nach DIN 276-1 2008: 444

**1.4.6.3 Bohren Kalksandsteinmauerwerk D=16-25mm/T=25cm**
Bohrung in Wänden aus Kalksandsteinmauerwerk,
Durchmesser über 16 bis 25 mm, Bohrtiefe bis 25 cm.
Menge: 85,000 St
Kostengruppen nach DIN 276-1 2008: 444

**1.4.6.4 Bohren Kalksandsteinmauerwerk D=25-40mm/T=25cm**
Bohrung in Wänden aus Kalksandsteinmauerwerk,
Durchmesser über 25 bis 40 mm, Bohrtiefe bis 25 cm.
Menge: 35,000 St
Kostengruppen nach DIN 276-1 2008: 444

**1.4.6.5 Bohrung verschließen**
Bohrung in Decken und Wänden aus Kalksandsteinmauerwerk, Durchmesser, Bohrtiefe wie vorab beschrieben, nach Kabelzug mit Mörtel verschliessen.
Menge: 120,000 St
Kostengruppen nach DIN 276-1 2008: 444

**1.4.6.6 Wanddurchbruch 10x10cm, WS 25 cm, Kalksandsteinmauerwerk**
Wanddurchbruch in Kalksandsteinmauerwerk,
Dicke über 20 bis 25 cm, für Kabelduchführungen
Maße B/H in cm bis 10x10 herstellen.
Menge: 2,000 St
Kostengruppen nach DIN 276-1 2008: 444
Kostengruppen nach DIN 276-1 1981: 3120

**1.4.6.7 Wanddurchbruch verschließen**
vorbeschriebenen Wanddurchbruch nach erfolgter Leitungsverlegung mit Mörtel verschließen,
einschließlich sauberem Anschluß an vorhandenen Putz.
Menge: 2,000 St
Kostengruppen nach DIN 276-1 2008: 444
Kostengruppen nach DIN 276-1 1981: 3120

**1.4.6.8 Wanddurchbruch 10x30cm, WS 25 cm, Kalksandsteinmauerwerk**
Wanddurchbruch in Kalksandsteinmauerwerk,
Dicke über 20 bis 25 cm, für Kabelduchführungen
Maße B/H in cm bis 30x10 herstellen.
Menge: 1,000 St
Kostengruppen nach DIN 276-1 2008: 444
Kostengruppen nach DIN 276-1 1981: 3120

**1.4.6.9 Wanddurchbruch verschließen**
vorbeschriebenen Wanddurchbruch nach erfolgter Leitungsverlegung mit Mörtel verschließen,
einschließlich sauberem Anschluß an vorhandenen Putz.
Menge: 1,000 St
Kostengruppen nach DIN 276-1 2008: 444
Kostengruppen nach DIN 276-1 1981: 3120

*Hinweis: Bohrverfahren*
Um die Verschmutzung im Gebäude auf ein unumgängliches Maß zu beschränken, ist bei der Herstellung der Kernbohrungen die Verwendung eines entsprechenden Naßbohrverfahrens mit Wasserfangsystems zwingend vorgeschrieben.

**1.4.6.10 Kernbohren KS-Mauerwerk D=80mm/T=36cm**
Kernbohrung in Decken und Wänden aus Kalksandsteinmauerwerk,
Durchmesser 80 mm, Bohrtiefe bis 36 cm.
Menge: 3,000 St
Kostengruppen nach DIN 276-1 2008: 444

**1.4.6.11 Zuschlag für jede weitere 10 mm**
Zuschlag für Mehrlänge vorheriger Position
für jede weitere 10 mm.
Menge: 1,000 St
Kostengruppen nach DIN 276-1 2008: 444

**1.4.6.12 Kernbohren KS-Mauerwerk D=110mm/T=36cm**
Kernbohrung in Decken und Wänden aus Kalksandsteinmauerwerk,
Durchmesser 110 mm, Bohrtiefe bis 36 cm.
Menge: 2,000 St
Kostengruppen nach DIN 276-1 2008: 444

**1.4.6.13 Zuschlag für jede weitere 10 mm**
Zuschlag für Mehrlänge vorheriger Position
für jede weitere 10 mm.
Menge: 1,000 St
Kostengruppen nach DIN 276-1 2008: 444

**1.4.6.14 Kernbohren KS-Mauerwerk D=150mm/T=36cm**
Kernbohrung in Decken und Wänden aus Kalksandsteinmauerwerk,
Durchmesser 150 mm, Bohrtiefe bis 36 cm.
Menge: 2,000 St
Kostengruppen nach DIN 276-1 2008: 444

**1.4.6.15 Zuschlag für jede weitere 10 mm**
Zuschlag für Mehrlänge vorheriger Position
für jede weitere 10 mm.
Menge: 1,000 St
Kostengruppen nach DIN 276-1 2008: 444

**1.4.6.16 Schließen von Durchbrüchen bis 0,01 m²**
Schließen von Durchbrüchen, in Mauerwerk, für Kabeldurchführungen, Fläche bis 0,01 m², Dicke bis 36 cm.
Menge: 2,000 St
Kostengruppen nach DIN 276-1 2008: 444

##### Untertitel 1.4.7 KG 444 Brandschutzmaßnahmen

*Hinweis: KG 444 Brandschutzmaßnahmen*
Der Auszuführende hat seine Zulassung für die Brandschutzmaßnahmen nachzuweisen.
Durchbrüche durch Brandschutzwände und Einhausungen sind nach DIN 4102/9 zu verschließen.
Es dürfen nur Materialien mit Prüfzeugnis verwendet werden.
Nach Abschluss der Arbeiten ist der Durchbruch zu kennzeichnen sowie die ordnungsgemäße Durchführung zu bescheinigen (Werksbescheinigung). Vordrucke entsprechend DIN 50 049-2.1

*Hinweis: Brandschutzmaßnahmen*
Der Auszuführende hat seine Zulassung für die Brandschutzmaßnahmen nachzuweisen. Durchbrüche durch Brandschutzwände und Einhausungen sind nach DIN 4102-9 zu verschließen. Es dürfen nur Materialien mit Prüfzeugnis verwendet werden. Nach Abschluß der Arbeiten ist der Durchbruch zu kennzeichnen sowie die ordnungsgemäße Durchführung zu bescheinigen (Werksbescheinigung). Vordrucke entsprechend DIN EN 10204.

**1.4.7.1 Kabelabschottung bis 0,02 m²**
Kabelabschottung zur Verhinderung von Brandübertragung,
form-, alterungs- und korrosionsbeständig,
geeignet zur Nachbelegung,
der Feuerwiderstandsdauer F30 nach DIN 4102,
in Wänden oder Decken aus Mauerwerk, Beton, Stahlbeton,
belegt mit Kabeln, Leitungen, Installationsrohren,
Kleinere bis mittlere Öffnungsrestflächen bis 0,02 m².
Wand- oder Deckenstärke bis 25 cm.
bestehend aus Intumeszierender Brandschutzmasse und
nichtbrennbarer
Mineralwolle Schmelzpunkt > 1000 °C (Baustoffklasse
DIN 4102-A1.
Menge: 3,000 St
Kostengruppen nach DIN 276-1 2008: 444

**1.4.7.2 Kabelabschottung bis 0,05 m²**
Position wie vorherige, jedoch
Öffnungsrestfläche bis 0,05 m²,
Wand- oder Deckenstärke bis 25 cm.
Menge: 2,000 St
Kostengruppen nach DIN 276-1 2008: 444

**1.4.7.3 Kennzeichnung**
Kennzeichnungsschild für Brandschutzmaßnahmen, aus
Kunststoff, Beschriftung maschinell und dauerhaft, komplett liefern, mit Schrauben befestigen.
Befestigungsuntergrund: Beton, Mauerwerk
Menge: 3,000 St
Kostengruppen nach DIN 276-1 2008: 444

#### Titel 1.5 KG 445 Beleuchtungsanlage - Sicherheitsbeleuchtung

*Hinweis: Rettungszeichen- und Hinweisleuchten*
Die eingesetzten Rettungszeichen- und Hinweisleuchten müssen VDE-geprüft sein und das Prüfzeichen tragen. Das fachgerechte Befestigen an Decken und Wänden sowie das Anschließen einschließlich der Befestigungsmittel der Leuchten ist in die Einheitspreise einzukalkulieren. Das Einführen der Leitungen hat mittels Würgegummi so zu erfolgen, dass Insekten nicht eindringen können.
Der Bieter stellt dem Auftraggeber auf Aufforderung leihweise ohne Vergütung und Montage eine Musterleuchte zur Verfügung. Diese kann im Auftragsfall zu Kontroll- und Vergleichszwecken bis zur Abwicklung des Auftrages zurückbehalten werden.

*Hinweis: LED Garantie / Leuchtmittellebensdauer*
Sind LED-Leuchten ausgeschrieben, sind grundsätzlich nur Leuchten anzubieten, bei denen der Hersteller 5 Jahre Garantie auf das LED-Leuchtmittel gewährt bzw. die angegebene Leuchtmittellebensdauer 50.000 Stunden beträgt.

*Hinweis: Überwachungseinrichtung*
Die nachfolgend beschriebenen Rettungszeichen- und Sicherheitsleuchten sind für eine Zentrale Überwachung mittels Controler auszulegen.

**1.5.1 LED Einzelbatterie-Rettungszeichenleuchte, Wandaufbaumontage, 30m, 3h**
Rettungszeichenleuchte mit Einzelbatterie, zum separaten Betrieb oder zum Anschluss an eine zentrale Überwachungseinrichtung (ungeschirmte 2-adrige Busleitung erforderlich), als Scheibenleuchte für Wandaufbaumontage, Ausführung gemäß DIN EN 60598 T 2-22, DIN EN 1838, Piktogramm gemäß DIN 4844

Gehäuse:  Stahlblech, weiß RAL 9016

Abmessungen:  L=323mm x H=212mm x  T=64mm

Schutzart:  IP40

Schutzklasse:  I

Anschlussspannung:  230 V AC

Anschlussleistung:  6,6 VA

Erkennungsweite:  30 m

Montageart:  Wandaufbau

Überbrückungszeit:  3 h

Akku:  LiFePo4

Ausführung mit:  SelfControl SC  (selbstüberwacht)

zum Anschluss an nachfolgend beschriebene Systemzentrale,

Platine für Funk-Kommunikation mit nachfolgend beschriebener Systemzentrale nachrüstbar,

einschließlich Leuchtmittel.

Hersteller: '......................................................................'

(vom Bieter einzutragen)

Typ: '......................................................................'

(vom Bieter einzutragen)
Menge: 6,000 St
Kostengruppen nach DIN 276-1 2008: 445

**1.5.2 LED Einzelbatterie-Sicherheitsleuchte, Deckenaufbau, symmetrisch, 3h**
Selbstüberwachende LED Einzelbatterie-Sicherheitsleuchte für Deckenaufbau, mit symmetrischer Optik, zum separaten Betrieb oder zum Anschluss an eine zentrale Überwachungseinrichtung (ungeschirmte 2-adrige Busleitung erforderlich), für den Innenbereich, als flaches Downlight für die Deckenaufbaumontage in quadratischer Ausführung. Ausführung gemäß DIN EN 60598 T 2-22, DIN EN 1838.

Besonders effiziente Ausleuchtung mit mindestens 1lx nach DIN EN 1838 für Lichtpunkthöhen bis 8,0 m.
Maximale Abstände Leuchte zu Leuchte:
> 8,5 m ab 2,5 m Lichtpunkthöhe
> 11,0 m ab 4,0 m Lichtpunkthöhe

Gehäuse:  Stahlblech, weiß

Abmessungen:  L=170mm x B=170mm x H=46mm

Schutzart:  IP40

Schutzklasse:  I

Anschlussspannung:  230V AC (2,5mm²)

Anschlussleistung:  12,0VA

Lichtstrom:  267 lm

Beleuchtung:  symmetrisch

Montageart:  Deckenaufbau

Überbrückungszeit:  3 h

Akku:  LiFePo4

Ausführung mit:  SelfControl SC  (selbstüberwacht)

zum Anschluss an nachfolgend beschriebene Systemzentrale,

Platine für Funk-Kommunikation mit nachfolgend beschriebener Systemzentrale nachrüstbar,

einschließlich Leuchtmittel.

Hersteller: '......................................................................'

(vom Bieter einzutragen)

Typ: '......................................................................'

(vom Bieter einzutragen)
Menge: 12,000 St
Kostengruppen nach DIN 276-1 2008: 445

**1.5.3 LED Allgemein- und Sicherheitsaußenleuchte mit Heizung, 3h**
Allgemeinleuchte mit integrierter Sicherheitsbeleuchtung für den Innen- und Außenbereich mit integrierter Heizung, speziell für niedrige Temperaturen, über DALI dimmbar, Ausführung geäß. DIN EN 60598 T 2-22, DIN EN 1838.

Durch den modularen Aufbau der Einzelbatterieleuchte mit standardmäßiger Selbstüberwachung (SC) ist eine Einbindung in die nachfolgend beschriebene Überwachungs- und Steuereinrichtung als kabelgebundener BUS-Teilnehmer (EC) oder als funkgebundener BUS-Teilnehmer (FC) gewährleistet.

Gehäuse:  Aluminium-Druckguss

Abmessungen:  H=240mm x B=240mm x

T=90mm

Temperaturbereich:  -25°C bis +40°C

Schutzart:  IP65

Schutzklasse:  I

Anschlussspannung:  230 V AC

Anschlussleistung:  25,0 VA

Heizleistung:  4 W

Akku:  LiFePo4

ÜZ / Lichtstrom:  3h / 226 lm

Ausführung mit:  Bewegungsmelder

zum Anschluss an nachfolgend beschriebene Systemzentrale,

Platine für Funk-Kommunikation mit nachfolgend beschriebener Systemzentrale nachrüstbar,

einschließlich Leuchtmittel.

Hersteller: '......................................................................'

(vom Bieter einzutragen)

Typ: '......................................................................'

(vom Bieter einzutragen)
Menge: 4,000 St
Kostengruppen nach DIN 276-1 2008: 445

**1.5.4 Systemzentrale, Controler für zentrale Überwachung**
Hybride Überwachungs- und Steuereinrichtung für bis zu 500 funk- oder kabelgebundene Einzelbatterieleuchten (wie vorab beschrieben) gemäß DIN EN 62034 und DIN EN 60598 T 2-22.

Über die integrierte WEB-Oberfläche lassen sich alle Leuchten ohne spezielle Software konfigurieren. Dabei kann auch die Schaltungsart (DS/BS) jeder einzelnen Leuchte softwareseitig geändert werden. Zudem können frei definierbare Gruppen gebildet und über Schalteingänge oder über eine unbegrenzte Anzahl an Timer- und Schaltfunktionen gesteuert werden.
Betrieb und Prüfung von unterschiedlichen Überbrückungszeiten der Leuchten in einem BUS-System!

Durch die werkseitig vergebene Leuchten-ID werden alle Leuchten mit jeweiligem Akkutyp und Autonomiezeit automatisch erkannt und im System entsprechend gekennzeichnet.

Enthält eine standardmäßige Leuchtendimmung, wodurch alle Rettungszeichen- und Sicherheitsleuchten individuell und ohne zusätzlichen Installationsaufwand einfach softwareseitig für eine Kinoschaltung, Energy-Safer-Funktion, Nachtwächterlicht oder ähnliches gesteuert werden können.

Eine Eine integrierte Notlichtblockierung (nach DIN VDE V 0108-100-1 und EN 61347-2-7) ist entweder über Schalteingänge programmierbar (Einbruchmeldeanlage / Brandmeldeanlage) oder durch den hardwareseitigen Fernausschaltbetrieb steuerbar und bleibt auch bei Spannungsausfall der Systemzentrale weiterhin wirksam.

weitere technische Eigenschaften:

- automatische Akkuinitialisierung bei Erstinbetriebnahme oder Akkutausch
- Fehleranzeige in Echtzeit (Akku-  und Leuchtmittelfehler)
- programmierbare Sammelstörung
- frei konfigurierbare Leuchtentests (Testzeitpunkte einstellbar)
- Funktionsdauertest für jede Überbrückungszeit, sowie 2/3 Prüfung
- Backup Funktion für komfortable Übertragung und Speicherung der Anlagenkonfiguration
- integriertes Prüf- und Logbuch (exportierbar)
- 4 x BUS-Abgänge
- 4 x potentialfreie Eingänge (24V DC)
- 1 x potentialfreier Ausgang
- 1 x USB-Service-Port
- 1 x RJ-45 Anschluss

Gehäuse:  Kunststoff, weiß

Abmessungen:  H=91mm x B=144mm x T=62mm (8TE)

Schutzart:  IP20

Schutzklasse:  II

Anschlussspannung:  230 V AC

Anschlussleistung:  14,0 VA

Schutzart mit Gehäuse:  IP40

Abmessung mit Gehäuse:  H=209mm x B=308mm x T=101mm

Hersteller: '......................................................................'

(vom Bieter einzutragen)

Typ: '......................................................................'

(vom Bieter einzutragen)
Menge: 1,000 St
Kostengruppen nach DIN 276-1 2008: 445

**1.5.5 Dreiphasenüberwachung-BUS, 2 Schließer**
Dreiphasenüberwachungsmodul mit BUS-Anschluss und einstellbare Nachlaufzeit nach Netzwiederkehr von 0-15 Minuten, für Hutschienenmontage, zur Überwachung von Haupt- und Unterverteilungen, für Verteilereinbau, Meldung eines Phasenausfalls mit LED-Anzeige für L1, L2, L3 und 2 Schliesser (Imax. Kontakt: 30V DC, 1A) zur Übermittlung eines Netzausfalls, Erkennung von Unterspannung und Netzausfall im Drehstromnetz, 1-phasig anschliessbar gemäß IEC 255, VDE 0435, T.303.

Netzspannung:  220 / 400 V, 50-60 Hz

Gehäusefarbe:  grau

Rastermaß:  Höhe 90mm, Breite 36mm, Tiefe  58mm

Kontakte:  2 Schließer, potentialfrei

Ansprechwert:  0,85 UNenn

Schutzklasse:  II

Schutzart:  IP20

Temperaturbereich:  -20°C bis +40°C

Funkentstörung:  gem. EN 61000-6-2 / 61000-6-3

Leiteranschluss:  2,5mm² eindrähtig oder 1,5mm² Litze  mit Aderendhülse

Hersteller: '......................................................................'

(vom Bieter einzutragen)

Typ: '......................................................................'

(vom Bieter einzutragen)
Menge: 1,000 St
Kostengruppen nach DIN 276-1 2008: 445

**1.5.6 Stromkreis-und Leuchtenbeschriftung**
*** Pauschalposition
Kennzeichnung vorgenannter Leuchten, Dauerhafte Stromkreis- und  Leuchtenbebeschriftung aus maschinell hergestellten und beschrifteten Bezeichnungsschildern, als Resopalschild, roter Untergrund, weiße Beschriftungsfläche, in unmittelbarer Nähe der Sicherheits- und Rettungszeichenleuchten anbringen, bei Anbringung an einer austauschbaren und abnehmbaren Leuchtenabdeckung zusätzlich auch im Leuchtengehäuse.
Menge: 1,000 Psch
Kostengruppen nach DIN 276-1 2008: 445

**1.5.7 Nothandleuchte**
Nothandleuchte mit Batterie und Ladegerät, mit Wandhalterung für 3 h Betriebsdauer.

Hersteller: '......................................................................'

(vom Bieter einzutragen)

Typ: '......................................................................'

(vom Bieter einzutragen)
Menge: 1,000 St
Kostengruppen nach DIN 276-1 2008: 445

**1.5.8 Prüfbuch für Sicherheitsbeleuchtungssysteme**
Prüfbuch für Sicherheitsbeleuchtungssysteme zum Dokumentieren von regelmäßigen Prüfungen nach DIN VDE V 0108-100-1, DIN EN 50171, DIN EN 62034 und DIN EN 1838, zur Aufzeichnung von Betriebsereignissen und Instandhaltungsmaßnahmen, nur liefern.
Menge: 1,000 St
Kostengruppen nach DIN 276-1 2008: 445

**1.5.9 Inbetriebnahme der Sicherheitsbeleuchtungsanlage und Einweisung**
*** Pauschalposition
Inbetriebnahme der gesamten Anlage nach erfolgter Installation durch den Auftragnehmer. Einweisung des Betriebspersonals in alle Anlagenteile. Anfertigung von Einweisungsprotokollen.
Menge: 1,000 Psch
Kostengruppen nach DIN 276-1 2008: 445

**1.5.10 Messung der Beleuchtungsstärke, Erstellung Messprotokoll Sicherheitsbeleuchtung**
*** Pauschalposition
Durchführen der normgerechten messtechnischen Überprüfung der künstlichen Sicherheits- und Rettungswegbeleuchtung bei Netzausfall / im Batteriebetrieb sowie Erstellung eines rechtssicheren Prüf- und Messprotokolls.

Leistungsumfang und technische Anforderungen:
- Durchführung der Messungen gemäß DIN EN 1838 („Angewandte Lichttechnik – Notbeleuchtung“), DIN VDE 0108-100 und den Vorgaben der Bauordnungsrechtlichen Sonderbauvorschriften.
- Auslösung des Notbetriebs (Simulation eines Netzausfalls) zur Überprüfung der geforderten Ansprechzeit und der Nennbetriebsdauer.
- Messung der horizontalen Beleuchtungsstärke (E_min) auf der Mittelachse der Rettungswege (mind. 1,0 lx) sowie im Bereich von Erste-Hilfe-Stellen, Feuerlöscheinrichtungen und Meldeeinrichtungen (mind. 5,0 lx auf der Bedienteil-Ebene).
- Ermittlung und Dokumentation der Gleichmäßigkeit der Beleuchtungsstärke entlang der Rettungswege (E_max/ E_min / 40:1).
- Nachweis der Erkennbarkeit und normgerechten Leuchtdichte der Rettungszeichen- und Piktogrammleuchten.
- Verwendung von geeichten/kalibrierten Luxmetern für niedrige Beleuchtungsstärken (Klasse A nach DIN 5032-7 mit hoher Vlambda-Anpassung).
- Auswertung und Protokollierung aller Messwerte in einem übersichtlichen Messbericht inkl. Ist-/Soll-Vergleich, Mängelbericht und Bestätigung der Normkonformität.
- Dokumentationsübergabe in digitaler Form (PDF) sowie 1-fach in Papierform zur Beilagung im Prüfbuch der Anlage.
Menge: 1,000 Psch
Kostengruppen nach DIN 276-1 2008: 445

#### Titel 1.6 KG 445 Beleuchtungsanlage - Allgemeinbeleuchtung

*Hinweis: L1 - Lichtbänder Fahrzeughalle*

**1.6.1 L1 - Lichtbandleuchte als LED-Geräteträger IP 54, 1x50W, LF 840**
LED-Geräteträger, passend zu nachfolgend beschriebenen Tragschienen, aus stranggepresstem Aluminium mit Griffrille, weiß pulverbeschichtet, LED-Linearmodule bestückt mit Mid-Power-LED´s, Platinen vollflächig auf das Aluminiumprofil angepresst zur optimalen Wärmeableitung, Lötstellen geprüft nach derzeit gültigen Qualitätsstandard bezüglich Lunkerbildung und mechanischer Stabilität bei Vibration und Verwindung, keine Wärmekopplung zwischen dem elektronischen Konverter und den LED-Modulen, flächenbündige integrierte Linearoptik mit symmetrischer Lichtverteilung aus klarem, UV-beständigem PMMA, Enden des Geräteträgers mit thermoplastischer Kunststoffdichtung, weiß, Einbau mittels Halteklammern aus Federstahl in der Tragschiene, werkzeuglos montierbar, für die Herstellung von modularen und variablen Lichtbändern, Geräteträger in Längsrichtung variabel an beliebiger Stelle positionierbar.

Elektrische Ausführung:
- Geräteträger mit elektronischem Konverter für LED, 220-240 Volt und 0/50-60Hz, geeignet für Gleichspannungsbetrieb und den Einsatz in Zentralbatterieanlagen für 230V DC
- elektrischer Adapter mit Schiebekontakt für werkzeuglose Phasenwahl
- Steckergehäuse mit integriertem Verdrehschutz und automatischer Zwangserdung
- Leuchtmittel: LED-Module eingebaut 1x50W, LF 840
- Schutzart:  IP 54
- Schutzklasse:  I
- Abmessungen:  LxBxH 1500x67x66 mm
- Anzahl Betriebsgeräte:  1
- Anzahl Betriebsgeräte an LS B16A:  27

Nennlebensdauer-LED:
- L80B50 bei Umgebungstemp. tq 41°C: 50.000 h
- L80B50 bei Umgebungstemp. tq 25°C: 80.000 h
- L80B10 bei Umgebungstemp. tq 25°C: 65.000 h

Lichttechnische Daten:
- Phi_u [%]  100,0
- Phi_o [%]  0,0
- LITG/DIN  A 40
- UTE  1,00D
- Leuchtenlichtstrom  8100 lm
- Leuchtenleistung  55 W
- Leuchteneffizienz  147 lm/W
- Farborttoleranz (initial)  < 3 SDCM
- Farbtemperatur  4000 K
- Farbwiedergabeindex Ra  >=80

komplett liefern und betriebsfertig montieren, einschließlich Klein- und Befestigungsmaterial und systemgebundenem Zubehör.

einschließlich Leuchtmittel.

Montageart: an nachfolgend beschriebener Tragschiene

Hersteller:  RIDI-Leuchten

Typ:  VLGFP1501-xxx

oder gleichwertig

Hersteller: '......................................................................'

(vom Bieter einzutragen)

Typ: '......................................................................'

(vom Bieter einzutragen)
Menge: 12,000 St
Kostengruppen nach DIN 276-1 2008: 445

**1.6.2 L1 - Aufpreis Geräteträger mit Notlichtelement**
Aufpreis für Lichtbandleuchte als LED-Geräteträger, wie vorab beschriebenen

jedoch mit Notlichtelement mit automatischem Selbsttest, mit wartungsfreiem Akku für Bereitschaftsschaltung 3 Stunden, im Notlichtbetrieb ca. 450 lm LED-Lichtstrom.
Menge: 6,000 St
Kostengruppen nach DIN 276-1 2008: 445

**1.6.3 L1 - Tragschiene 10-längig (10 x 1,5m) abgependelt**
Verwindungssteif, profilierte Tragschiene aus verzinktem, vorlackiertem Stahlblech, mit durchgehender Stromführung zur freien Anordnung der Geräteträger als Band oder mit variablen Abständen, verwechslungssichere Montage mit durchgehender farbiger Kennzeichnung.

Elektrische Ausführung:
- Tragschiene mit 7-poliger, stufenlos abgreifbarer Stromführung
- eingebauter Leitungsquerschnitt 5x2.5qmm für Netzversorgung
- elektrische Verbindung zwischen zwei Tragschienen erfolgt mit Verbindungsadapter, die Netzeinspeisung über ein Einspeiseteil, Verbindungsadapter und Netzeinspeiseteil mit automatischer Zwangserdung
- elektrische Verbindung zwischen Geräteträger und Trageschiene durch Steckergehäuse mit eingebautem Verdrehschutz mit automatischer Zwangserdung
- Phasenwahl am Steckergehäuse frei einstellbar

Schutzart :  IP 20

Abmessung :  LxBxH = 1500 x 64 x 50 mm

zur Herstellung eines unterbrochenen Lichtbandes wie folgt:

Lichtbandlänge ca. 15 m, Tragschiene 10-längig (bestehend aus 10 Einzel-Tragschienen je 1500 mm), für vorab beschriebene LED-Geräteträger und Blindabdeckungen, frei positionierbar, Blindabdeckung in die Schutzmaßmahme einbezogen, Tragschiene aus verzinktem Stahlblech, Oberfläche lackiert, Farbe weiß, mit Schienenendstücken aus Kunststoff.

einschließlich Blindabdeckungen, Schienenendstücken, schutzartbedingten Dichtungen und anderem erforderlichen Klein- und Befestigungsmaterial und systemgebundenem Zubehör.

Montageart:
- abgehängte Montage, mit Ketten- oder Stahlseilaufhängern, Abhängehöhe variabel (laut Herstellerangaben), mit Netzeinspeisung am Lichtbandanfang, einschließlich Ketten oder Stahlseilen und systemgebundener Deckenbefestigungsmittel laut statischen Erfordernissen, an Unterhangdecken aus Gipskarton, doppelte Beplankung, an Dach-Holzkonstruktion aus Brettbindern mit Dämmung und Dampfbremse
- Funktion der Dämmung und Dampfbremse darf nicht beeinträchtigt werden !

Hersteller:  RIDI-Leuchten

Typ:  VLTM 1500-5

oder gleichwertig

Hersteller: '......................................................................'

(vom Bieter einzutragen)

Typ: '......................................................................'

(vom Bieter einzutragen)
Menge: 3,000 St
Kostengruppen nach DIN 276-1 2008: 445

**1.6.4 L1 - Tragschiene 8-längig (8 x 1,5m) abgependelt**
wie vor beschrieben, jedoch

zur Herstellung eines unterbrochenen Lichtbandes wie folgt:

Lichtbandlänge ca. 12 m, Tragschiene 8-längig (bestehend aus 8 Einzel-Tragschienen je 1500 mm), für vorab beschriebene LED-Geräteträger und Blindabdeckungen, frei positionierbar, Blindabdeckung in die Schutzmaßmahme einbezogen, Tragschiene aus verzinktem Stahlblech, Oberfläche lackiert, Farbe weiß, mit Schienenendstücken aus Kunststoff.
Menge: 1,000 St
Kostengruppen nach DIN 276-1 2008: 445

**1.6.5 L2 - LED-Einlegeleuchte LED-M 16 W, 1820 lm, IP 20, PMMA opal**
LED-Einlegeleuchte als Einzelleuchte für Deckenmontage, Lichtlenkung durch Abdeckung opal, Ausstrahlungscharakteristik symmetrisch, extrem breitstrahlend, Lichtaustritt direkt, Leuchtmittel LED-M eingebaut, Austausch durch Fachkraft möglich, hohe Lichtqualität durch eine Farborttoleranz von < 3 SDCM, Gehäuse aus Stahl, Einbau in verschiedene Deckensysteme mit entsprechendem Befestigungssatz, oder Einlegemontage in Deckensysteme mit sichtbaren Tragschienen und eingelegten Deckenplatten, für Einlegemontage kein zusätzliches Befestigungszubehör erforderlich, mit elektronischem Betriebsgerät On/Off, Austausch durch Fachkraft möglich.

Leuchtenform:  quadratisch

Maß Länge:  622 mm

Maß Breite:  622 mm

Maß Höhe:  60 mm

Montageart:  Einbau

Farbe:  verkehrsweiß, ähnlich RAL 9016

Schutzart:  IP20

Glühdrahtprüfung:  650 °C

Werkstoff des Gehäuses:  Stahl

Werkstoff der Abdeckung:  PMMA opal

Art der Steuerung:  On/Off

Nennspannung:  220 - 240 V

Frequenz:  50 - 60 Hz

Spannungsart:  AC/DC

Bemessungsleistung:  16 W

Lichtlenker:  Abdeckung opal

Lichtaustritt:  direkt

Lichtverteilung:  symmetrisch

Ausstrahlungscharakteristik:  extrem breitstrahlend

UGR-Klasse:  ≤ 16

Bemessungslichtstrom:  1820 lm

Lichtstrom einstellbar:  nein

Leuchteneffizienz:  113,8 lm/W

Leuchtmittel:  LED-M

Farbwiedergabeindex Ra:  ≥ 80

Farbtemperatur:  4000 K

Lichtfarbe:  840

Farborttoleranz (SDCM):  < 3 SDCM

Bemessungslebensdauer L80B50 (tq = 25 °C):  100000 h

Bemessungslebensdauer L80B10 (tq = 25 °C):  100000 h

Energieeffizienzklasse Leuchtmittel:  D

einschließlich Leuchtmittel.

Hersteller:  Ridi

Typ:  EBRE-LED 414/2700-840 MPO

Artikelnummer:  0822904

oder gleichwertig

Hersteller: '......................................................................'

(vom Bieter einzutragen)

Typ: '......................................................................'

(vom Bieter einzutragen)
Menge: 4,000 St
Kostengruppen nach DIN 276-1 2008: 445

**1.6.6 Anbaurahmen**
Anbaurahmen für vorab beschriebene Leuchte, aus gekantetem Stahlblech, weiß pulverbeschichtet, geeignet für direkte Deckenmontage, mit herausnehmbarem Seitenteil für die Leuchtenmontage, Seitenteil wird mittels Spitzkrampen in montierten Zustand gehalten, Montage erfolgt über vier rückseitig angebrachte Bohrungen.
Menge: 1,000 St
Kostengruppen nach DIN 276-1 2008: 445

**1.6.7 L3 - LED-Einlegeleuchte LED-M 16 W, 2100 lm, IP 54, PMMA opal**
LED-Einlegeleuchte als Einzelleuchte für Deckenmontage, Lichtlenkung durch Abdeckung opal, Ausstrahlungscharakteristik symmetrisch, extrem breitstrahlend, Lichtaustritt direkt, Leuchtmittel LED-M eingebaut, Austausch durch Fachkraft möglich, hohe Lichtqualität durch eine Farborttoleranz von < 3 SDCM, Gehäuse aus Stahl, Einbau in verschiedene Deckensysteme mit entsprechendem Befestigungssatz, oder Einlegemontage in Deckensysteme mit sichtbaren Tragschienen und eingelegten Deckenplatten, für Einlegemontage kein zusätzliches Befestigungszubehör erforderlich, mit elektronischem Betriebsgerät On/Off, Austausch durch Fachkraft möglich.

Leuchtenform:  quadratisch

Maß Länge:  622 mm

Maß Breite:  622 mm

Maß Höhe:  90 mm

Montageart:  Einbau

Farbe:  verkehrsweiß, ähnlich RAL 9016

Schutzart:  IP54

Glühdrahtprüfung:  650 °C

Werkstoff des Gehäuses:  Stahl

Werkstoff der Abdeckung:  PMMA opal

Art der Steuerung:  On/Off

Nennspannung:  220 - 240 V

Frequenz:  50 - 60 Hz

Spannungsart:  AC/DC

Bemessungsleistung:  16 W

Lichtlenker:  Abdeckung opal

Lichtaustritt:  direkt

Lichtverteilung:  symmetrisch

Ausstrahlungscharakteristik:  extrem breitstrahlend

UGR-Klasse:  ≤ 19

Bemessungslichtstrom:  2100 lm

Lichtstrom einstellbar:  nein

Leuchteneffizienz:  131,3 lm/W

Leuchtmittel:  LED-M

Farbwiedergabeindex Ra:  ≥ 80

Farbtemperatur:  4000 K

Lichtfarbe:  840

Farborttoleranz (SDCM):  < 3 SDCM

Bemessungslebensdauer L80B50 (tq = 25 °C):  100000 h

Bemessungslebensdauer L80B10 (tq = 25 °C):  100000 h

Energieeffizienzklasse Leuchtmittel: D

einschließlich Leuchtmittel.

Hersteller:  Ridi

Typ:  EBRE-LED 418/2700-840 OSD

Artikelnummer:  0822836

oder gleichwertig

Hersteller: '......................................................................'

(vom Bieter einzutragen)

Typ: '......................................................................'

(vom Bieter einzutragen)
Menge: 4,000 St
Kostengruppen nach DIN 276-1 2008: 445

**1.6.8 L4 - LED-Einlegeleuchte LED-M 32 W, 4200 lm, IP 54, PMMA opal**
LED-Einlegeleuchte als Einzelleuchte für Deckenmontage, Lichtlenkung durch Abdeckung opal, Ausstrahlungscharakteristik symmetrisch, extrem breitstrahlend, Lichtaustritt direkt, Leuchtmittel LED-M eingebaut, Austausch durch Fachkraft möglich, hohe Lichtqualität durch eine Farborttoleranz von < 3 SDCM, Gehäuse aus Stahl, Einbau in verschiedene Deckensysteme mit entsprechendem Befestigungssatz, oder Einlegemontage in Deckensysteme mit sichtbaren Tragschienen und eingelegten Deckenplatten, für Einlegemontage kein zusätzliches Befestigungszubehör erforderlich, mit elektronischem Betriebsgerät On/Off, Austausch durch Fachkraft möglich.

Leuchtenform:  quadratisch

Maß Länge:  622 mm

Maß Breite:  622 mm

Maß Höhe:  90 mm

Montageart:  Einbau

Farbe:  verkehrsweiß, ähnlich RAL 9016

Schutzart:  IP54

Glühdrahtprüfung:  650 °C

Werkstoff des Gehäuses:  Stahl

Werkstoff der Abdeckung:  PMMA opal

Art der Steuerung:  On/Off

Nennspannung:  220 - 240 V

Frequenz:  50 - 60 Hz

Spannungsart:  AC/DC

Bemessungsleistung:  32 W

Lichtlenker:  Abdeckung opal

Lichtaustritt:  direkt

Lichtverteilung:  symmetrisch

Ausstrahlungscharakteristik:  extrem breitstrahlend

UGR-Klasse:  ≤ 22

Bemessungslichtstrom:  4200 lm

Lichtstrom einstellbar:  nein

Leuchteneffizienz:  131,3 lm/W

Leuchtmittel:  LED-M

Farbwiedergabeindex Ra:  ≥ 80

Farbtemperatur:  4000 K

Lichtfarbe:  840

Farborttoleranz (SDCM):  < 3 SDCM

Bemessungslebensdauer L80B50 (tq = 25 °C):  100000 h

Bemessungslebensdauer L80B10 (tq = 25 °C):  100000 h

Energieeffizienzklasse Leuchtmittel:  D

einschließlich Leuchtmittel.

Hersteller:  Ridi

Typ:  EBRE-LED 418/5200-840 OSD

Artikelnummer:  0822814

oder gleichwertig

Hersteller: '......................................................................'

(vom Bieter einzutragen)

Typ: '......................................................................'

(vom Bieter einzutragen)
Menge: 10,000 St
Kostengruppen nach DIN 276-1 2008: 445

**1.6.9 L5 - LED-Einlegeleuchte 2 x LED-M 17 W, 4368 lm, DALI**
LED-Einlegeleuchte als Einzelleuchte, flache Bauform, für Deckenmodul 625, Kanteneinspeisung durch seitlich angebrachte LED-Module zur Einstreuung des Lichtstroms, stabiler Leuchtenrahmen aus Aluminiumstrangpressprofil, Breite 25mm, weiß pulverbeschichtet (ähnlich RAL9016), im Rahmen eingebaute Microprismenscheibe aus UV-beständigem PMMA mit außenliegender Struktur für bildschirmgerechte Arbeitsplatzbeleuchtung, Rückseite aus Stahlblech, verzinkt, LED-Treiber als unabhängiges Gerät ausgeführt.

Elektrische Ausrüstung:
Elektronischer, dimmbarer (DALI) Konverter für LED, 230 Volt, 50–60 Hz und innenliegender Anschlussklemme, Betrieb der LED-Module in Schutzkleinspannung kleiner 60 Volt (SELV-konform).

Hersteller: '......................................................................'

(vom Bieter einzutragen)

Typ: '......................................................................'

(vom Bieter einzutragen)
Menge: 9,000 St
Kostengruppen nach DIN 276-1 2008: 445

**1.6.10 L6 - Deckenanbauleuchte 1 x LED 26W, 4000K, IP66, opal**
Anbauleuchte, direktstrahlend, für Decke und Wand, Leuchtengehäuse aus Kunststoff Polycarbonat, vorbereitet für zwei Ketten- oder Seilpendel (Pendel bauseits), innenliegende Halterung Stahlblech weiß lackiert, Betriebsgerät eingebaut, Refraktor Kunststoff (Polycarbonat) opal innenprismatisch, Befestigung des Refraktors durch Halteclips aus Edelstahl, Sichtfarbe lichtgrau (RAL 7035), Lechtenmaße L = 658 mm / B = 96mm / H = 100 mm, Konstantstrom-Versorgung intern, Ausstrahlwinkel kombiniert: 135°/93°, Leuchtenlichtstrom 2.600 lm, Spannung 220 - 240 V / 50 - 60 Hz, Systemleistung 26 Watt, Leuchtmittel LED 26 Watt, ohne Sockel, Farbtemperatur 4000K, Schutzart IP66 IK08, Schutzklasse I, Sicherheitszeichen D-Zeichen F-Zeichen, UGR 4H 8H quer (C0) 24,9, Energie Effizienz LED A++, EEK Lampe eingebaut A++, Schaltungsart Lampe Konstantstrom-Versorgung,

einschließlich Leuchtmittel 1 x LED 26 Watt.

Hersteller:  RZB

Typ:  Planox LED

oder gleichwertig

Hersteller: '......................................................................'

(vom Bieter einzutragen)

Typ: '......................................................................'

(vom Bieter einzutragen)
Menge: 3,000 St
Kostengruppen nach DIN 276-1 2008: 445

**1.6.11 L7 - Deckenanbauleuchte 1 x LED 34W, 4000K, IP66, opal**
Anbauleuchte, direktstrahlend, für Decke und Wand, Leuchtengehäuse aus Kunststoff Polycarbonat, vorbereitet für zwei Ketten- oder Seilpendel (Pendel bauseits), innenliegende Halterung Stahlblech weiß lackiert, Betriebsgerät eingebaut, Refraktor Kunststoff (Polycarbonat) opal innenprismatisch, Befestigung des Refraktors durch Halteclips aus Edelstahl, Sichtfarbe lichtgrau (RAL 7035), Lechtenmaße L = 1573 mm / B = 96mm / H = 100 mm, Konstantstrom-Versorgung intern, Ausstrahlwinkel kombiniert: 134°/92°, Leuchtenlichtstrom 4.050 lm, Spannung 220 - 240 V / 50 - 60 Hz, Systemleistung 34 Watt, Leuchtmittel LED 34 Watt, ohne Sockel, Farbtemperatur 4000K, Schutzart IP66 IK08, Schutzklasse I, Sicherheitszeichen D-Zeichen F-Zeichen, UGR 4H 8H quer (C0) 24,9, Energie Effizienz LED A++, EEK Lampe eingebaut A++, Schaltungsart Lampe Konstantstrom-Versorgung,

einschließlich Leuchtmittel 1 x LED 34 Watt.

Hersteller:  RZB

Typ:  Planox LED

oder gleichwertig

Hersteller: '......................................................................'

(vom Bieter einzutragen)

Typ: '......................................................................'

(vom Bieter einzutragen)
Menge: 2,000 St
Kostengruppen nach DIN 276-1 2008: 445

**1.6.12 L8.1 - Aussenleuchten Zugänge, Schutzkorb**
Anbauleuchte für Wand und Decke, rundes flaches Gehäuse, geeignet für Halbeinbau, mit Halterung und Schutzkorb aus Aluminium-Druckguss, pulverbeschichtet, Abdeckung Glas opal seidenmatt, mundgeblasen, kugelsegmentförmig, Sichtfarbe: anthrazit metallic, Betriebswirkungsgrad 100%, Abmessungen: D= 270mm / H= 110mm, für 3 x LED 4W, 6300K, Lichtaustrittswinkel 108 Grad, mit F-Zeichen, Betriebsspannung 220 - 240V / 50Hz, einschließlich Leuchtmittel (LED), als Einzelleuchte mit CE-Zeichen, Schutzklasse I, Schutzart IP 54 DIN EN 60529.

Hersteller:  RZB

Typ:  Rounded Superflach

Kugelform mit Abdeckring

oder gleichwertig

Hersteller: '......................................................................'

(vom Bieter einzutragen)

Typ: '......................................................................'

(vom Bieter einzutragen)
Menge: 15,000 St
Kostengruppen nach DIN 276-1 2008: 445

**1.6.13 L8.2 - Aussenleuchten Zugänge, Beschriftung**
Anbauleuchte für Wand und Decke, rundes flaches Gehäuse, geeignet für Halbeinbau, mit Halterung und Abdeckring aus Aluminium-Druckguss, pulverbeschichtet, Abdeckung Glas opal seidenmatt, mundgeblasen, kugelsegmentförmig, Sichtfarbe: anthrazit metallic, Betriebswirkungsgrad 100%, Abmessungen: D= 270mm / H= 110mm, für 3 x LED 4W, 6300K, Lichtaustrittswinkel 117 Grad, mit F-Zeichen, Betriebsspannung 220 - 240V / 50Hz, einschließlich Leuchtmittel (LED), als Einzelleuchte mit CE-Zeichen, Schutzklasse I, Schutzart IP 54 DIN EN 60529.

einschließlich einer industriell aufgebrachten Beschriftung (Hausnummer), Schriftgröße ca. 100 mm, dauerhaft und kratzfest.

Hersteller:  RZB

Typ:  Rounded Superflach

Kugelform mit Abdeckring

oder gleichwertig

Hersteller: '......................................................................'

(vom Bieter einzutragen)

Typ: '......................................................................'

(vom Bieter einzutragen)
Menge: 1,000 St
Kostengruppen nach DIN 276-1 2008: 445

**1.6.14 Messung der Beleuchtungsstärke, Erstellung Messprotokoll Allgemeinbeleuchtung**
*** Pauschalposition
Durchführen von messtechnischen Überprüfungen der künstlichen Allgemeinbeleuchtung in den relevanten Bereichen des Gebäudes (z. B. Fahrzeughalle, Aufenthaltsräume, Werkstätten, Flucht- und Verkehrswege) sowie Erstellung eines vollständigen, rechtssicheren Mess- und Prüfprotokolls.

Leistungsumfang und technische Anforderungen:
- Durchführung der Messungen gemäß den geltenden Normen und Regeln, insbesondere DIN EN 12464-1 („Licht und Beleuchtung – Beleuchtung von Arbeitsstätten – Teil 1: Arbeitsstätten in Innenräumen“) und ASR A3.4. - Messung der horizontalen Beleuchtungsstärke (E_m) auf der Nutzebene (bzw. Boden-/Arbeitshöhe gemäß Arbeitsplatzanforderung).
- Bestimmung der Gleichmäßigkeit der Beleuchtung (U_o = E_min / E_m) in den jeweiligen Räumen/Bereichen.
- Verwendung von geeichten bzw. kalibrierten Luxmetern der Präzisionsklasse (Klasse A oder B nach DIN 5032-7), inkl. Angabe der Gerätedaten und des letzten Kalibrierdatums im Protokoll.
- Dokumentation der Messwerte in einem aussagekräftigen Messprotokoll, aufgeteilt nach Räumen/Bereichen, mit Gegenüberstellung von Soll-Werten (gemäß Lichtberechnung / ASR A3.4) und gemessenen Ist-Werten.
- Übergabe des Prüfprotokolls mit Datum, Name des Prüfers und Unterschrift in 1-facher Ausfertigung in Papierform sowie als digitale PDF-Datei an den Auftraggeber.
Menge: 1,000 Psch
Kostengruppen nach DIN 276-1 2008: 445

### Bereich 2 KG 450 Fernmelde- u. Informationstechn. Anlage

#### Titel 2.1 KG 451 Telekommunikationsanlage

*Hinweis: Lieferung, Montage, Anschluss, Inbetriebnahme*
Die Anlage versteht sich sofern nicht anders angegeben komplett mit allem systemgebundenen Zubehör liefern, montieren und anschließen und in Betrieb nehmen. Programmierung und Mitinbetriebnahme der beschriebenen Anlage in Zusammenarbeit von Errichter und Hersteller nach erfolgter ordnungsgemäßer Installation und Absprache mit dem Nutzer. Diese Leistungen sind in die Einheitspreise einzukalkulieren, sie werden nicht gesondert vergütet.

**2.1.1 Outdoor DECT-Repeater**
Repeater zur Erweitert des Empfangs- und Sendebereiches von DECT-Basisstationen, DECT-Diensten und DECT-/CAT-iq Routern, Verschlüsselung und Gesprächsweiterleitung nach ETSI Repeater Standard (ETS300700 V2.1.1),
Leistungsmerkmale:
- Automatische Gesprächsübergabe (handover) von internen und externen Gesprächen beim Wechsel der Mobilteile von der Basisstation in den Repeater-Bereich
- 2 Gespräche gleichzeitig möglich
- Weiterleitung von Display Informationen und Telefon-/Router-Einstellungen zum Mobilteil
- Software-Update über die Luftschnittstelle (SUOTA) von Repeater und Mobilteilen (wenn Basisstation/Router SUOTA unterstützen)
- DECT Verschlüsselung
- Verschlüsselung vor Übertragung
- Re-keying - fortlaufende Änderung des Schlüssels bei Übertragung
- unterstützt VoIP-Telefonie
- automatische Anmeldung an der Basisstation

Standards:  DECT, GAP, CAT-iq

Spannungsversorgung:  Steckernetzteil 230 V 50 Hz

Stromverbrauch:
- im Stand by: 0,7 W
- während eines Gesprächs: 0,9 W

Betriebstemperatur:  -10 bis +45 °C

Konfiguration:
- einfach Installation an DECT Basen und DECT-/CAT-iq Routern
- Erweiterbar auf bis zu 6 Repeater pro Basisstation (abhängig von der Basisstation/DECT Router)
- Repeater Reichweite kann überlappen
- Anzahl der Repeater unabhängig von der Anzahl der angemeldeten Mobilteile
Reichweite:
- in Gebäuden: bis zu 50 m
- im Freien: bis zu 300 m

Gerätefarbe:  Anthrazit

Montage:
- Wandmontage, bei Einsatz mehrerer Repeater ist ein Abstand von mindestens 10 m zueinander einzuhalten

einschließlich Netzteil,
einschließlich Aussengehäuse IP 65, wetter- und UV-beständig.

Hersteller: '......................................................................'

(vom Bieter einzutragen)

Typ: '......................................................................'

(vom Bieter einzutragen)
Menge: 2,000 St
Kostengruppen nach DIN 276-1 2008: 451

**2.1.2 Kategorie 6 Einzeljack**
Kategorie 6 Einzeljack zum direkten Anschluß des Installationskabels, vollgeschirmte Zink-Druckguß-Ausführung mit Slim Line Rastermaß (14,9 mm) zur Aufnahme in Key-Stone-Formate, mit integrierter, unverlierbarer Staubschutzklappe, wechselbar gegen farbige Variante zur Portmarkierung, geringe Einbautiefe von 35,5 mm, Erfüllung der Komponentenanforderung für die Kategorie 6 nach De-Embedded Testing nach TIA 586B 2.1 bzw. NP IEC 60603-7-5 allen Paarbelegungen, übertrifft die Anforderungen der Linkklasse EA bis 500MHz nach IS 11801 2te Ausgabe, resp. EN50173-1, für Gigabit Ethernet 1000 Base T, 1000 Base TX, 1000 Base TX2 und ATM LAN 1200 Mbit/s, erfüllt im Link mit TE AMP NETCONNECT Komponenten die Anforderungen der neuen Klasse EA für die Übertragung von 10 Gigabit Ethernet (IEE802.3an) bis zu 90 m Linklänge (2 und 4 Connector Channel), mit Zertifikat eines Akkreditierten Testlabors über die Einhaltung aller neuen Parameter, wie Alien Next und Background Noise, Bestandteil des GHMT PVP (Premium Verifikation Programs) Qualitätsicherungsprogramms, garantierte 360° Schirmkontaktierung/Zugentlastung ohne Kabelbinder, selbstnachnivellierender Federkontakt zur Sicherstellung langfristig zuverlässiger Schirmkontaktierung, Anschluß von AWG24-22 Massivleiterkabel und AWG26-24 Litzenleiterkabel, mehrfach beschaltbar, reproduzierbare Anschlußqualität durch Automatic Wire Cutting Anschlußtechnik, garantierte Einhaltung der Paarverdrillung per Design, Erfüllung der EN 55022 Klasse B (Abstrahlung).

Buchse:  RJ 45, Einzelschirmung

Anzahl der RJ-45:  1

Anschluss:  8-polig

Schirmkontakt in der Buchse:  4-fach

Anschlusstechnik:  AWC - IDC Kontakte

Beschaltung:  TIA 586 A oder B

Aderndurchmesser:

Solid:  0,51 - 0,64 mm (AWG 22-24)

Litze:  0,40 - 0,51 mm (AWG 26-24)
Menge: 16,000 St
Kostengruppen nach DIN 276-1 2008: 451

**2.1.3 Schrägauslassdose, 3fach, UP**
Dreifach-Anschlussdose zur Aufnahme von bis zu
drei einzelgeschirmten Slim Line Modulen folgender Bauart:

- Kategorie 6 Einzeljack wie vorab beschrieben

Tragplatte mit abtrennbaren Gußteilen,
Steckrichtung 42° geneigt, Abdeckung der nicht verwendeten Moduleinbauplätze durch vorgeprägte Ausbrechöffnungen in der Zentralplatte,

mit Zentralplatte DIN 49075 und Abdeckung für Geräteträger passend zum Installationssystem,
Farbe: reinweiß RAL 9010, mit Beschriftungsfeld, einschl. dauerhafter Beschriftung nach Wahl des Bauherren,

zum Einbau für Gerätedose in Unterputzausführung, in Hohlwänden, in Brüstungskanälen.
Menge: 2,000 St
Kostengruppen nach DIN 276-1 2008: 451

**2.1.4 Telekommunikationsdose beschriften**
Beschriftung Daten-Anschlussdose
Anbringen einer dauerhaften, eindeutigen, kratz- und abriebfesten Beschriftung. Die Beschriftung der Komponenten ist 1 : 1 vorzunehmen mit dem Inhalt:
Datenschrank/Patchfeld/Port.
Menge: 4,000 St
Kostengruppen nach DIN 276-1 2008: 451

**2.1.5 Installationskabel J-Y(St)Y 2x2x0,6 - Verlegeart 1**
Installationskabel J-Y(St)Y 2x2x0,6 - Verlegeart 1,

einschl. 2 Kennzeichnungen je Ende, Verlegeart 1, wie unter KG 444 beschrieben einschließlich allem systemgebundenem Hilfs-, Befestigungs- und Zubehörmaterial liefern, montieren und betriebsbereit anschließen.
Menge: 85,000 m
Kostengruppen nach DIN 276-1 2008: 451

**2.1.6 Installationskabel J-Y(St)Y 4x2x0,6 - Verlegeart 1**
Installationskabel J-Y(St)Y 4x2x0,6 - Verlegeart 1

einschl. 2 Kennzeichnungen je Ende, Verlegeart 1, wie unter KG 444 beschrieben einschließlich allem systemgebundenem Hilfs-, Befestigungs- und Zubehörmaterial liefern, montieren und betriebsbereit anschließen.
Menge: 20,000 m
Kostengruppen nach DIN 276-1 2008: 451

**2.1.7 Installationskabel J-Y(St)Y 2x2x0,6 Bd - Verlegeart 2**
Installationskabel J-Y(St)Y 2x2x0,6 Bd - Verlegeart 2

einschl. 2 Kennzeichnungen je Ende, Verlegeart 1, wie unter KG 444 beschrieben einschließlich allem systemgebundenem Hilfs-, Befestigungs- und Zubehörmaterial liefern, montieren und betriebsbereit anschließen.
Menge: 25,000 m
Kostengruppen nach DIN 276-1 2008: 451

**2.1.8 Installationskabel J-Y(St)Y 4x2x0,6 Bd - Verlegeart 2**
Installationskabel J-Y(St)Y 4x2x0,6 Bd - Verlegeart 2

einschl. 2 Kennzeichnungen je Ende, Verlegeart 1, wie unter KG 444 beschrieben einschließlich allem systemgebundenem Hilfs-, Befestigungs- und Zubehörmaterial liefern, montieren und betriebsbereit anschließen.
Menge: 15,000 m
Kostengruppen nach DIN 276-1 2008: 451

**2.1.9 Konfektion Fernmeldekabel bis 4x2**
Konfektion der Fernmeldekabel, 4-paarig, je verlegte Teillänge, Anschluß an bauseitigen Ausstattungen (Fernmeldedosen, Patchfelder etc.), Test auf Vertauschung und Kurzschluß, einschlließlich allem systemgebundenem Hilfs-, Befestigungs- und Zubehörmaterial liefern, montieren und betriebsbereit anschließen.
Menge: 8,000 St
Kostengruppen nach DIN 276-1 2008: 451

#### Titel 2.2 KG 454 Elektroakust. Anl. - Medientechnik

**2.2.1 HDMI-Anschlussdose, BK (Smart Board)**
HDMI-Anschlussdose, 1-fach, interner Anschluss über ein kurzes HDMI Kabel, mit HDMI Buchse, zum Einbau für Gerätedose im Brüstungskanal, einschließlich Zentralplatte und Abdeckrahmen, Einsatz mit Schrauben befestigen.
Menge: 1,000 St
Kostengruppen nach DIN 276-1 2008: 454

**2.2.2 HDMI-Anschlussdose, UP, HW (Smart Board)**
HDMI-Anschlussdose, 1-fach, interner Anschluss über ein kurzes HDMI Kabel, mit HDMI Buchse, zum Einbau für Gerätedose in Unterputzausführung, in Hohlwänden, in Aufputzrahmen, einschließlich Zentralplatte und Abdeckrahmen, Einsatz mit Schrauben befestigen.
Menge: 1,000 St
Kostengruppen nach DIN 276-1 2008: 454

**2.2.3 HDMI-KABEL Version 2.1a, Länge 15,0m**
HDMI-KABEL unterstützt die HDMI® Version 2.1a bis 15,0m, Auflösung bis 1080p, klar erkennbarer Farbcode der Innenleiter und direkt auf den HDMI® Stecker, abgestimmte Durchmesser ermöglichen Selbstkonfektion, störungssicher durch Schirm aus sauerstofffreiem Kupfer,

komplett liefern, betriebsfertig verlegen und anschließen.
Menge: 1,000 St
Kostengruppen nach DIN 276-1 2008: 454

**2.2.4 VGA Steckdose mit Schraub-Liftklemmen, BK**
VGA Steckdose mit Schraub-Liftklemmen geeignet zur Verbindung von z.B. PCs und Notebooks mit Anzeigegeräten, wie z.B. Monitoren (auch LCD-Monitoren) und Beamern, besonders für Montage in beengten Einbausituationen und zur freien Konfektionierung der VGA-Kabellänge, mit 15-poliger D-Subminiatur Buchse (Front), mit Schraub-Liftklemmen (Rück) für Anschluss an 15-adriges VGA-Kabel, S-VGA kompatibel, ohne Spreizkrallen.

Frequenzbereich Video: max. 160 MHz
Auflösung: max. 1280 x 1024 px
Leiterquerschnitt: max. 1,5 mm²

zum Einbau für Gerätedose im Brüstungskanal, einschließlich Zentralplatte und Abdeckrahmen, Einsatz mit Schrauben befestigen.
Menge: 2,000 St
Kostengruppen nach DIN 276-1 2008: 454

**2.2.5 VGA-Einzugkabel, (Stecker/Crimpanschluss), 10 m, grün**
VGA-Einzugkabel, grün, mit Stecker und Crimpanschluss, anschlussfertig, einseitige Selbstkonfektion, Brandverhalten: V0, halogenfrei (OH), Kabeldurchmesser Ø 7,3 mm, Impedanz: 75 Ohm, Dämpfung: 1,3 dB/100 m (f 1 MHz), Dämpfung: 4,6 dB/100 m (f 10 MHz), Dämpfung: 14,5 dB/100 m (f 100 MHz), Biegeradius: 73 mm, Temperaturbereich: -5° C bis +70° C, max. Auflösung: WUXGA,
Länge: bis 10 m

komplett liefern, betriebsfertig verlegen und anschließen.
Menge: 1,000 St
Kostengruppen nach DIN 276-1 2008: 454

**2.2.6 Beamer, Full-HD, 3.400 Lumen**
Full HD-Projektor (Beamer) mit Projektionssystem in 3LCD-Technologie und RGB-Flüssigkristallverschluss, mit LCD-Panel 0,67 Zoll mit MLA (D10)
Bild:
- Farbhelligkeit: 3.400 Lumen- 2.110 Lumen (im Sparmodus) gemäß IDMS15.4
- Weißhelligkeit: 3.400 Lumen - 2.110 Lumen (im Sparmodus) gemäß ISO 21118:2012
- Auflösung: Full HD, 1920 x 1200, 16:10
- High Definition: Full HD
- Bildformat: 16:10
- Kontrastverhältnis: 15.000 : 1
- Lichtquelle: Lampe
- Lampe: UHE, 210 W, 6.000 Std. Lebensdauer, 10.000 Std. Lebensdauer (im Sparmodus)
- Trapezkorrektur: Automatisch Vertikal: ± 30 °, Manuell Horizontal ± 30 °
- Videobearbeitung: 10 Bits
- Vertikale 2D-Bildwiederholfrequenz: 192 Hz - 240 Hz
- Farbwiedergabe: bis zu 1,07 Milliarden Farben
Optik:
- Projektionsverhältnis: 1,38 - 1,68:1
- Zoom: Manual, Factor: 1,2
- Objektiv: Optisch
- Projektionsfläche: 30 Zoll - 300 Zoll
- Projektionsabstand Weitwinkel/Tele: 1,8 m - 2,17 m (60 Zoll Leinwand)
- Projektionsobjektiv F: 1,5 - 1,71
- Brennweite: 20,42 mm - 24,5 mm
- Fokus: Manuell
- Offset: 10 : 1
Konnektivität:
- USB-Display-Funktion: 2 in 1: Bild / Maus
- Anschlüsse: SB 2.0 Typ A, USB 2.0 Typ B, VGA-Eingang, HDMI-Eingang (2x), Composite-Eingang, Cinch-Audioeingang, Wireless LAN IEEE 802.11b/g/n (WiFi 4), MHL
- Smartphone-Verbindung: Ad-Hoc/Infrastruktur
Erweiterte Funktionen:
- Sicherheit: Kensington-Schutz, Vorrichtung für Sicherheitskabel, Wireless-LAN-Sperre, Kennwortschutz
- 2D-Farbmodi: Dynamisch, Kino, Präsentation, sRGB, Tafel
- Features: AV-mute-funktion, Automatische Trapezkorrektur, Integrierter Lautsprecher, Horizontale und vertikale Trapezkorrektur, Lange Lampenlebensdauer, MHL-Audio-/Videoschnittstelle, Quick Corner
- Farbmodi: Tafel, Kino, Dynamisch, Präsentation, sRGB
Allgemeines:
- Energieverbrauch: 298 W, 219 W (im Sparmodus), 0,2 W (im Standby), Leistungsaufnahme gemäß JBMS-84 (Eingeschaltet) 264 W
- Betriebsspannung: AC 100 V - 240 V, 50 Hz - 60 Hz
- Abmessungen: 302‎ x 252 x 92 mm (Breite x Tiefe x Höhe)
- Gewicht: 2,8 kg
- Geräuschpegel: Standard-Modus: 37 dB(A) - Economy-Modus: 28 dB(A)
- Temperatur: Betrieb 5° C - 35° C
- Enthaltene Software: iProjection
- Zubehör: Luftfilter, Textil-Transporttasche
- Lautsprecher: 2 W
- Lieferumfang: VGA-Kabel, Hauptgerät, Stromkabel, Schnellstartanleitung, Fernbedienung incl. Batterien, Bedienungsanleitung (CD), Warranty card
- Positionierung: Deckenmontage, Desktop
- Farbe: Weiß

komplett liefern und betriebsfertig montieren, einschließlich Klein- und Befestigungsmaterial und systemgebundenem Zubehör, einschließlich Einrichtung und Programmierung.

Hersteller:  Epson

Typ:  EB-U05

oder gleichwertig

Hersteller: '......................................................................'

(vom Bieter einzutragen)

Typ: '......................................................................'

(vom Bieter einzutragen)
Menge: 1,000 St
Kostengruppen nach DIN 276-1 2008: 454

**2.2.7 Deckenbefestigung**
Deckenbefestigung passend für vorab beschriebenen Projektor, als universelle Projektoren-Deckenhalterung aus hochwertigen, pulverbeschichteten Aluminium, als Vierkant-Rohr mit innenliegender Kabelführung, mit universellem Projektoren-Adapter mit vier verstellbaren Armen zur Aufnahme einer Vielzahl der gängigen Standard-Projektoren oder mit fester Adapterplatte für bestimmte Modell-Serien, Schrauben für die Befestigung des Projektors am Adapter im Lieferumfang enthalten, Projektoren-Adapter mit Schnellspannvorrichtung (Klemmhebel) zur einfachen und schnellen Abnahme des Projektors einschließlich Adapter von der Halterung, Neigungswinkel einstellbar.

- TÜV & GS geprüft bis max. 25 kg Belastung
- Rohrlänge (Abstand Projektor zur Decke): bis 100 cm
- Farbe: Weiß

Montageart: an Rohdecke, Halterohr durch darunter montierte Unterhangdecke geführt, einschließlich Rosette (Farbe Weiß) mit Klemmbefestigung zur Abdeckung der Rohrdurchführung in der Unterhangdecke

komplett liefern und betriebsfertig montieren, einschließlich Klein- und Befestigungsmaterial und systemgebundenem Zubehör.
Menge: 1,000 St
Kostengruppen nach DIN 276-1 2008: 454

#### Titel 2.3 KG 455 Fernseh- und Antennenanlage

**2.3.1 SAT-Empfangsanlage als Einzelteilnehmeranlage (Wandmontage inkl. Recei**
Satelliten-Empfangsanlage als Einzelteilnehmeranlage, für den Empfang von digitalem Satellitenfernsehen.

Montageart: an Gebäudeaußenwand wie nachfolgend beschrieben.

Leistungsumfang und technische Anforderungen:

1. Parabolantenne und Wandhalterung:
- Qualitäts-Parabolreflektor (Durchmesser ca. 75 bis 85 cm), pulverbeschichtet, witterungs- und UV-beständig, inkl. Halterung und Speisesystemaufnahme.
- Wandhalterung / Wandausleger aus feuerverzinktem Stahl oder Aluminium, Wandabstand ca. 30 bis 50 cm (passend für die Schwenkbarkeit des Reflektors), einschließlich korrosionsbeständigem Befestigungsmaterial (Schwerlastdübel/Schrauben) geeignet für den vorhandenen Wandaufbau.
- Einbaulage gemäß DIN EN 60728-11 (VDE 0855-100).

2. Empfangselektronik + Verkabelung:
- 1 Stück Universal-Single-LNB (oder Twin-LNB für spätere Erweiterung), rauscharm (Low Noise Figure), witterungsgeschützt.
- Verlegen der koaxialen Empfangsleitung vom LNB durch die Wand/Fensterdurchführung bis zum Receiver-Anschlusspunkt wie nachfolgend beschrieben.
- Verwendung von hochgeschirmtem Koaxialkabel (Schirmungsmaß > 100 dB, Class A) sowie wasserdichten F-Kompressionssteckern im Außenbereich wie nachfolgend beschrieben.
- Einbindung der Antennenkonstruktion und des Kabelschirms in den Funktionspotentialausgleich des Gebäudes nach DIN EN 60728-11.

3. DVB-S2 Receiver:
- 1 Stück HDTV-Satelliten-Receiver (DVB-S2) zur Aufstellung im Innenbereich.
- Anschluss an die Antennendose / das Koaxialkabel sowie Verbinden mit dem vorhandenen Wiedergabegerät/TV via HDMI-Kabel.

4. Einregulierung & Inbetriebnahme:
- Exaktes Ausrichten und Einregulieren der Parabolantenne auf das Satellitensignal mittels professionellem Antennenmessgerät auf maximalen C/N-Abstand und Signalqualität.
- Durchführen eines Sendersuchlaufs, Erstellen einer praxisgerechten Senderliste (Standard-Kanalsortierung) sowie Funktionsüberprüfung der gesamten Anlage.

Einzelteilnehmerablage komplett liefern und betriebsfertig montieren, einschließlich Klein- und Befestigungsmaterial und systemgebundenem Zubehör, einschließlich betriebsfertiges Einregulieren der Satelliten-Empfangsanlage für den Empfang von digitalem Satellitenfernsehen (z. B. ASTRA 19,2° Ost) an einer Gebäudeaußenwand.

Hersteller: '......................................................................'

(vom Bieter einzutragen)

Typ: '......................................................................'

(vom Bieter einzutragen)
Menge: 1,000 St
Kostengruppen nach DIN 276-1 2008: 455

**2.3.2 Koaxial-Außenkabel 120dB Schirmungsmaß, halogenfrei Fabrikat / Typ Kathrein LCD 115 oder gleichwertig**
Koaxial-Außenkabel, halogenfrei und flammwidrig,
nach EN 50117 (2002), ETS 300 019-1-1und RoHS, für SAT-ZF, Terrestrik und rückkanalfähige BK-/CATV-Installationen, doppelt geschirmt, Schirmungseigenschaften nach DIN EN 50117-4 Klasse A, Schirm aus Multidrahtgeflecht aus verzinntem Kupfer und verklebter Alufolie, Innenleiter aus Cu-Draht blank, Durchmesser 1,13 mm, Isolierung aus geschäumten PE, Durchmesser 4,8 mm, Mantel aus PE schwarz, UV- und feuchtigkeitsbeständig, Manteloberfläche glatt und noppenfrei, Durchmesser 6,9 mm, Dielektrikum aus 3 Schichten, Trennfolie zwischen Geflecht und Mantel, Steckerkompatibel für Standardabmessung 6,9 mm (Mantel) und 4,8 mm Dielektrikum,
Sirmungsmaß:

120 dB

Dämpfung (100 m/20°C):

860 MHz  17 dB

2150 MHz  29,0 dB

Biegeradius, min. einmalig:  3,5 cm

Umgebungstemperatur:  -40°C bis +70°C

(Betrieb nach ETS 300 019-1-1, Klasse 3.3)

Verlegeart:
Befestigung auf vorhandener vertikaler Steigetrasse aus Profilschienen, gelocht, aus Stahl, Befestigung mittels Kabelschnellverlegern für vorhandene C-Profil-Schiene, laut nachstehender Position,
auch auf vorhandene Kabelleiter oder -rinnen oder in offene Kanäle,
auch in vorhandene Rohre, Unterflurkanäle oder Maste.

einschließlich Kennzeichnung je Ende.

Hersteller: '......................................................................'

(vom Bieter einzutragen)

Typ: '......................................................................'

(vom Bieter einzutragen)
Menge: 10,000 m
Kostengruppen nach DIN 276-1 2008: 455

**2.3.3 Koaxialkabel, 120dB Schirmungsmaß Fabrikat / Typ Kathrein LCD 111 oder gleichwertig**
Koaxialkabel 7 mm, PVC weiß,
500-m-Einwegtrommel,

Schirmungsmaß:  120 dB, Folie verklebt, Metermarkierung

Dämpfung/100 m:  18 dB (860 MHz), 29 dB (2150 MHz)

Innenleiter:  1,13 mm Cu, Isolat.: 4,8 mm Cell-PE

Aussenleiter:  Al-Folie + CuSn-Geflecht + Al-Folie

Verlegeart:
Befestigung auf vorhandener vertikaler Steigetrasse aus Profilschienen, gelocht, aus Stahl, Befestigung mittels Kabelschnellverlegern für vorhandene C-Profil-Schiene, laut nachstehender Position,
auch auf vorhandene Kabelleiter oder -rinnen oder in offene Kanäle,
auch in vorhandene Rohre, Unterflurkanäle oder Maste.

einschließlich Kennzeichnung je Ende.

Hersteller:  '......................................................................'

(vom Bieter einzutragen)

Typ:  '......................................................................'

(vom Bieter einzutragen)
Menge: 60,000 m
Kostengruppen nach DIN 276-1 2008: 455

**2.3.4 F-Kompressions-Stecker Fabrikat / Typ Kathrein EMK 12 oder gleichwertig**
F-Kompressions-Stecker,
für Kabel: LCD 90, LCD 95, LCD 99, LCD 111, LCD 115
Schirmungsmaß: > 120/105 dB, Schirmklasse A

Hersteller:  '......................................................................'

(vom Bieter einzutragen)

Typ:  '......................................................................'

(vom Bieter einzutragen)
Menge: 4,000 St
Kostengruppen nach DIN 276-1 2008: 455

**2.3.5 F-Erdungsblock 2fach EMU 22**
Erdungsblock für 2 Kabel / F-Connector
Anschluß von 1 Erdungsleitung;
Rückflußdämpfung > 30dB

Hersteller / Typ:  Kathrein EMU 22

oder gleichwertig

Hersteller / Typ

......................................................................
(vom Bieter einzutragen)
Menge: 1,000 St
Kostengruppen nach DIN 276-1 2008: 455

**2.3.6 Überspannungsschutzgerät Fabrikat / Typ Kathrein KAZ 11 oder gleichwertig**
Überspannungsschutzgerät (KAZ 11) Überspannungsschutz, 5-3000 MHz, F-Anschlüsse,Fernspeisung < 24 V DC/2 A, Prüfbuchse -20 dB, zum Schutz gegen transiente Überspannungen Durchgang: 5-862 MHz 1,2 dB, 862-2400 MHz 1,4 dB, 2400-3000 MHz 2,0 dB, Schirmklasse A

Hersteller:  '......................................................................'

(vom Bieter einzutragen)

Typ:  '......................................................................'

(vom Bieter einzutragen)
Menge: 1,000 St
Kostengruppen nach DIN 276-1 2008: 455

**2.3.7 Kennzeichnung**
Kennzeichnung je Leitungsende 1:1 dauerhaft.
Menge: 2,000 St
Kostengruppen nach DIN 276-1 2008: 455

#### Titel 2.4 KG 457 Datenübertragungsnetz

*Hinweis: Netwerkkomponenten*
Um alle Kat. 6-Werte mit Sicherheit zu erreichen, bzw. zu übertreffen, sind nur Komponenten der Herstellers zugelassen, für deren Steckdosen, Kabel und Verteilerfelder eine zertifizierte Kategorie 6a, Klasse E - Messung nach EN 50173 im Link vorliegt. Die Netzwerkkomponenten sind daher durchgängig von nur einem System anzubieten !
Ebenso muß ein Nachweis über die Einhaltung der EN 55022 vorliegen.
Bei Alternativangeboten müssen entsprechende Zertifikate dem Angebot beigelegt werden.
Die Anlage versteht sich komplett mit allem systemgebundenen Zubehör und notwendiger Software liefern, montieren, anschließen, programmieren und in Betrieb nehmen. Einweisung des Betreibers und Übergabe.
Diese Leistungen sind in die Einheitspreise einzukalkulieren, sie werden nicht gesondert vergütet.

Datenschränke und Verteiler
Um eine einwandfreie Einhaltung der EMV-Vorschriften zu gewährleisten, sind die Verteiler (LAN-Schränke) bezüglich ihrer Anschlüsse für Betriebserde und Potentialausgleich zwingend wie folgt zu beschalten:
Der Anschluss für Potentialausgleich des Schrankkörpers (nicht zu verwechseln mit der isoliert eingebauten Sammelschiene für die Betriebserde der eingebauten Komponenten) ist über eine 16mm² starke Potentialausgleichsleitung sternförmig mit dem zentralen Potentialausgleich des Gebäudes oder - falls vorhanden - mit dem Etagen-Potentialausgleich zu verbinden. Jeder einzelne Schrank ist auf diese Weise an den Potentialausgleich des Gebäudes anzuschließen. Das Durchschleifen der Potentialausgleichsleitung von Schrank zu Schrank ist nicht zulässig. Die Anschlüsse für Betriebserde der eingebauten Komponenten (aktiv und passiv) sind sternförmig einzeln mit der Betriebserde-Sammelschiene des Schrankes zu verbinden. Das Durchschleifen der Leitung Betriebserde von Komponente zu Komponente ist nicht zulässig. Die Betriebserde-Sammelschiene jedes einzelnen Schrankes ist sternförmig über eine 16mm² starke Anschlußleitung mit dem zentralen Potentialausgleich des Gebäudes oder - falls vorhanden - mit dem Etagen-Potentialausgleich zu verbinden. Das Durchschleifen der 16mm²-Betriebserde-Anschlußleitung von der Sammelschiene eines Schrankes zur Sammelschiene eines weiteren Schrankes ist nicht zulässig.
Weiterhin dürfen die Betriebserde-Sammelschienen in den Schränken nicht mit den Potentialausgleichsanschlüssen verbunden werden.

**2.4.1 Datenwandschrank 12 HE**
Datenwandschrank 19" / 12 HE (ca. 615 mm), flexibles Wandverteilergehäuse bestehend aus:
- stabiler Rückwand mit vier Tragprofilen und zwei 19" Rasterschienen
- steckbaren Verkleidungsteilen
- verschließbarer Fronttür
- Oben und unten mit Bürstenleiste zur Kabeleinführung

Lieferumfang / Ausstattung

Grundgehäuse:
- stabile Rückwand aus Stahlblech als Basismodul, verzinkt
- Schlosslöcher zur einfachen Wandmontage, mit zusätzlichem Mittenloch
- auf der Rückwand zu montierende Tragprofile als Basis für die vordere, tiefenverstellbare 19"-Ebene, verzinkt
- Dach und Boden mit Bürstenleiste, passiv belüftet
- Lüftermontage vorbereitet
- steckbare Seitenteile mit Schraubensicherung
- Montageschrauben
- 1 Fachboden
1 19 '..........' -Kabelrangierpaneel 1 HE

Fronttür:
- mit ESG-Scheibe - parsolgrau
- mit Schwenkhebelgriff und integrierter Rundschließung
- Türanschlag wechselbar
- Oberfläche pulverbeschichtet, RAL 7035 lichtgrau
- Gehäuse komplett geerdet, als Bausatz im Einzelkarton verpackt.

weitere Ausstattung:
- 1 Schrankleuchte 19" 2 HE mit Endschalter
- 1 Steckdosenleiste 6 - fach mit Überspannungsschutz
- 1 Dach-Lüfterpanel mit 2 Lüftern und Thermostat

komplett liefern und betriebsfertig montieren, einschließlich Klein- und Befestigungsmaterial und systemgebundenem Zubehör.

Hersteller: '......................................................................'

(vom Bieter einzutragen)

Typ: '......................................................................'

(vom Bieter einzutragen)
Menge: 1,000 St
Kostengruppen nach DIN 276-1 2008: 457

**2.4.2 Erdungsset**
Erdungsset für vorab beschriebenes 19 Zoll Wandgehäuse / Datenwandschrank, zum Erden/Potentialausgleich aller Verkleidungsteile am Gehäuserahmen, bestehend aus:
5 Stück Erdungsleitungen (6 Quadratmillimeter),
einschließlich Klein- und Befestigungsmaterial und systemgebundenem Zubehör.
Menge: 1,000 St
Kostengruppen nach DIN 276-1 2008: 457

**2.4.3 Gigabit Ethernet PoE Switch 8-port PoE + 1-port SFP, 150W PoE**
8-Port Gigabit PoE Switch, 19 Zoll, einbaufähig, Unmanaged, 1 Uplink, PoE Netzwerk-Switch unterstützt Transferraten von bis zu 1 Gbit/s nach 10/100/1000Base-TX an den acht RJ45-Buchsen sowie 1 Gbit/s an dem zusätzlichen SFP Uplink-Port, PoE-Budget 80 Watt (max. 30 Watt je Port) zur Integration von Access-Points, IP-Telefonen oder IP-Kameras in ein bestehends Netzwerk ohne zusätzliche Stromversorgung, PoE-Stromversorgung über Modus A, mit folgender Pinbelegung: PIN 1/2(+), 3/6(-), LAN-Switch unterstützt Auto MDI/MDI-X sowie Full-Duplex, unterstützte Netzwerk-Standards: IEEE802.3, IEEE802.3u, IEEE802.3x, IEEE802.3az, IEEE802.3x - PoE-Standards: IEEE802.3af, IEEE802.3at

Technische Daten:
- Ethernet IEEE802.3 / 802.3u / 802.3x/802.3ab/802.3z / IEEE802.3 af/at
- Power over Ethernet (PoE) – ein Kabel für Strom-und Datentransfer
- PoE Gesamtleistung: 144 Watt (1-8 Port)
- PoE Port Aufteilung: 1 bis 8 (802.at, 30 Watt pro Port)
- unmanaged, keine Konfiguration erforderlich
- maximale Leistung: 150 Watt (mit Netzteil)
- Status LEDs an jedem Port
- PoE Pin : V+ (RJ45 Pin 1, 2) V- (RJ45 Pin 3, 6)
- Schutz vor Überspannung und Kurzschluss
- Backplane: 18Gbps
- MAC Adressentabelle: 4K
- einbaufähig in einem Netzwerkschrank (1 HE)
- Integriertes Netzteil
- Abmessungen (L x B x H): 350 mm x 210 mm x 54 mm
- Gewicht: 1640g
- Farbe: Schwarz
- Anzahl der Ports: 8
- PoE Leistungsbudget: 150 W
- PoE Standard: IEEE802.3at (PoE+)
- Ethernet Geschwindigkeit: Gigabit
- Anzahl der Ports (Uplink): 1
- Uplink Port Anschluss: SFP
- Montageart: 19 Zoll oder Desktop

Hersteller: '......................................................................'

(vom Bieter einzutragen)

Typ: '......................................................................'

(vom Bieter einzutragen)
Menge: 1,000 St
Kostengruppen nach DIN 276-1 2008: 457

**2.4.4 RJ45-Patchkabel, S/FTP Cat.7 MP8, 15 m**
RJ45-Patchkabel Cat. 6A, 15 m, weiß, 180, AIM, als Patchkabel für alle Anwendungen der Klasse EA gemäß EN50173-2, Anhang F einschließlich 10 Gbit/s-Ethernet, geeignet für 4 Pair Power over Ethernet gemäß IEEE 802.3bt, UL gelistet, Qualitätsüberwachung durch PVP-Programm erforderlich, bestehend aus S/FTP 4x2xAWG27/7 Cat.7 (600MHz) und Stecker (Typ MP8), Stecker mit umspritzter Tülle und Rastnasenschutz in Kabelmantelfarbe, Steckertüllen mit Nuten zur Aufnahme eines Montageclip
mit RFID-Transponder für AIM-Funktionalität, Kabel muss einseitig mit 90°-, 180°- oder 270°- Kabelabgangsrichtung verfügbar sein, Angabe der Kabellänge auf Steckertuelle, Nachweis über Adernmaterial aus vollwertigem Kupfer per Datenblatt ist beizufügen (ausdrücklich nicht CCA).

Technische Daten:

Länge:  15 m

Farbe:  weiß

Belegung:  1:1

Tülle:  180°

Stecker:

Performance:  Cat.6A gemäß ISO/IEC60603-7-51

Kabel:

Struktur:  S/FTP 4x2xAWG27/7

Adernmaterial:  Cu

Performance:  Cat.7 gem. EN 50288-4-2

Kabeldurchmesser:  ≤ 5,8mm

Mantelmaterial:  LSZH

Flammwidrigkeit:  gemäß EN60332-1, UL444CM
Menge: 1,000 St
Kostengruppen nach DIN 276-1 2008: 457

**2.4.5 Kategorie 6 Einzeljack**
Kategorie 6 Einzeljack zum direkten Anschluß des Installationskabels, vollgeschirmte Zink-Druckguß-Ausführung mit Slim Line Rastermaß (14,9 mm) zur Aufnahme in Key-Stone-Formate, mit integrierter, unverlierbarer Staubschutzklappe, wechselbar gegen farbige Variante zur Portmarkierung, geringe Einbautiefe von 35,5 mm, Erfüllung der Komponentenanforderung für die Kategorie 6 nach De-Embedded Testing nach TIA 586B 2.1 bzw. NP IEC 60603-7-5 allen Paarbelegungen, übertrifft die Anforderungen der Linkklasse EA bis 500MHz nach IS 11801 2te Ausgabe, resp. EN50173-1, für Gigabit Ethernet 1000 Base T, 1000 Base TX, 1000 Base TX2 und ATM LAN 1200 Mbit/s, erfüllt im Link mit TE AMP NETCONNECT Komponenten die Anforderungen der neuen Klasse EA für die Übertragung von 10 Gigabit Ethernet (IEE802.3an) bis zu 90 m Linklänge (2 und 4 Connector Channel), mit Zertifikat eines Akkreditierten Testlabors über die Einhaltung aller neuen Parameter, wie Alien Next und Background Noise, Bestandteil des GHMT PVP (Premium Verifikation Programs) Qualitätsicherungsprogramms, garantierte 360° Schirmkontaktierung/Zugentlastung ohne Kabelbinder, selbstnachnivellierender Federkontakt zur Sicherstellung langfristig zuverlässiger Schirmkontaktierung, Anschluß von AWG24-22 Massivleiterkabel und AWG26-24 Litzenleiterkabel, mehrfach beschaltbar, reproduzierbare Anschlußqualität durch Automatic Wire Cutting Anschlußtechnik, garantierte Einhaltung der Paarverdrillung per Design, Erfüllung der EN 55022 Klasse B (Abstrahlung).

Buchse:  RJ 45, Einzelschirmung

Anzahl der RJ-45:  1

Anschluss:  8-polig

Schirmkontakt in der Buchse:  4-fach

Anschlusstechnik:  AWC - IDC Kontakte

Beschaltung:  TIA 586 A oder B

Aderndurchmesser:

Solid:  0,51 - 0,64 mm (AWG 22-24)

Litze:  0,40 - 0,51 mm (AWG 26-24)
Menge: 12,000 St
Kostengruppen nach DIN 276-1 2008: 457

**2.4.6 Schrägauslassdose, 3fach, UP**
Dreifach-Anschlussdose zur Aufnahme von bis zu
drei einzelgeschirmten Slim Line Modulen folgender Bauart:

- Kategorie 6 Einzeljack wie vorab beschrieben

Tragplatte mit abtrennbaren Gußteilen,
Steckrichtung 42° geneigt, Abdeckung der nicht verwendeten Moduleinbauplätze durch vorgeprägte Ausbrechöffnungen in der Zentralplatte,

mit Zentralplatte DIN 49075 und Abdeckung für Geräteträger passend zum Installationssystem,
Farbe: reinweiß RAL 9010, mit Beschriftungsfeld, einschl. dauerhafter Beschriftung nach Wahl des Bauherren,

zum Einbau für Gerätedose in Unterputzausführung, in Hohlwänden, in Brüstungskanälen.
Menge: 6,000 St
Kostengruppen nach DIN 276-1 2008: 457

**2.4.7 Datendose beschriften**
Beschriftung Daten-Anschlussdose
Anbringen einer dauerhaften, eindeutigen, kratz- und abriebfesten Beschriftung. Die Beschriftung der Komponenten ist 1 : 1 vorzunehmen mit dem Inhalt:
Datenschrank/Patchfeld/Port.
Menge: 6,000 St
Kostengruppen nach DIN 276-1 2008: 457

*Hinweis: Datenkabel*
Die Verlegearbeiten dieser Kabel müssen mit größter Sorgfalt, unter Einhaltung der zulässigen verlegetechnischen Grenzwerte gemäß Datenblatt, durchgeführt werden. Hierbei dürfen insbesondere die Werte
- max. Zugbeanspruchung,
- min. Biegeradius,
- max. Drall (Verdrehung des Kabels entlang seiner Längssachse)
nicht (auch nicht kurzzeitig) über- bzw. unterschritten werden.
Generell ist zu beachten, dass diese Kabel erheblich verlegekritisch sind. Durch Messungen ist für jede installierte Kabelstrecke nach der Installation/Verlegung nachzuweisen, daß die geforderten Daten gemäß DIN/EN 50173, Class E, eingehalten werden.

**2.4.8 Datenkabel Cat7 S/FTP 4x2xAWG 23/1 - 1000 MHz - Erdverlegung**
Netzwerkkabel Cat.7 1000 MHz S/FTP PE-Mantel, als Verlegekabel, Datenkabel für die direkte Erdverlegung geeignet, doppelte Schirmung: Adernpaare mit Folie + Gesamtschirm aus Geflecht, für 10 GBit (10.000 Mbit) Ethernet geeignet, Außenmantel schwarz aus halogenfreiem Polyethylen mit Meterskalierung, UV-beständig, halogenfrei.

- Kategorie: Cat.7 mit 1.000 MHz und S/FTP (PIMF) Abschirmung
- Leiteraufbau: Twisted Pair 4 Adernpaare AWG23/1 (Ø 0,57 mm) Kupfer
- Innenleiter: 4x2xAWG23/1 Kupferdraht, starr
- Innenleitermaterial: Kupfer, starr
- Außendurchmesser: 8,3 mm
- Farbe: schwarz

Verlegeart 1, sonst wie vor beschreiben, einschließlich Kennzeichnung je Ende.

Ein Datenblatt ist dem Angebot beizulegen.
Menge: 50,000 m
Kostengruppen nach DIN 276-1 2008: 457

**2.4.9 Datenkabel Cat7 S/FTP 4x2x0,56 - 600 MHz**
Datenkabel Kategorie 7 S/FTP nach DIN EN 50288-4-1 und IEC 61156-5, als Installationskabel mit 3P-Zertifizierung, für strukturierte Gebäudeverkabelung nach EN 50173, ISO/IEC 11801, Leiter aus Cu-Draht, blank, d=0,56 mm (AWG 23), Leiterisolierung aus Schaum-Polyethylen, 2 Adern zum Paar verseilt, Paarabaschirmung aus Aluminium-beschichteter Kunststoff-Verbundfolie, 4 Paare (PiMF) zur Seele verseilt, Gesamtabschirmung aus verzinntem CU-Geflecht, mit Beidraht, Kabel halogenfrei und flammwidrig (LSHF/FRNC) nach IEC60332-1, IEC60754-2, IEC 61034, geeignet zur Datenübertragung bis 600 MHz,

Verlegeart 1, sonst wie vor beschreiben, einschließlich Kennzeichnung je Ende.

Ein Datenblatt ist dem Angebot beizulegen.
Menge: 320,000 m
Kostengruppen nach DIN 276-1 2008: 457

**2.4.10 Konfektion der Datenkabel Cat7**
Konfektion der Datenkabel Kategorie 7, 600 MHz, 4-paarig, je verlegte Teillänge, einschließlich allem Systemzubehör, Test auf Vertauschung und Kurzschluß. Auflegen auf Datendosen und / oder Patchfeldern.
Menge: 16,000 St
Kostengruppen nach DIN 276-1 2008: 457

**2.4.11 Prüfung der Kupfer-Verbindungsstrecke**
Prüfung der Kupfer-Verbindungsstrecke. Jede Verkabelungsstrecke ist mit einem speziellen LAN-Kabeltester zu messen. Die übertragungstechnischen Eigenschaften sind für jedes Paar zu überprüfen.
- Verdrahtung und Zuordnung
- Kurzschluß Ader/Ader und Ader/Schirm,
- Unterbrechung Adern und Schirm,
- Verpolung der Adern,
- Laufzeit und Laufzeitdifferenz
- Länge der Verkabelungsstrecke für alle Paare,
- Einfügedämpfung für alle Paare,
- NEXT von 1 MHz bis 600 MHz (4 Paare = 6 Kombinationen)
- ELFEXT
- Rückflußdämpfung
- ACR
- Widerstand
- Power Sum Next
- Power Sum ACR
- Power Sum ELFEXT

einschließlich Messprotokolle.
Menge: 12,000 St
Kostengruppen nach DIN 276-1 2008: 457

**2.4.12 Umbauen vorhandene Netzwerkkomponenten**
vorhandene Netzwerkomponenten wie

LWL - Patchpanel, Netzwerkswitche, Module, Verteiler, Verteilerplatten, Rangierkabel etc.

außer Betrieb nehmen, Anschlüsse entfernen, aus vorhandenem 19"Datenverteilschrank ausbauen, reinigen, wieder einbauen in Datenverteilschrank, Anschlüsse wieder herstellen, wieder in Betrieb nehmen.
Menge: 2,000 St
Kostengruppen nach DIN 276-1 2008: 457

**2.4.13 Anschluss beigestellter Geräte**
Beigestellte Geräte montieren und anschließen nach Planvorgaben, einschließlich systembedingtem Zubehör.

WLAN-Sender, DECT-Antennen o. ä.
Menge: 3,000 St
Kostengruppen nach DIN 276-1 2008: 457

### Bereich 3 KG 490 Sonstige Maßnahmen für technische Anlagen

#### Titel 3.1 KG 499 Sonstiges

**3.1.1 Wartungskosten Sicherheitsbeleuchtungsanlage nach AMEV 2018 Stand: 05 / 2024**
*** Pauschalposition
Wartungsvertrag Sicherheitsbeleuchtungsanlage nach AMEV Wartung 2018 (Regelwartung)

Abschluss eines Wartungsvertrages für die regelmäßige Wartung, Funktionsprüfung und Inspektion der Sicherheitsbeleuchtungsanlage als Einzelleuchtensystem (Sicherheits- und Rettungszeichenleuchten mit integrierten Einzelbatterien/Akkus, einschließlich Prüfeinrichtungen und zentraler Überwachungs-/Bus-Einheit) im Feuerwehrgerätehaus.

Anzugeben ist die jährliche Pauschalvergütung als Festpreis.

Ausführungsbestimmungen und Grundlagen:
- Durchführung gemäß AMEV-Richtlinie „Wartung 2018“ (aktuelle Fassung) sowie den darin verbindlichen Leistungsprogrammen nach VDMA 24186-0 (Allgemeine Grundlagen) und VDMA 24186-5 (Starkstromanlagen / Beleuchtungsanlagen) in Verbindung mit DIN VDE 0108-100 / DIN EN 50172.
- Jährliche Funktions- und Betriebsdauertestprüfung der Einzelbatterieleuchten (Nachweis der vorgeschriebenen Notbetriebszeit, z. B. 1 oder 3 Stunden).
- Kontrolle der Ladeeinrichtungen, optischen Funktionsanzeigen (LEDs) und der Akkumulatoren auf Kapazität, Ladezustand und äußere Beschädigungen.
- Die regelmäßige Wartung und Inspektion erfolgt in den vereinbarten Zyklen ausschließlich innerhalb der betriebsüblichen Arbeitszeit des Auftragnehmers.
- Bei Ausführung der Tätigkeiten sind die geltenden Vorschriften zur Arbeitssicherheit (DGUV) strikt einzuhalten.

Vertragsbedingungen & Rahmenparameter (in Anlehnung an AMEV Wartung 2018):
- Feste Vertragsdauer: 4 Jahre ab Beginn der Gewährleistung / Vertragsschluss.
- Die Vergütung wird jährlich nach erfolgter und mangelfreier Leistungserbringung gezahlt (Festpreis ohne Umsatzsteuer).
- Preisgleitklausel nach Ablauf der 4 Jahre sowie Mängelansprüche (2 Jahre Verjährung) gemäß den Bestimmungen des AMEV-Vertragsmusters Wartung 2018.
- Kündigungsfrist: 3 Monate zum Ende des Vertragsjahres (automatische Verlängerung um jeweils ein weiteres Jahr, sofern keine Kündigung erfolgt).
Menge: 1,000 Psch
Kostengruppen nach DIN 276-1 2008: 499

**3.1.2 Bereitschaftsdienst und gestaffelte Störungsbeseitigung (Zusatzvereinbarung Einzelleuchtensystem)**
*** Pauschalposition
*** Bedarfsposition mit GB
Ergänzender Bereitschafts- und Störungsdienst über die reine Regelwartung (wie vorab beschrieben) hinaus zur Sicherstellung der ständigen Betriebsbereitschaft der Sicherheitsbeleuchtungsanlage mit Einzelbatterieleuchten.

Anzugeben ist die jährliche Vergütung (Bereitschaftspauschale)

Ausführung und gestaffelte Reaktionszeiten nach Störungsklassen:

1. Störungsklasse 1 - Kritische Störung (Großflächiger Ausfall):
- Kriterium: Ausfall von mehreren Sicherheits- oder Rettungszeichenleuchten in sicherheitsrelevanten Bereichen (Fahrzeughalle, Umkleiden, Alarmdepot, Hauptfluchtwege) oder Ausfall der übergeordneten zentralen Überwachungseinheit/Bus-Zentrale.
- Verfügbarkeit: 24 Stunden an 7 Tagen in der Woche (24/7), inkl. nachts, Wochenenden und Feiertagen.
- Garantierte Reaktionszeit (Beginn der Entstörung vor Ort): Maximal 2 bis 4 Stunden nach Störungseingang.

2. Störungsklasse 2 - Erhebliche Störung (Teilausfall):
- Kriterium: Ausfall von mehreren Einzelbatterieleuchten in weniger kritischen Bereichen (z. B. Nebenräume, Lagerräume), sofern die Fluchtwegebeschilderung im Wesentlichen intakt bleibt.
- Garantierte Reaktionszeit: Innerhalb von 12 bis 24 Stunden (spätestens am darauffolgenden Arbeitstag).

3. Störungsklasse 3 - Geringe Störung (Einzelkomponente):
- Kriterium: Defekt einer einzelnen Rettungszeichenleuchte oder einer Einzelbatterie in einem untergeordneten Raum.
- Garantierte Reaktionszeit: Innerhalb von 48 Stunden bzw. nach Abstimmung mit der Wehrleitung / Gebäudewirtschaft.

Abrechnung und Vergütung:
- Die Bereithaltung der 24/7-Rufbereitschaft für Störungsklasse 1 wird über eine jährliche Bereitschaftspauschale abgegolten.
- Die tatsächlichen Arbeits- und Fahrtkosten bei Störungseinsätzen sowie benötigte Ersatzteile (z. B. Austausch-Akkus oder Leuchtenmodule) werden nach den vertraglich vereinbarten Verrechnungssätzen abgerechnet.

weiterhin vom Bieter einzutragen:

Verrechnungssatz Monteur (Standardarbeitszeit):

'..................' EUR / Std - Bietereintrag

Verrechnungssatz Monteur (Nacht / Sonn- / Feiertag):

'..................' EUR / Std - Bietereintrag

Anfahrtspauschale je Störungseinsatz:

'..................' EUR - Bietereintrag

Angaben für eine Preisgleitklausel nach der Vertragsdauer von 4 Jahren:

PA = 0, '.............' 2)  = Allgemeinkostenanteil
PL = 0, '.............' 2)  = Lohnkostenanteil
L  = '................' 2) _/Std.  = Lohn der maßgebenden Lohngruppe bei Vertragsangebot

Maßgebender Tarifvertrag '...................................................' 2)

Maßgebende Lohngruppe  '...................................................2)

...2) Bietereintrag
Menge: 1,000 Psch
Kostengruppen nach DIN 276-1 2008: 499

**3.1.3 Prüfsachverständigenabnahme nach TAnlVO**
*** Pauschalposition
Abnahme technischer Anlagen und Einrichtungen nach TAnlVO durch einen anerkannten Prüfsachverständigen:

- Sicherheitsbeleuchtungsanlage mit Einzelbatterien

Es sind jeweils ein Zwischentermin für Rohinstallation und eine Endabnahme nach Fertigstellung durchzuführen. Der Prüfsachverständige wird vom Auftragnehmer beauftragt. Der Auftragnehmer ist verpflichtet, die eventuell notwendigen Meßgeräte, Werkzeuge und sonstige Hilfsmittel zur Verfügung zu stellen und an den Terminen teilzunehmen.
Menge: 1,000 Psch
Kostengruppen nach DIN 276-1 2008: 499

*Hinweis: Stundenlohnarbeiten*
Für nicht im LV enthaltene Leistungen können nach tätsächlichem Aufwand Stundenlohnarbeiten erbracht werden. Sie werden nur berücksichtigt, wenn die Bauleitung sie beauftragt hat und der Nachweis auf separatem Stundenzettel erfolgte. Eine Bestätigung durch die Bauleitung und das mit der Bauüberwachung beauftragten Planungsbüro wird zwingend vorgeschrieben.

**3.1.4 Stundenlohnarb. Fachbauleiter**
Stundenlohnarbeiten durch Arbeitskräfte auf Anordnung des AG ausführen. Der Verrechnungssatz für die jeweilige Arbeitskraft umfasst sämtliche Aufwendungen wie Lohn- und Gehaltskosten, Lohn- und Gehaltsnebenkosten, Zuschläge, lohngebundene und lohnabhängige Kosten, sonstige Sozialkosten, Gemeinkosten, Wagnis und Gewinn, Erschwerniszuschläge sowie Zuschläge für Überstunden, Nacht-, Sonntags- und Feiertagsarbeit werden nicht gesondert vergütet.

Fachbauleiter.
Menge: 5,000 h
Kostengruppen nach DIN 276-1 2008: 499

**3.1.5 Stundenlohnarb. Obermonteur**
wie vor beschrieben, jedoch
Obermonteur.
Menge: 15,000 h
Kostengruppen nach DIN 276-1 2008: 499

**3.1.6 Stundenlohnarb. Monteur**
wie vor beschrieben, jedoch
Monteur.
Menge: 17,000 h
Kostengruppen nach DIN 276-1 2008: 499

**3.1.7 Stundenlohnarb. Helfer**
wie vor beschrieben, jedoch
Helfer.
Menge: 1,000 h
Kostengruppen nach DIN 276-1 2008: 499

### Bereich 4 KG 540 Technische Anlagen in Außenanlagen

#### Titel 4.1 KG 546 Starkstromanlage (Außenbeleuchtungsanlage)

*Hinweis: Kabel und Leitungen*
Beschreibung der Verlegearten, siehe Gliederungsstufe "Kabel und Leitungen"

**4.1.1 Gummischlauchleitung H07RN-F 3 G 2,5**
Gummischlauchleitung DIN VDE 0282-4 H07RN-F 3 G 2,5, Cu- Zahl 72, flammwidrig nach IEC 60332-1-2, ölbeständig nach EN 60811-404, UV-resistent, kältebeständig Temperaturbereich -25°C bis +60°C, für mittlere mechanische Beanspruchung, Leiteraufbau feindrähtig nach VDE 0295 Klasse 5/ IEC 60228 Class 5, mit Schutzleiter, in Teillängen liefern und verlegen, in Flutlichtmasten und Flutlichtstrahlern, sonst wie vor beschrieben.
Menge: 20,000 m
Kostengruppen nach DIN 276-1 2008: 546

**4.1.2 NYY-J 5 x 6, Verlegeart 1,**
Niederspannungskabel DIN VDE 0276-603 NYY-J 5 x 6,
Verlegeart 1, Cu-Zahl 288, sonst wie vor beschrieben.
Menge: 450,000 m
Kostengruppen nach DIN 276-1 2008: 546

**4.1.3 NYY-J 1 x 35, Verlegeart 1,**
Niederspannungskabel DIN VDE 0276-603 NYY-J 1 x 35,
Verlegeart 1, Cu-Zahl 336, sonst wie vor beschrieben.
Menge: 10,000 m
Kostengruppen nach DIN 276-1 2008: 546

**4.1.4 Kabelkennzeichnungsbänder PVC**
Kabelkennzeichnungsbänder aus Kunststoff
im Verlauf der verlegten Kabel, insbesondere an
Kreuzungen, Querungen und Abzweigen.
Prägung mit: Kabeltyp, Zielbezeichnung.
einschließlich allem systemgebundenem Hilfs-, Befestigungs- und Zubehörmaterial liefern und montieren.
Menge: 2,000 St
Kostengruppen nach DIN 276-1 2008: 546

**4.1.5 Kabelschutz aus Sand herstellen**
Schutz von Kabeln aus Sand (außer Steinsand) mit einer Korngröße bis zu 2 mm, bestehend aus Sandbettung und Schutzschicht, Einbaudicke 30 cm.
Menge: 10,100 m3
Kostengruppen nach DIN 276-1 2008: 546

**4.1.6 Trassenwarn-Ortungsband mit Stahleinlage und Beschriftung**
Trassenwarn-Ortungsband, mit Stahleinlage und
Beschriftung entsprechend der verlegten Kabel,
liefern und im Kabelgraben ca. 30cm oberhalb der
Kabel verlegen
Menge: 90,000 m
Kostengruppen nach DIN 276-1 2008: 546

**4.1.7 Erdhülse liefern und einbauen**
Erdhülse für Straßenbeleuchtungsmaste aus Flexrohr mit Abschlußdeckel, mit Gründungsfundament aus Magerbeton, für vorab beschriebene Lichtmaste,
Hülseninnendurchmesser: 350 mm
Einstelltiefe: bis 1200 mm
Kabeleinführungsöffnung nach Angaben des Betreibers herstellen, einschl. der anfallenden Erdarbeiten
Überschüssiger Aushub geht in das Eigentum des AN über und ist zu beseitigen. Umgebende Flächen sind entsprechend dem früheren Zustand wieder herzustellen.

Montagehinweis:

Hülse in Mastloch einbringen,
OK Hülse = 100mm unter OK Gelände,
nach Kabeleinführung Kabeleinführungsöffnung mittels Kabelschutzmanschette dicht verschließen,
Verfüllung mit seitlich gelagertem Aushubmaterial bis OK Kabeleinführungsöffnung,
lagenweise Verdichtung des Verfüllmaterials,
Ummantelung des Fundamentrohres mit Magerbeton C12/15 von OK Kabeleinführungsöffnung bis OK Hülse
Menge: 7,000 St
Kostengruppen nach DIN 276-1 2008: 546

**4.1.8 Lichtmast 4,5m**
Mast für vorab beschrieben LED-Mastleuchte, gerade, konisch, Lichtpunkthöhe 4,5 m, nach DIN EN 40, Stahl, rund, längsnahtgeschweißt, feuerverzinkt nach DIN EN ISO 1461, mit einer Zinkschicht von 70 bis 80 μm, Mastzopf Ø 76 mm x 130 mm, kalibriert, mit Erdstück, Eingrabtiefe 800 mm, mit Türausschnitt 85 mm x 400 mm, mit Gerätetragschiene und zwei hitzebeständigen Schiebemuttern M6 und Edelstahl-Erdungsschraube M8 x 16mm, Tür mit Riegelverschluss und Edelstahl-Dreikantschraube M10, 10 mm Kantenlänge, mit Kabeleinführungsöffnung 50 mm x 150 mm, einschließlich PVC-Manschette, einschließlich Kantenschutz, komplett liefern und betriebsfertig montieren, einschließlich Klein- und Befestigungsmaterial und systemgebundenem Zubehör.
Menge: 7,000 St
Kostengruppen nach DIN 276-1 2008: 546
Kostengruppen nach DIN 276-1 1981: 4510

**4.1.9 Kabelübergangskasten 2 Erdkabel**
Lichtmast-Kabelübergangskasten für Masteinbau
passend für forab beschriebene Lichtmaste,
nach DIN/VDE 0660 Teil 505,
für Mastinnendurchmesser ab 89 mm,
für Türgröße ab 85 x 270 mm
mit Kompakt-Einbaublock bestehend aus:
2 St. Sicherungssockel 16 A / D01-E14,
2 St. Schraubkappen E 14,
5 St. Schiebeklemmen, Netzform: L1, L2, L3, N, PE
Schienenverdrahtung (Messing-Schienen, vernickelt),
vollisolierte PE- und N-Abgangsklemmen,
transparenter Deckel mit Schnappverschluß, Berührungsschutz,
Schutzklasse II, Schutzart IP 54,
2 St. Mastbefestigungsschrauben M 6 x 12,
verlängerter Aderverzweigungsraum (80 mm),
Zugang: Kabelschelle für 2 Kabel bis 5 x 16 mm²,
Abgang: 2 St. Abgangstüllen,
mit 400mm Erdungsseil, grün/gelb 10mm² mit Schraube M8,
einschließlich D01-Sicherungen 6A, komplett liefern und betriebsfertig montieren, einschließlich Klein- und Befestigungsmaterial und systemgebundenem Zubehör.
Menge: 7,000 St
Kostengruppen nach DIN 276-1 2008: 546

**4.1.10 Wandausleger bis 1000mm / 15 Grad**
Mastausleger, für vorab beschriebene LED-Mastleuchte
Auslage bis 1000 mm,
für Mastzopf-Durchmesser 76 mm,
Leuchtenaufnahme Ausleger 60 mm,
Neigungswinkel 15°,
Material: Stahl, feuerverzinkt nach DIN EN ISO 1461
mit einer Zinkschicht von 70 bis 80 μm, mit VA-Schrauben.

Montage:
- an WDVS aus Mineralfaser, Stärke ca. 125 mm, an Kalksandsteinmauerwerk, befestigen mittels Montagequader und Druckverteilerplatte, Montagequader ist dem Fassdanbauer zur Montage zu übergeben.
Menge: 6,000 St
Kostengruppen nach DIN 276-1 2008: 546
Kostengruppen nach DIN 276-1 1981: 4510

**4.1.11 LED-Mastleuchte 11,5W (12W), 1350lm, asymmetrisch**
Mastaufsatz- oder Mastansatzleuchte mit planer
Abdeckscheibe,
Aufsatz- und Ansatzleuchte für Mastzopf Ø 76 mm, Neigungswinkel für Aufsatzmontage 0°, 10°,
für Ansatzmontage -10°, 0° einstellbar,
für Masthöhen bis 6 m,
mit asymmetrisch breit strahlender Lichtstärkeverteilung,
optisches System in Multi-Lens-Technologie (MLT)
ausgeführt,
mit PMMA-Abschlussscheibe, klar,
Leuchtenlichtstrom 1350 lm, Anschlussleistung 11,5 W (am Ende der Lebensdauer: 12,00 W),
Lichtausbeute der Leuchte 117 lm/W,
Lichtfarbe neutralweiß, Farbtemperatur 4000 K, Farbwiedergabeindex Ra > 70,
spezifische Parameter zur Angabe LED-Lebensdauer:
L80 / B10, Lebensdauer 80000 Betriebsstunden, modular ausgeführte Leuchte setzt sich aus dem Basismodul und dem lichttechnischen Modul zusammen, mechanische und elektrische Verbindung der Module erfolgt werkzeuglos,
mit schwefelfreien Dichtungen,
Leuchtenkörper aus Aluminium-Druckguss,
Farbe anthrazit, ähnlich DB 703,
Windangriffsfläche Fw = 0,108 m²,
Schutzklasse II, Schutzart IP66,
Elektro-Block mit allen elektrischen Komponenten in der Basiseinheit integriert und austauschbar,
mit 3-poliger Anschlussklemme bis 2.5 mm² und isoliertem Stützpunkt für den Erdleiter,
Verschraubung M20 als Zugentlastung für
Kabeldurchmesser 6 mm bis 12 mm,
mit angeschlossener, 6000 mm langer Zuleitung,
mit elektronischem Betriebsgerät, schaltbar,
parametrierbares Vorschaltgerät mit Lichtstromkonstanthaltung (CLO), komplett liefern und betriebsfertig montieren, einschließlich Klein- und Befestigungsmaterial und systemgebundenem Zubehör.

einschließlich Leuchtmittel.

Hersteller: '......................................................................'

(vom Bieter einzutragen)

Typ: '......................................................................'

(vom Bieter einzutragen)
Menge: 10,000 St
Kostengruppen nach DIN 276-1 2008: 546

#### Titel 4.2 KG 556 Elektrische Anlagen - Fundamente für Standverteiler, Standsäulen, Ladesäulen etc.

*Hinweis: Fundamentgruben*
Herstellen von Fundamentgruben in Maschinen- und Handarbeit in Böden der Bodenklassen 1-6 gemäß DIN 18300, Leistungsinhalte analog den Grundpositionen für Kabelgräben. Bei einer Grube mit verschiedenen Oberflächen kommt die Position mit dem größten Oberflächenanteil zur Anwendung. Für jedes Fundament wird die entsprechende Fundamentgrube zur Anrechnung gebracht.

*Hinweis: Ladesäule E-Mobilität*
Die Lieferung und Montage der Ladesäule für E-Mobilität wurden einschließelich Verkabelung im Titel 1.2. bereits beschrieben.

**4.2.1 Fundamentgrube, ungebundene Oberfläche, 1,0 x 0,5 x 0,65**
Boden für Fundamentgrube ab Geländeoberfläche mit
Behinderung durch Versorgungs- und Entsorgungsleitungen
und Kabel, Aushubtiefe bis 1,0 m, Grubenbreite ca. 0,5 m x 0,65 m, profilgerecht lösen, seitlich lagern,
lagenweise verfüllen und verdichten, verdrängter Boden wird Eigentum des Auftragnehmers und ist zu beseitigen, Bodenklassen 3 bis 6 DIN 18300, ungebundene Oberfläche, einschließlich ungebundene Deckschicht bis 3 cm wiederherstellen.
Menge: 1,000 St
Kostengruppen nach DIN 276-1 2008: 556

**4.2.2 Ortbeton Einzelfundament C20/25 0,25-0,5 m3**
Ortbeton Einzelfundament, obere Betonfläche waagerecht, ohne Bewehrung, Normalbeton C20/25 DIN EN 206, DIN 1045-2, natürliche Gesteinskörnung, Einzelvolumen über 0,25 bis 0,5 m3.

Höhe Fundament:  800 mm

Breite Fundament:  650 mm

Tiefe Fundament:  500 mm

Oberkante (OK) Fundament = OK fertige Geländeoberfläche, einschließlich Sauberkeisschicht unter Fundament.

einschließlich oberflächenbündigen Einbau eines bauseits zur Verfügung gestellen Montagesockels mit Betonankern, bestehend aus:
- 1 St Montagesockel Hager XEVA 140 (350 mm x 102 mm x 90 mm)
- 4 St Betonanker (Länge 360 mm), abgewinkelt, mit Gewinde, Muttern, Gegenmuttern und Unterlegscheiben
für eine Doppelladesäule für E-Mobilität.

einschließlich Einführen von 4 Stück bauseits vorhandenen Kabeln mittels 2 Stück Schutzrohr D=60 mm und 2 Stück Schutzrohr D=40 mm.

Einbau nach beiliegender Montageanleitung.
Menge: 0,300 m3
Kostengruppen nach DIN 276-1 2008: 556

*Hinweis: Verteiler für E-Mobilität*

**4.2.3 Fundamentgrube, ungebundene Oberfläche, 1,1 x 1,05 x 0,5**
Boden für Fundamentgrube ab Geländeoberfläche mit
Behinderung durch Versorgungs- und Entsorgungsleitungen
und Kabel, Aushubtiefe bis 1,1 m, Grubenbreite ca. 1,05 m x 0,5 m, profilgerecht lösen, seitlich lagern,
lagenweise verfüllen und verdichten, verdrängter Boden wird Eigentum des Auftragnehmers und ist zu beseitigen, Bodenklassen 3 bis 6 DIN 18300, ungebundene Oberfläche, einschließlich ungebundene Deckschicht bis 3 cm wiederherstellen.
Menge: 1,000 St
Kostengruppen nach DIN 276-1 2008: 556

**4.2.4 Ortbeton Einzelfundament C20/25 bis 0,25 m3**
Ortbeton Einzelfundament, obere Betonfläche waagerecht, ohne Bewehrung, Normalbeton C20/25 DIN EN 206, DIN 1045-2, natürliche Gesteinskörnung, Einzelvolumen bis 0,25 m3.

Höhe Fundament:  400 mm

Breite Fundament:  1050 mm

Tiefe Fundament:  500 mm

Oberkante (OK) Fundament = 600 mm unter OK fertige Geländeoberfläche, einschließlich Sauberkeisschicht unter Fundament.
Menge: 0,210 m3
Kostengruppen nach DIN 276-1 2008: 556

#### Titel 4.3 KG 556 Elektrische Anlagen - Leerrohre

**4.3.1 Kabelflexrohr DN 100, mit Zugdraht**
Kabelflexrohr DN 100, als Kabelschutz mit Zugdraht, komplett liefern und verlegen, einschließlich der erforderlichen Rohrverbindungen sowie Sicherung des Zugdrahtes.
Menge: 40,000 m
Kostengruppen nach DIN 276-1 2008: 556

**4.3.2 Schutzrohrabdichtung Zulage**
Schutzrohrabdichtung gegen das Versanden, als Zulage zu
Kabelschutzrohren.
Menge: 6,000 St
Kostengruppen nach DIN 276-1 2008: 556

#### Titel 4.4 KG 556 Elektrische Anlagen - Sonstiges

**4.4.1 Einmessarbeiten**
*** Pauschalposition
Einmessung des vorhandenen Geländes zur Errichtung der Außenbeleuchtung gemäß Lageplan, einschließlich erforderlichen Vermessungshilfen, Mess- und Markierungspunkten, und erforderlichen Nebenarbeiten.

Anzahl der Messstellen:  7
Menge: 1,000 Psch
Kostengruppen nach DIN 276-1 2008: 556
